# Grundschule Rheinhausen
Angebotsaufforderung (GAEB 90, DA83)
Vergabenummer: 440.2
Währung: EUR
Auftraggeber: Gemeinde Rheinhausen, Rheinhausen

## Elektroinstallation
Datum: 17.05.18

*Hinweis*
Ansprechpartner
BAUVORHABEN :
  Neubau Grundschule Rheinhausen
  Im Bürgerzentrum 2
  79365 Rheinhausen

BAUHERR :
  Gemeinde Rheinhausen
  i.V. Bürgermeister Dr. Jürgen Louis
  Hauptstraße 95
  79365 Rheinhausen

PLANUNG GEBÄUDE:
  HESS-VOLK
  Architekten PartGmbB
  Niederwaldstraße 15
  79336 Herbolzheim
  Tel.: 07643 / 930065
  Fax: 07643 / 930066
  E-Mail: architekten@hess-volk.de

PLANUNG TRAGWERK:
  Walther & Reinhardt
  Ingenieurgesellschaft mbH
  Carl-Kuenzer-Straße 4
  79336 Herbolzheim
  Tel.: 07643 / 93 40 0
  Fax: 07643 /  93 40 25
  E-Mail: info@walther-reinhardt.de

PLANUNG HEIZUNG, LÜFTUNG, SANITÄR :
  Minarik Ingenieure
  Kirchgasse 6b
  79379 Müllheim
  Tel.: 07631 / 97 24 0
  Fax: 07631 / 97 24 24
  E-Mail: minarik-ingenieure@t-online.de

PLANUNG ELEKTRO :
  KLITZKE  ELT-PLAN
  Planungsbüro für Haustechnik
  Eichendorffstraße 5
  79185 Bad Krozingen
  Tel.: 07633 / 12375
  Fax: 07633 / 150428
  E-Mail: klitzke-elt-plan@t-online.de

PLANUNG AUSSEN-ANLAGEN :
  AG Freiraum PartGmbB
  Landschaftarchitekten
  Poststraße 2
  79098 Freiburg im Breisgau
  Tel.: 0761 / 590071 - 0
  Fax: 0761 / 50526
  E-Mail: info@ag-freiraum.de

Alle während der Kalkulationszeit auftretenden Fragen
sind an die jeweiligen Planungsbüros zu richten.

*Hinweis*
VORBEMERKUNGEN

Folgende Vertragsbedingungen werden vereinbart:

Die VOB in der aktuellen Fassung ist Bestandteil des
Vertrages.

Dem vollständig ausgefüllten Leistungsverzeichnis ist
vom Bieter eine aktuelle Freistellungsbescheinigung
beizufügen.

Wird eine Abschrift oder ein LV mit Kurztext als
Angebot abgegeben, so bleibt der Text dieses Orginal-LV
als verbindlich gültig.

Ausführungsweise gemäß beiliegender Pläne (die dem LV
beigefügten Pläne, vorbehaltlich geringfügiger
Maßveränderungen, sind ausschließlich zur Kalkulation
dieses Angebotes). Die Ausführung erfolgt nach
örtlichem Aufmaß durch den Auftragnehmer und der
Absprache bzw. Freigabe durch die Bauleitung.

Abschlagszahlungen erfolgen entsprechend dem
Baufortschritt nach Vorlage eines prüfbaren Aufmaßes
mit einem Sicherheitseinbehalt in Höhe von 5 %.
Abschlagszahlungen können nur in Höhe eines über Aufmaß
ermittelten Leistungsstandes gestellt werden.

Ab 250.000,- EUR Abrechnungssumme netto erfolgt bei der
Schlussrechnung ein Gewährleistungseinbehalt in Höhe
von 3% der Abrechnungssumme bis zur Vorlage einer
entsprechenden Bankbürgschaftsurkunde.

Die Verjährungsfrist für Mängelansprüche nach VOB B §
13, beträgt 4 Jahre.

Hinweis zu Allgemeinen Einrichtungen:

Sämtliche sonstige Einrichtungbestandteile, die zur
Abwicklung der Arbeiten erforderlich sind, sind in die
Einheitspreise mit einzurechnen und werden nicht
gesondert vergütet.

Hinweise zu Umlagen bzw. Abzügen der brechnungssumme:

Das Anbringen von Werbebannern oder Schildern am
Baugerüst oder am Bauzaun ist untersagt. Für alle
Unternehmer wird ein Bauschild zur Verfügung gestellt.
Mit der hierfür erforderlichen Kostenumlage wird jede
Firma auf einer separaten Handwerkerleiste präsentiert.
Als Umlage für gemeinsames Bauschild mit
Handwerkerleiste erfolgt ein Abzug in Höhe von 250,-
EUR netto.

Es erfolgt kein Abzug für die Bauleistungsversicherung.

Es erfolgt kein Abzug für Baustrom und Bauwasser.

Bei Vereinbarung einer Skontierung, beträgt die Frist
10 Kalendertage nach Eingang der Rechnung beim
Architekten.

Die Entsorgung von Abfall aus dem Bereich des
Auftragnehmers, sowie das Beseitigen der
Verunreinigungen, die von den Arbeiten des
Auftragnehmers herrühren, ist gemäß VOB/C vom AN selbst
zu veranlassen.

Hinweise zu Aufmaße:

Die Aufmaße sind nachvollziehbar räumlich gegliedert
aufzustellen. Grundsätzlich sind hierfür Aufmaßpläne
vom Auftragnehmer zu erstellen. Die Grundlage für die
Aufmaßpläne sind die Ausführungspläne der Fachplaner.
Im Einzelfall sind die Aufmaße gemeinsam mit der
Fachbauleitung durchzufüren. Die Fachbauleitung erhält
die Originale der Aufmaßblätter, der AN eine Kopie. Die
Massen der einzelnen Aufmaßblätter sind in eine nach
Titeln und Positionen geordnete Aufmaßzusammenstellung
zu übertragen, die laufend fortgeschrieben wird.

Hinweise zu gleichwertigen Materialien bzw.
Ausführungen:

Bei einigen Positionen dieses LV ist die Möglichkeit
gegeben gleichwertige Materialien anzubieten. Das Feld
angebotenes Produkt oder Fabrikat ist in jedem Fall vom
Bieter zwingend auszufüllen, auch wenn das Leitprodukt
oder Leitfabrikat angeboten wird. Eintragungen wie
"siehe oben" oder "wie ausgeschrieben" oder ähnliches
sind nicht ausreichend. Fehlt die konkrete Angabe vom
angebotenen Produkt oder Fabrikat ist das Angebot
unvollständig und kann nicht gewertet werden. Die
Gleichwertigkeit ist schon zur Angebotsabgabe anhand
detaillierter technischer Unterlagen nachzuweisen sonst
ist das Angebot unvollständig und kann nicht gewertet
werden.

Hinweise zur Kalkulation:

Alle Leistungen verstehen sich, wenn nicht ausdrücklich
anders angegeben, inklusive Lieferung und fachgerechtem
Einbau. Alle durch den AN zu entsorg- enden Materialen
und Bauteile gehen in das Eigentum des Unternehmers
über.
In die Einheitspreise sind die entsprechenden
Transport- und Entsorgungskosten miteinzukalkulieren.
Bei widersprüchlichen Angaben zur Ausführung gilt LV
vor Plan.

*Hinweis*
ANGABEN ZUR BAUSTELLE UND AUSFÜHRUNG
16-018 ANGABEN ZUR BAUSTELLE UND AUSFÜHRUNG

Angaben zur Baustelle

Grundstück
Das Baugrundstück befindet sich in Rheinhausen im
Bürgerzentrum 2.
Das Baufeld für den Neubau der Grundschule liegt
gegenüber dem bestehenden Bürgerhaus und dem
Mehrgenerationenhaus auf der bisherigen
Parkplatzfläche.

Die Zufahrt erfolgt über die `Hauptstraße´ sowie die
Straße `Im Bürgerzentrum´.
Ausbaustandard: Asphaltierte Straße mit
Asphaltdeckschicht.
Das Baugrundstück selbst ist zum Teil versiegelt. Das
restliche Grundstück ist unbebaute Ackerfläche.

Siehe hierzu beigefügter Lageplan.

Dem AN wird geraten sich über die örtliche Situation
der Baustelle, der Beschaffenheit der Zufahrtswege, der
Verkehrs- und Versorgungsanlagen selbst durch
Augenschein und ggf. durch Rückfrage bei der Bauleitung
zu unterrichten.

Baubeschreibung
Der geplante Neubau der Grundschule ist ein
zweigeschossiges Gebäude und nicht unterkellert. Das
Gebäude besitzt ein flachgeneigtes Dach.
Der Haupteingang befindet sich auf der Westseite.
Die gesamte Tragkonstruktion, Wände und Decken werden
in Stahlbeton ausgeführt. Gegründet wird die
Tragkonstruktion auf einer statisch tragenden
Bodenplatte aus Stahlbeton.

Baukonstruktion
- Außenwände Stahlbeton 25 cm mit WDVS
- Innenwände tragend: Stahlbeton 25 cm, verputzt
- Innenwände nichttragend: Metall-Ständerwände
- Bodenplatte Stahlbeton d = 35 cm,
- Dämmung unter der Bodenplatte mit Perimeterdämmung im
Randbereich
- Geschossdecke EG Stahlbeton 30 cm mit abgehängten
Akustikdecken
- Geschossdecke OG Stahlbeton 25 cm mit abgehängten
Akustikdecken
- Dach: flachgeneigtes Dach
- Fenster: 3-fach Verglasung als Holz-Alu-Elemente
- Aussentüren: Alu-Elementtüren
- Sonnenschutz: außenliegende Raffstoren
- Bodenaufbauten: Zementestrich und
Calciumsulfatestrich
- Bodenbeläge: Linoleum und Fliesenbelag.

Haustechnik
Die Wärmeversorgung erfolgt über eine Grundwasser-
Wärmepumpe mit Brunnenanlage. Die Räume erhalten
Fußbodenheizung.
Der hohe energetische Standard des Gebäudes
berücksichtigt sowohl den winterlichen, als auch den
sommerlichen Wärmeschutz. Es wird außerdem eine
Lüftungsanlage zur kontrollierten Be- und Entlüftung
mit Wärmerückgewinnung vorgesehen. Diese sorgt zu allen
 Jahreszeiten für frische und unverbrauchte Luft im
Gebäude und trägt in hohem Maße zur Energieeinsparung
bei.

Verkehrsverhältnisse auf der Baustelle, freizuhaltende
Flächen
Zufahrten und Wege für Baustellenverkehr werden vor
Arbeitsbeginn gemeinsam mit der Bauleitung besprochen
und abgestimmt.

Anschlüsse, für Wasser, Energie
Die Baustelleneinrichtung der Rohbaufirma beinhaltet
das Herstellen von Anschlüssen von Baustrom. Der
Bauwasseranschluss wird bauseits hergestellt. Die Lage
der Anschlüsse ist im Baustelleneinrichtungsplan
enthalten und im Vorfeld mit der Bauleitung
abzustimmen.

Zur Mitbenutzung überlassene Flächen und Räume
Lagerflächen stehen ausschließlich auf dem
Baugrundstück zur Verfügung und sind vor
Ausführungsbeginn mit der Bauleitung abzustimmen.
Lager- und Unterkunftsräume stehen im Gebäude nicht zur
Verfügung. Das Abtrennen von Einzelräumen mit Bautüren
ist untersagt.

Bodenverhältnisse, Grundwasser
Das Bodengutachten wird als Anlage zum LV zur Verfügung
gestellt.

Schutzgebiete oder Schutzzeiten
Schutzgebiete auf dem Baugrundstück sind keine bekannt.
Schutzzeiten richten sich nach der "Allgemeinen
Verwaltungsvorschrift zum Schutz gegen Baulärm"
(Geräuschimmissionen) vom 19. August 1970 (Beil. zum
BAnz. Nr. 160).
Die örtlichen polizeilichen Ruhezeiten sind
einzuhalten.

Fahrspuren von Kettenfahrzeugen und LKWs oder Radlader
sind nach Abschluss der Arbeiten zu glätten.

Schutz von Bäumen, Pflanzenbeständen,
Vegetationsflächen,
Bauteilen, Bauwerken, Grenzsteinen o.Ä.
Im Baufeld sind keine schützenswerte Bäume und
Pflanzenbestände vorhanden. Die Strassenbordsteine und
öffentliche Verkehrsflächen sind vor Beschädigungen und
Verunreinigungen zu schützen.
Evetuell auftretende Verunreinigungen sind durch den AN
sofort eigenverantwortlich oder auf erstes Anfordern zu
beseitigen.

Im Baugelände vorhandene Leitungen
Im Baugelände befinden sich Ver- und
Entsorgungsleitungen. Diese Leitungen sind bei den
Grabarbeiten zu berücksichtigen und vor Beschädigung zu
schützen. Über die Lage hat sich der Unternehmer vor
Arbeitsbeginn selbst in Kenntnis zu setzen.

Vermutete oder Bekannte Hindernisse u Kampfmittel
Hindernisse im Boden sind keine bekannt.
Kampfmittel im Boden sind keine bekannt.
Die Kampfmittelfreiheit muss vor Arbeitsbeginn
bestätigt sein.

Regelung und Sicherung des Verkehrs
Für das Einholen der Genehmigungen für das Erstellen
von Gerüsten, Grabarbeiten im Straßenraum, Errichten
von Kränen, Absperrungen ist der Unternehmer selbst
verantwortlich.

Fassadengerüst
Ab Herstellung der EG Wände wird bauseits ein
Fassadengerüst erstellt.
Das zur Benutzung übelassene Fassadengerüst darf nicht
eigenmächtig umgebaut werden. Verschmutzungen des
Gerüstes durch Bauschutt und Abfälle sind, sofern diese
auftreten, vor Verlassen der Baustelle zu entfernen.

Vom Auftraggeber bereitgestellten Stoffe und Bauteile
Sofern das Leistungsverzeichnis nichts anderes
vorsieht, werden keine Stoffe und Bauteile vom AG
geliefert.

Vom Auftraggeber erbrachte Arbeitsleistungen
Sofern das Leistungsverzeichnis nichts anderes
vorsieht, werden keine Arbeitsleistungen vom AG
erbracht.

Leistungen für andere Unternehmer
Sofern Leistungen für andrere Unternehmer zu erbringen
sind hat der Unternehmer selbst mit dem jeweiligen AN
für einen entsprechenden Ausgleich zu sorgen.

*Hinweis*
ARBEITSSCHUTZMERKBLATT
16-018 ARBEITSSCHUTZMERKBLATT

Arbeitsschutzmerkblatt - Allgemeine Hinweise

1. Halten Sie sich nur dort auf, wo Sie auf Grund Ihres
Arbeitsauftrages Ihren Arbeitsplatz haben.

2. Auf der gesamten Baustelle sind Arbeitsschutzhelm
(nach DIN EN 397) und Sicherheitsschuhe (nach DIN EN
345 S3) oder Sicherheitsgummistiefel (nach DIN EN 345
S5) zu tragen. Ausnahmen können im Bereich
geschlossener Räume, in denen keine Gefahr von oben
droht, zugelassen werden.
Beschäftigte, die das nicht beachten, werden von der
Baustelle verwiesen! Entsprechend den auszuführenden
Arbeiten sind erforderliche weitere Arbeitsschutzmittel
und Schutzausrüstungen zu benutzen.

3. Auf der Baustelle gilt ein absolutes Alkohol- und
Rauchverbot!

4. Die Beschäftigten auf der Baustelle sind
verpflichtet, für die eigene und für die Sicherheit und
Gesundheit anderer bei der Arbeit Sorge zu tragen. Jede
von Ihnen festgestellte unmittelbare Gefahr für
Sicherheit und Gesundheit sowie alle
festgestellten Sicherheitsmängel müssen Sie
unverzüglich Ihrem Vorgesetzten oder der Bauleitung
melden. Alle gefährlichen Vorkommnisse sind
meldepflichtig!
Sie sind auch verpflichtet, für die Sicherheit und
Gesundheit der Personen zu sorgen, die von ihren
Handlungen oder Unterlassungen bei der Arbeit betroffen
sind.

5. Die Beschäftigten auf der Baustelle sind
verpflichtet, Werkzeuge, Arbeitsstoffe, Transportmittel
und sonstige Arbeitsmittel nur bestimmungsgemäß zu
verwenden.

6. Das Entfernen oder Ändern von
Sicherheitskennzeichnungen, Sicherheitseinrichtungen,
Gerüstteile bzw. Absperrungen ist nur befugten
Vorgesetzten gestattet bzw. unterliegt der
Weisungsbefugnis.

7. Die Baustellen- Brandschutzordnung ist einzuhalten.
Informieren Sie sich über die örtlichen
Brandbekämpfungsvorkehrungen und die Standorte der
Brandbekämpfungsmittel, Sammelpunkte usw.
8. Bei der Verwendung von elektrischen Werkzeugen und
Ausrüstungen sind der ordnungsgemäße Zustand und die
vorgeschriebenen Prüfungen (Prüffristen) zu beachten.
Die verwendeten Werkzeuge, Maschinen und Geräte müssen
frei von Beschädigungen und für die auszuführende
Tätigkeit
geeignet sein.
Beachten Sie die geltenden Betriebsanweisungen und
Bedienungsanleitungen!

9. Beachten Sie die Straßenverkehrsordnung in Bezug auf
den Baustellenverkehr. Auf der Baustelle gilt als
Höchstgeschwindigkeit die Schrittgeschwindigkeit. Das
Abstellen von privaten Personenfahrzeugen ist nicht
gestattet.

10. Die Baustelle darf nur durch die gekennzeichneten
Zugänge befahren, betreten und verlassen werden.
Außerhalb der Arbeitszeit ist der Aufenthalt auf der
Baustelle verboten.

11. Jede Firma hat einen eigenen ausgebildeten
Ersthelfer zu benennen, welcher sich während der
Arbeitszeit auf der Baustelle aufhält.

12. Der Baustellenbereich ist regelmäßig zu reinigen
und sauber zu halten. Abfälle sind in geeigneten
Behältern zu sammeln und zu selbst entsorgen.
Behältnisse für Gefahrstoffe sind gesondert zu
erfassen.

13. Bei Arbeitsunfällen ist zu beachten:

- Jeder Unfall ist der Bauleitung zu melden.
- Die Erste Hilfe erfolgt durch ausgebildete Ersthelfer
am Unfallort oder im Sanitätsraum.
- Wenn aufgrund einer Verletzung mit Arbeitsunfähigkeit
zu rechnen ist, muss eine Vorstellung bei einem
Durchgangsarzt erfolgen.
- Bei schweren Verletzungen hat ein sofortiger und
schonender Transport, unter Einschaltung des
Rettungsdienstes, in ein Krankenhaus zu erfolgen. Die
vollständige Baustellenordnung und den Sicherheits- und
  Gesundheitsschutzplan können bei der Bauleitung
eingesehen werden.

*Hinweis*
KONTAKTDATEN FÜR INFORMATIONEN
16-018 KONTAKTDATEN FÜR INFORMATIONEN
Der Bieter hat beim Bauherrn seine Kontaktdaten
(Firma, Adresse, Bearbeiter, Telefon, E-Mail Adresse)
zu hinterlegen um über Ergänzungen, Änderungen und
Rückfragen informiert werden zu können.

Eine Nichtberücksichtigung von Ergänzungen, Änderungen
und Rückfragen kann zum Auschluss des Angebots führen.

Kontakt für die Hinterlegung der Kontaktdaten des
Bieters:

Gemeinde Rheinhausen
Hauptstraße 95
79365 Rheinhausen
Frau Kern
T: 07643 / 9107 - 14
E: kern@rheinhausen.de

*Hinweis*
Technische Vorbemerkungen
T 1 Kalkulationsgrundlage
T 1.1 Kostenfreie Anlieferung des Materials auf die
Baustelle.
T 1.2 Das betriebsfertige Verlegen der Leitungen,
Montage und betriebsfertiger Anschluss der Geräte wie
Steckdosen, usw., der Zu- und Ableitungen vom
Verteiler, usw..
Hierzu gehören:
Verschnitt, sämtliches Dichtungs-, Klemm-,
Befestigungs-, Isolier- und Verbindungsmaterial sowie
alle nicht besonders aufgeführten Materialien die für
die ordnungsgemäße Durchführung der Elektroarbeiten
notwendig sind.
T 1.3 Die erforderlichen Stemm-, Hilfs- und
Nebenarbeiten wie Bohren von Löchern und
Mauerdurchbrüchen, usw..
T 1.4 Die durch den Baufortschritt entstehenden
Teilleistungen (Einlegearbeiten, Montagerhythmus von
Fremdfirmen usw.).
T 1.5 Absprache und Koordination für die
Leitungsführung mit den haustechnischen Firmen
(Heizung, Lüftung, Sanitär) bzw. Leitungsverlegung mit
der örtlichen Bauleitung abstimmen.
T 1.6 Alle Preisangaben sind Festpreise bis zur
Fertigstellung.

T 2 Ausführung
T 2.1 Für die Ausführung sind folgende Vorschriften
bindend:
- Verdingungsordnung für Bauleistungen VOB Teil A, B
und C
T 2.2 Elektrische Leitungsanlagen in Gebäuden DIN 18
382
T 2.3 Die Vorschriften, Regeln und Leitsätze des
Verbandes Deutscher Elektrotechniker (VDE) in der
neuesten, heute gültigen Fassung, insbesondere DIN/VDE
0100 und 0293.
T 2.4 Die Technischen Anschlussbedingungen des
zuständigen Versorgungsnetzbetreiber (VNB).
T 2.5 Die behördlichen und gesetzlichen Vorschriften
der Unfallverhütung soweit diese für die Errichtung
dieser Anlage zutreffen.
T 2.6 Die einschlägigen DIN-Normen, sofern sie die
Bauleistungen und die nachstehenden Installationen
betreffen.
T 2.7 Sämtliche Materialien und Geräte müssen mit dem
CE- bzw. VDE-Prüfzeichen versehen sein.

T 3 Einweisung und Abnahme
T 3.1 Für die Anlage ist eine umfassende Einweisung des
Bedienungs- und Wartungspersonals vorzunehmen.
T 3.2 Die Abnahme der betriebsfertigen Anlage erfolgt
durch den Bauherrn bzw. durch seinen Bevollmächtigten
und ist durch den Auftragnehmer zu beantragen.
T 3.3 Zum Abnahmetermin sind die Revisionspläne (zwei
Satz Papierausdruck, farbig und gefaltet) vorzulegen.
Alle Änderungen und Erweiterungen sind in diesen
einzutragen. Jeder Plan erhält die Aufschrift
"Revisionsplan", Firmenstempel und Datum.
 Die vollständigen Revisionsunterlagen sind zusätzlich
auf Datenträger (.dwg-, .dxf- bzw. .pdf-Datei)
beizulegen.
T 3.4 Die vorgenannten Leistungen werden nicht getrennt
vergütet und sind im Angebot einzukalkulieren.

T 4 Mängelbeseitigung
T 4.1 Sollten sich bei der Ausführung, Abnahme, usw.,
Mängel herausstellen, sind diese innerhalb von 10
Arbeitstagen zu beseitigen. Sollte durch mangelhafte
Arbeitsausführung der Architekt oder der Bauleiter
gezwungen sein, zur Überwachung der Mängelbeseitigung
mehrfach die Baustelle aufsuchen zu müssen, hat der
Auftragnehmer die dem Architekten oder der Bauleitung
dadurch entstehenden Mehrkosten zu tragen.
T 4.2 Es werden an Zeitaufwand pro Stunde _ 55,00
zuzüglich aller Fahrtspesen, Telefonkosten und
Schreibgebühren berechnet. Der sich durch die jeweilige
Nachschau ergebende Betrag wird von der Schlussrechnung
des Auftragnehmers einbehalten.
Die oben festgelegten Bedingungen sollen nur den Zweck
erfüllen, dass der Auftragnehmer selbst oder die damit
beauftragte Person veranlasst wird, eine einwandfreie
und fachgerechte Arbeit zu übergeben. Außerdem soll
vermieden werden, dass der Auftragnehmer die Bauleitung
gleichzeitig zur Abwicklung seiner Geschäfte benützt.

T 5 Versorgung
T 5.1 Elektro
 Die Versorgungsspannung ist 230/400 V, 50 Hz.
 Der Hausanschluss 63 A ist im Hausmeisterraum EG
vorgesehen.
T 5.2 Telefon
Die Versorgung erfolgt aus dem Netz der Deutschen
Telekom.
 Der Endverzweiger ist im Hausmeisterraum EG
vorgesehen.

T 6 Schutzmaßnahme
T 6.1 Als Schutzmaßnahme wird ab der Verteilung die
moderne Nullung (TN-S-Netz) angewendet, d.h. der Null-
und Schutzleiter sind völlig getrennt zu verlegen.
T 6.2 Als Potentialausgleich wird von der
Blitzschutzfirma ein Fundamenterder verlegt und
Anschlüsse für die Potentialausgleichsschiene (PAS)
vorgerichtet.
Als Potentialausgleich ist je eine PAS im Hausmeister-
und Haustechnikraum EG vorgesehen.
T 6.3 Potentialausgleichsleitungen für die Verteiler
und Fernsprechanlage sowie für die einzelnen
Anlageteile wie Wasser-, Heizungs-, Lüftungs- und
Kabelrinnensystem.
T 6.4 Die PAS sind ordentlich und dauerhaft zu
beschriften.
T 6.5 Alle Leitungen sind im Bereich der PAS im
Kabelkanal zu verlegen.

T 7 Zähleranlage und Verteiler
T 7.1 Zähleranlage mit Messung und TRE-Feld im
Systemschrank nach Vorschrift des VNB, montiert im
Hausmeisterraum.
T 7.2 Wandverteiler mit Sicherungsorganen und
Einbaugeräten zur Versorgung der Unterverteiler OG,
Aufzug, Haustechnik und der Endstromkreise im
Erdgeschoß und der Außenanlage montiert neben der
Zähleranlage.
T 7.3 Wandverteiler mit Sicherungsorganen und
Einbaugeräten zur Versorgung der Endstromkreise im
Obergeschoß montiert im Elektroraum.
T 7.4 Alle Verteilungen sind nach den einschlägigen
Vorschriften aufzubauen und zusätzlich sind folgende
Ausstattungsmerkmale vorzusehen:
 Alle Zu- und Abgangsleitungen sind auf
Befestigungsschienen abzufangen und auf Klemmen zu
verdrahten
 N- und Pe - Leiter erhalten entsprechende Trennklemmen
 Der Klemmenraum ist großzügig und übersichtlich
auszulegen
 Alle Klemmen erhalten je eine Klemmen-Nummer, bei
Leitungen zu anderen Verteilungen ist die Zielort-
Nummer anzubringen
 Reserveplatz für Einbaugeräte und Klemmen ca. 15%
 Einbaugeräte sind max. mit 80% zu belasten
 Lüftungsöffnungen bei Verteilern mit Lichtregelanlagen
 Verteiler mit Türen in verwindungsfreier Ausführung

T 8 Allgemeines zur Elektroinstallation
T 8.1 Als Leitungsnetz für die Stark- und
Schwachstromanlage sind halogenfreie Mantelleitungen
(NHXMH bzw. J H(ST)H) vorgesehen.
 Allgemeingültig soll nur halogenfreies Material
eingesetzt werden.
T 8.2 Im Bereich der Betonwände sind Leerrohre unter
Putz zu verlegen und die Mantelleitungen einzuziehen.
T 8.3 Im Bereich der Betondecke bzw. Filigrandecke
erfolgt die Verlegung in Leerrohr. Hierbei sollen die
Rohre auf der untersten Bewehrung zu liegen kommen. Die
Rohre sind innerhalb der Betondecke sicher zu
fixieren.Ebenso sind alle zu installierenden
Deckendosen fest auf der Schalung zu verankern ohne
diese jedoch zu beschädigen. Leerrohre sind in den
Deckendosen so zu sichern, dass ein Herausziehen
während des Betonierens sicher verhindert wird.
T 8.4 An den Leitungsaustrittstellen aus den Decken auf
die Zwischenwände ist auf genaueste Einhaltung der Maße
zu achten, d.h., die Leitungen müssen auf jeden Fall im
Bereich innerhalb der Wände liegen.
T 8.5 Als Abzweigdosen werden zum Teil
Schalterklemmdosen (SKD) installiert. Als Klemmdosen in
den Decken werden spezielle, für das Ortbetonverfahren
geeignete Deckenabzweigdosen verwendet. Als Auslässe
für die Wandleuchten sind Wandauslassdosen mit Deckel
vorgesehen.
T 8.6 Generell beträgt die Einbauhöhe für Schalter 105
cm Dosenmitte. Sobald eine Kombination gegeben ist,
wird die obere Dose als Bezug genommen.
Soweit nicht anders beschrieben werden Steckdosen unter
den Lichtschaltern installiert.
Die Maße beziehen sich auf Oberkante Fertigfußboden
(OKFFB).
T 8.7 Bei Aufputz-Installationen in den
Technikräumenwerden Kabelrinnen, Stahlblechkanäle oder
ALU-Steckrohre eingesetzt.
T 8.8 Wand- und Deckendurchbrüche sowie Kernbohrungen
sind vor der Ausführung mit der Hochbaubauleitung
statisch zu klären.
T 8.9 Die genaue Anordnung der einzelnen Geräte,
Steckdosen, usw. ist nach dem Möblierungsplan
vorzunehmen, unter Rücksprache mit der Bauleitung.

T 9. Video-/Türsprechanlage
T 9.1 Haustürstation unter Putz mit Namensschildtaster,
Türlautsprecher mit Beleuchtungstaster, Kamera- und
Infomodul eingebaut im Eingangsbereich.
T 9.2 Video-Sprechstellen im Sekretariat EG und
Aufschaltung auf die Telefonanlage
T 9.4 Netzgerät eingebaut in Verteiler.

T 10 EDV/Telefon-Verkabelung
T 10.1 Klassenzimmer, Büros und Funktionsräume werden
mit Datendosen ausgestattet.
T 10.2 Der Versorgung erfolgt sternförmig aus dem
Datenverteiler im Hausmeisterraum. Der Datenverteiler
wird über LWL - Kabel mit dem Serverschrank im
Bürgerzentrum verbunden.
T 10.3 Die gesamten Datennetz-Komponenten werden in
einem abschließbaren 19"-Verteilerschrank eingebaut.
Der 19"-Datenverteilerschrank ist wie folgt
auszuführen:
Sämtliche Schrankteile sind dauerhaft,
pulverbeschichtet auszuführen. Die Patch - Panel und
der Schrankrahmen müssen einzeln über eine flexible PE-
Leitung, mind. 6 mm², auf die zentrale DV-Schrank-
Erdungsschiene angeschlossen werden.
Sämtliche abnehmbaren Schrankteile müssen über eine
flexible Erdleitung 6 mm² gut leitend mit dem
Schrankrahmen verbunden sein. Ein Massenkontakt ist
nicht ausreichend. Jeder DV-Schrank wird mit einer
Leitung 16 mm² an die Potentialausgleichsschiene im
EDV-Raum angeschlossen.
Sämtliche an- und abgehenden Kabel sind auf rückseitig
oder seitlich angeordneten Profilschienen mit Metall-
Klemmschellen zu befestigen. Die Leitungen müssen
innerhalb des Schrankes ordentlich und übersichtlich
verlegt werden, die einzelne Kabelführung muss
innerhalb des Schrankes jeweils verfolgt werden können.
Die Daten-Kabel bzw. Kabelbündel müssen hierzu in
entsprechend kurzen Abständen sauber abgebunden und mit
Metall-Klemmschellen auf Profilleisten befestigt
werden. Kabelbündelung / -befestigung mit
Plastikkabelbinder ist nicht ausreichend. Die
Profilleisten sind horizontal quer hinter der 2.
Montageebene anzuordnen. In dem DV-Schrank müssen
mindestens 2 x 5 seitliche Kabelführungsbündel und 2 x
3 seitliche Profilschienen zwischen vorderer und
hinterer Montageebene eingebaut sein.
 Die Frontplatten sämtlicher 19"-Einbauten müssen im
gleichen Farbton lackiert sein. Die Stark- und
Schwachstromverkabelung innerhalb des Schrankes ist
getrennt zu führen.
Die Sicherheitsabstände nach VDE sind einzuhalten.
Die Steckdosenleiste ist mit einer Zuleitung 2 m und
einem Schukostecker, zu installieren. Die
Steckdosenleiste muss mit Funk-Entstörfilter
ausgestattet sein und wird über eine im
Verteilerschrank angebrachte Schukosteckdose versorgt.
Diese ist im Schrankaufbau mit einzukalkulieren.
Sämtliche Rangierkabel auf der Frontseite des Schrankes
sind seitlich in Rangierbündeln zu führen.
 Die vordere 19"-Montageebene muss so weit
zurückgesetzt werden (lichter Abstand von mind. 15 cm),
dass schrankübergreifende
Rangierungen übersichtlich und einfach (genügend Platz)
ausgeführt
 werden können und die Schranktür bei aufgesteckten
Kabelverbindungen einwandfrei schließt. Scharfkantige
Teile und Leisten im Bereich der Rangierkabel sind mit
Kantenschutz zu versehen.
 Rechtzeitig vor der Ausführung ist über den 19"-
Datenverteilerschrank der Bauleitung eine
Aufbauzeichnung zur Prüfung und Freigabe vorzulegen, in
der auch die vorgesehene Kabelführung und befestigung
eingetragen ist.
T 10.4 Die Patchfelder sind dem Verwaltungs- und
Schulnetz zuzuordnen.
T 10.5 Die Beschriftung der Dosen und Patchfelder
erfolgt in Absprache mit dem Betreiber bzw. mit der
Bauleitung.
T 10.6 Die EDV-Verkabelung ist als strukturierte
Gebäudeverkabelung gemäß des Standards DIN EN 50173-1:
2011-09 bzw. ISO/IEC 11801 Ed.2.2:2011-06 der Klasse E
oder höher für die Übertragungsstrecke sowie der
Kategorie 6A für die Komponenten zu installieren.
Die komplette Verkabelungsstrecke (inkl. Patchkabel)
muss als System der Klasse E (2011) ausgeführt und
gemessen werden.
Die Abnahmemessungen müssen durchgeführt werden, damit
alle im aktuellen Entwurf der ISO/IEC 11801 geforderten
Parameter (PSNEXT, PSELFEXT, PSACR, usw.) erfasst
werden können.

T 11 Elektroakustische Anlage (ELA)
T 11.1 Für Durchsagen und Pausensignalisierung ist eine
ELA  Anlage vorgesehen.
T 11.2 In jedem Klassenzimmer, Funktionsraum, Fluren,
Treppenhaus und Pausenhof sind Lautsprecher und in den
Fluren und Pausenhalle sind Uhren vorgesehen.
T 11.3 Das Leitungsnetz ist sternförmig von der
Zentrale zu den Lautsprechen/ Uhren vorgesehen. Die ELA
Zentrale ist im Hausmeisterraum vorgesehen.
T 11.4 Die ELA Zentrale ist als busorientiertes ELA -
Steuersystem mit aktiver Systemüberwachung und
Funktionen nach VDE 0828 vorgesehen.
  Zur Evakuierung bei Stromausfall ist eine kleine
Notstromversorgung mit Akkus vorgesehen.
T 11.5 Die Pausensignalisierung und das Uhrensignal
wird über eine eingebaute Funkhauptuhr mit integrierten
DCF - Empfänger versorgt.
T 11.6 Als Leitungsnetz sind Schwachstromleitungen J-
H(ST) H n x 2 x 0,8mm Ø zu den Lautsprechen bzw.
Datenkabel Cat. 5 zur Sprechstelle vorgesehen.

T 12 Brandmelde- / Hausalarmierungsanlage
T 12.1 Nach den Forderungen des Brandschutzgutachters
muss die bauliche Anlage flächendeckend mit einer
automatischen Alarmierungsanlage ausgestattet werden,
die der hausinternen Alarmierung im Brandfall dient.
Die Ausstattung mit vernetzten Rauchmeldern soll unter
Anlehnung an die VDE 0833 bzw. die DIN 14676 erfolgen
(jedoch ohne Aufschaltung auf die
Feuerwehrdienststelle). Hierdurch können im
Gefahrenfall die Personen in der baulichen Anlage
alarmiert werden und die Räumung des Gebäudes
eingeleitet werden.
T 12.2 Die Überwachung erfolgt mit intelligenten,
optischen Rauchmeldern an der Decke und Handmelder an
den Notausgängen bzw. an ständig besetzter Stelle.
T 12.3 Die Alarmierung erfolgt über die integrierten
Hupen in vorgenannten Rauchmeldern.

T 13 Haustechnische Anlagen
T 13.1 Die Schaltschränke für die Haustechnik werden
von der jeweiligen  Fachfirma geliefert und
angeschlossen. Der AN Elektro verlegt die Zuleitungen
bis an die Geräte. Die entsprechenden Zu- und
Steuerleitungen zu den einzelnen Geräten sind nach
Absprache und Kabelliste der Fachfirma zu verlegen.
T 13.2 Die gesamte Leitungsinstallation im
Haustechnikraum ist in
Mini-Kabelrinne und  ALU-Steckrohr im Aufputz-
Installation zu verlegen.
T 13.3 Im Bereich der Anschlüsse (von der Wand zu den
Pumpen, Fühlern usw.) sind alle Leitungen mit
Formstücken zu verlegen.

T 14 Beleuchtung
T 14.1 Art und Stückzahl der Beleuchtungskörper sind
dem Leistungsverzeichnis zu entnehmen. Die
Beleuchtungskörper sind rechtzeitig zu bestellen, unter
vorheriger Absprache mit der Bauleitung/Bauherrn über
die endgültige Art, Form und Stückzahl.
T 14.2 Alle Preise der Leuchten verstehen sich
einschließlich anschlußfertiger Verdrahtung für 230 V
Wechselstrom und komplett mit Montagezubehör.
T 14.3 Bei Leuchten mit Vorschaltgeräten müssen diese
in EVG -Ausführung geliefert werden.
T 14.4 Alle Leuchten müssen den VDE-Vorschriften und
der DIN 4102 für die Montage an leicht entflammbaren
Baustoffen entsprechen.
T 14.5 Der Funkenstörgrad N ist einzuhalten.
T 14.6 Von sämtlichen Leuchten ist auf Verlangen ein
kostenloses Muster vorzulegen.

T 15 Baustromversorgung
T 15.1 Für den Innenausbau ist eine Baustromanlage
erforderlich. Es ist ein Verteilerschrank mit Zähler,
den entsprechenden Steckdosen und Schutzschaltern
erforderlich.
T 15.2 Die Baustromanlage ist erst dann zu entfernen,
wenn die gesamte Rohbauinstallation in Betrieb ist.
T 15.3 Die Montage, Demontage und Wartung wird auf
Nachweis vergütet. Die einzelnen Materialien werden
gegen Nachweis gemietet.

T 16 Insgemeinkosten
T 16.1 Die nachfolgend aufgeführten Leistungen sind zu
erbringen und die Kosten sind mit den Einheitspreisen
abgegolten, es werden keine gesonderten Kosten
vergütet.
Verfrachten, Verpackung, Versicherung, Lagerspesen,
Lieferung der Materialien frei Baustelle, Abladen und
Transport bis zum Verwendungsort, Stellen der Werkzeuge
mit Transport und Rücktransport.
Oberleitung und Fachbauleitung der Ausführung mit
Koordination der Arbeiten zwischen den einzelnen
Gewerken.

T 17 Absprache
T 17.1 Vor Beginn der Installation ist eine Absprache
mit der Bauleitung bzw. dem Betreiber erforderlich. Der
Aufwand hierfür wird nicht separat vergütet.

T 18 Allgemeines
T 18.1 Nähere Angaben sind dem Leistungsverzeichnis zu
entnehmen.
T 18.2 Die Arbeiten können nur nach Absprache mit der
Bauleitung bzw. dem Betreiber durchgeführt werden.

*Hinweis*
BAULEITERERKLÄRUNG
Fachbauleitung

Die Fachbauleitung- gemäß LBO- wird dem Auftragnehmer
übertragen. Die Fachbauleitung wird nicht gesondert
vergütet.

Der Auftragnehmer ist für die Einhaltung der zu
beachtenden Unfallverhütungs- und sonstigen
einschlägigen Vorschriften alleine verantwortlich. Er
erklärt ausdrücklich, daß er über die
Haftungsbestimmungen, die Unfallverhütungsvorschriften
und den sonstigen, zur Verhütung von Schadensfällen
geltenden Vorschriften und Arbeitsbedingungen,
unterrichtet ist.
Den Auftragnehmer, den Architekten, den Fachingenieur
und die örtliche Bauleitung trifft im Verhältnis zum
Auftragnehmer keine eigene Sicherungspflicht.
Dies gilt auch bei An- und Abwesenheit der örtlichen
Bauleitung.

Bei Mitbenutzung von Gerüsten, Bautreppen, usw. durch
Dritte ist für evtl. Schadensfälle neben dem Benutzer
auch der Hersteller/Errichter mitverantwortlich.

Der Auftragnehmer hat sowohl bei Beginn seiner
Arbeiten, als auch während der gesetzten Dauer der
Ausführung dafür zu sorgen, daß der Zustand der
Baustelle jederzeit den Erfordernissen der
Unfallverhütung entspricht.
Wenn z.B. ein Arbeiter eine Abdeckung oder Absperrung
beseitigt, weil dieses für die Arbeiten erforderlich
ist, so hat er diese beim Verlassen der Stelle jedes
Mal wieder ordnungsgemäß herzustellen, auch wenn es
sich nur um einige Minuten handeln sollte.
Dies gilt insbesondere für Gerüste, Bautreppen,
Abschrankungen, provisorische Treppengeländer und
Abdeckungen.
Beanstandungen sind sofort der örtlichen Bauleitung
mitzuteilen.

Als Bauleiter bestimmt:
.......................................................
.........
(Name des Mitarbeiters)

...................................................
.......................................................
..........
Ort, Datum  Firmenstempel und rechtsgültige
Unterschrift

### Titel 1 Baustromversorgung in Miete

*Hinweis*
Hinweis Allgemein und Abrechnung
Nachfolgend beschriebene Materialien sind für die
Bauzeit zur Verfügung zu stellen und wieder
ordnungsgemäß zu entsorgen, die Materialien verbleiben
im Besitz der Elektrofirma:
Für die Baumaßnahme wird ein Baustromverteiler
erforderlich.

Der Baustromverteiler wird erst nach Fertigstellung der
Baumassnahme bzw. nach vorheriger Absprache entfernt.

Der Mietpreis versteht sich für die Montage, Demontage
und ggf. Umversetzten im benötigten Zeitraum.

Die Bauzeit beträgt etwa 10 Monate

Die Abrechnung erfolgt nach angefangenen Monaten:

Die Länge der Anschlussleitung ist  in den Positionen
der Baustromkabel beschrieben.

**1.01 Baustrom-Hauptverteiler**
Baustrom-Hauptverteiler

1 Stück Anschlussschrank aus Stahlblech, Schutzart IP
43, mit Zähler, Hauptsicherung,
Unterverteilerabsicherung, Sicherungsmaterial,
Erdspieß, verdrahtet und beschriftet
Folgende Geräte werden eingebaut:
  1 Stück FI-Schutzschalter 300 mA
 1 Stück FI-Schutzschalter 30 mA
 4 Stück Stromkreisabgang 63  A, 3-polig
 1 Stück CEE Steckdose, 5-polig, 32A
 2 Stück CEE-Steckdosen, 5-polig, 16A
 6 Stück Schukosteckdosen
 1 Stück Stromkreisabgang an Schalter für
Baubeleuchtung

Sämtliche FI  müssen zwingend allstromsensitiv sein.
Menge: 14,000 Mon
Zuordnung: 491

**1.02 Baustrom-Unterverteiler**
Baustrom-Unterverteiler

1 Stück Verteilerschrank aus Stahlblech, Schutzart
 IP 43, Hauptsicherung 3 x 35 A, komplett
 mit allem Sicherungsmaterial, verdrahtet und
 beschriftet
Folgende Geräte werden eingebaut:
 1 Stück FI-Schutzschalter 30 mA
 2 Stück CEE-Steckdosen, 5-polig, 16 A
 1 Stück CEE-Steckdose, 5-polig, 32 A
 6 Stück Schukosteckdosen

Sämtliche FI  müssen zwingend allstromsensitiv sein.
Menge: 14,000 Mon
Zuordnung: 491

*Hinweis*
Wartungspreis für Baustromversorgung
Wartung des vorgenannten Baustromverteiler
einschließlich der Prüfungen gemäß aktuell gültigen
Vorschriften,  mindestens jedoch:
- arbeitstäglich durch den Benutzer
- monatlich durch Elektrofachkraft

Die Prüfungen sind zu protokollieren. Die
Prüfprotokolle sind auf Verlangen vorzulegen und werden
Bestandteil der Revisionsunterlagen.

**1.03 Wartung Baustromverteiler**
Wartung Baustrom-Verteiler
Menge: 14,000 Mon

*Hinweis*
Baustromkabel

zur Einspeisung / Versorgung vorgenannter Baustrom-
Haupt- und Unterverteiler.

Zur Miete über die gesamte Bauzeit.

**1.04 Schwere Gummischlauchleitung H07 RN-F 5G16**
Schwere Gummischlauchleitung  H07 RN-F  5G16

zur Einspeisung der Baustrom-Hauptverteiler.
Menge: 40,000 lfdm

**1.05 Schwere Gummischlauchleitung H07 RN-F 5G10**
Schwere Gummischlauchleitung  H07 RN-F  5G10
zur Einspeisung des Baustrom-Unterverteilers.
In Teillängen verlegen.
Menge: 25,000 m

**1.06 Schwere Gummischlauchleitung H07 RN-F 1G16**
Schwere Gummischlauchleitung  H07 RN-F  1G16

zur Erdung des Baustromverteiler
Menge: 50,000 lfdm

### Titel 2 Zähleranlage und Verteiler

**2.01 Anschluss bis NYM 5 x 25 mm² an Hausanschlusskasten**
Anschluss bis 5 x 25 mm² an den Hausanschlusskasten,
einschließlich allem Zubehör
Menge: 1,000 Stk

**2.02 Zähleranlage HAGER, 3-feldrig, 1-reihig**
Zähleranlage, 2-feldrig, 2-reihig angeordnet,
schutzisoliert, Schutzart IP 44,mit Tür und Plantasche,
nach Vorschrift des VNB, komplett mit allem Zubehör und
Sicherungsmaterial verdrahtet und ordentlich, dauerhaft
beschriftet, mit folgendem Ausbau:

1 x Messplatz für Drehstromzähler
1 x Messplatz als Reserve
  Sammelschienensystem 5-polig
1 x Hauptschalter, selektiv, 3-polig, bis 63 A
1 x Hauptleitungsabzweigklemme,
  mit PE- /N- Klemme  2 x 5 -polig
1 x Datenschnittstelle nach VDE-AR-N 4101:2011-8
1 x Verteilerfeld, 5-reihig, 1-feldrig, mit APZ unten

Gesamte Anlage eingebaut in Systemschrank

Abmessung  550 x 1100 x 170 mm
Fabrikat  HAGER
Typ  ZB32SEQ15A + Zubehör
(Montage erfolgt a.P. im Hausmeisterraum)

oder gleichwertig
sofern ein anderes als das vorgenannte Fabrikat
angeboten wird, dieses hier bitte eintragen:
angebotenes Fabrikat:
'.........................................'
angebotener Typ:
'.........................................'
Menge: 1,000 Stk

**2.03 Drehstromzähler beim zuständigen VNB beantragen**
Drehstromzähler beim zuständigen VNB beantragen,
abholen, montieren und in Betrieb nehmen
Menge: 1,000 Psch

**2.04 Wandverteiler 4-feldrig, 10-reihig**
Wandverteiler, allseitig geschlossen, Schutzart IP 44,
mit Tür und Plantasche, 4-feldrig, 10-reihig, nach
Vorschrift des VNB, alle Leitungen auf Klemmen geführt,
N- und Pe-Trennklemmen, einschließlich allem
Montagezubehör für nachfolgende Einbaugeräte, komplett
verdrahtet und ordentlich, dauerhaft beschriftet, ca.
20 % Platzreserve für Einbaugeräte und Klemmen

Abmessung (B/H/T)  1050 x 1550 x 205 mm
Fabrikat  HAGER
Typ  FP04SN2 + Zubehör
(Montageort a.P. Hausmeisterraum)

oder gleichwertig
sofern ein anderes als das vorgenannte Fabrikat
angeboten wird, dieses hier bitte eintragen:
angebotenes Fabrikat:
'.........................................'
angebotener Typ:
'.........................................'
Menge: 1,000 Stk

**2.05 Wandverteiler 3-feldrig, 8-reihig**
Wandverteiler, allseitig geschlossen, Schutzart IP 44,
mit Tür und Plantasche, 3-feldrig, 8-reihig,
nach Vorschrift des VNB, alle Leitungen auf Klemmen
geführt, N- und Pe-Trennklemmen, einschließlich allem
Montagezubehör für nachfolgende Einbaugeräte, komplett
verdrahtet und ordentlich, dauerhaft beschriftet, ca.
20% Platzreserve für Einbaugeräte und Klemmen

Abmessung (B/H/T)  800 x 1100 x 205 mm
Fabrikat  HAGER
Typ  FP73SN2 + Zubehör
(Montageort a.P. Elektroraum OG)

oder gleichwertig
sofern ein anderes als das vorgenannte Fabrikat
angeboten wird, dieses hier bitte eintragen:
angebotenes Fabrikat:
'.........................................'
angebotener Typ:
'.........................................'
Menge: 1,000 Stk

*Hinweis*
Folgende Geräte werden in vorgenannten Verteiler
eingebaut, einschließlich Verdrahtungsmaterial,
Beschriftung und allem Zubehör

**2.06 Kombi-Überspannungsableiter Typ1, 4-polig**
Modularer Kombi-Ableiter für 230/400 V- TN(C)-S-Systeme
bestehend aus
Basisteil und gesteckten Schutzmodulen
Ableiter Typ 1 nach EN 61643-11
Einfacher, werkzeugloser Schutzmodul-Wechsel durch
Modulverriegelungssystem mit Modulentriegelungstaste
Funktions-/Defektanzeige durch Markierung im
Sichtfenster gekapselte, nicht ausblasende Bauform.
Reiheneinbaugerät nach DIN 43880, 8 PLE
Schutzmodul-Kodierung Durchgangsklemmen
für alle Leiteranschlüsse bis 125 A.
Anforderungsklasse IEC61643-1/VDE0675-6: 1/ B/ T1
Max. Ableitvermögen (Imax) oder Blitzstoßstrom (Iimp):
100 kA
Schutzpegel Up: 1,5 kV
Netzart: TNS
Meldeleuchte: Defektanzeige
Signalkontakt zur Fernanzeige: nein
Betriebsnennspannung Wechselstrom: 230 V
Polart: 4 P
Anzahl Module: 8

Fabrikat: Hager
Typ: SPN801 + Zubehör

oder gleichwertig
sofern ein anderes als das vorgenannte Fabrikat
angeboten wird, dieses hier bitte eintragen:
angebotenes Fabrikat:
'.........................................'
angebotener Typ:
'.........................................'
Menge: 1,000 Stk
Zuordnung: 444

**2.07 Überspannungsableiter 4 polig 40kA Typ 2 TNS System mit Defektanzeige**
Überspannungsableiter der Anforderungsklasse C.
Diese Ableiter dienen der Spannungsbegrenzung auf <=
1,5 KV und können den Ableitern der Klasse B
nachgeschaltet werden. Beim Nachschalten dieser
Ableiter muss eine Leitungslaenge > 10m eingehalten
werden oder Entkopplungsinduktivitäten eingebaut
werden.
Max. Ableitvermögen (Imax) oder Blitzstoßstrom (Iimp):
40 kA Schutzpegel Up: 1,5 kV
Netzform: TN-S
Anzahl Module: 4
Anforderungsklasse IEC61643-1/VDE0675-6: 2/ C/ T2
Nennableitstrom (In): 20 kA
Meldeleuchte: Defektanzeige
Polanzahl: 4 P

Fabrikat: Hager
Typ: SPN415 + Zubehör

oder gleichwertig
sofern ein anderes als das vorgenannte Fabrikat
angeboten wird, dieses hier bitte eintragen:
angebotenes Fabrikat:
'.........................................'
angebotener Typ:
'.........................................'
Menge: 1,000 Stk

**2.08 Sicherungssockel D02 E18 63A 3polig**
D02-Sicherungsunterteil mit Abdeckung für Hutschienenmontage. Geeignet für Sicherungseinsätze und Hülsen-
Pass Einsätze nach DIN VDE 0636-3.
Betriebstemperatur: -25 bis 55 °C
Bemessungsbetriebsspannung Ue: 400 V
Tiefe installiertes Produkt: 56 mm
Anzahl der Pole Produktion: 3
Montageart: DIN-Schiene
Nennstrom für Sicherungseinsätze: 2/4/6/10/13/16/20/25/
35/50/63 A

einschließlich allem Sicherungsmaterial und allem
Zubehör

Fabrikat: HAGER
Typ: LD 046

oder gleichwertig
sofern ein anderes als das vorgenannte Fabrikat
angeboten wird, dieses hier bitte eintragen:
angebotenes Fabrikat:
'.........................................'
angebotener Typ:
'.........................................'
Menge: 25,000 Stk
Zuordnung: 443

**2.09 Sicherungssockel D01 E14 16A 1polig**
D01-Sicherungsunterteil mit Abdeckung für Hutschienenmontage. Geeignet für Sicherungseinsätze und Hülsen-
Pass Einsätze nach DIN VDE 0636-3.
Betriebstemperatur: -25 bis 55 °C
Bemessungsbetriebsspannung Ue: 400 V
Tiefe installiertes Produkt: 56 mm
Anzahl der Pole Produktion: 1
Montageart: DIN-Schiene
Nennstrom für Sicherungseinsätze: 2/4/6/10/13/16 A,

einschließlich Sicherungsmaterial und Zubehör

Fabrikat  HAGER
Typ  LD 042

oder gleichwertig
sofern ein anderes als das vorgenannte Fabrikat
angeboten wird, dieses hier bitte eintragen:
angebotenes Fabrikat:
'.........................................'
angebotener Typ:
'.........................................'
Menge: 14,000 Stk

**2.10 Fehlerstromschutzschalter 4 polig 6kA 40A 30mA Typ A**
Fehlerstrom-Schutzschalter nach EN 61008-1, DIN EN
61008-2-1, VDE 0664 Teil 10 + 11, QuickConnect - Klemme
am Zugang für Verschienung bis 63A.
Betriebsnennspannung Wechselstrom: 230/400 V Nennstrom:
40 A
Art des Differenzialschutzes: A
Empfindlichkeit: 30 mA
Polanzahl: 4 P
Anzahl Module: 4

Fabrikat: HAGER
Typ: CDS 440 D

oder gleichwertig
sofern ein anderes als das vorgenannte Fabrikat
angeboten wird, dieses hier bitte eintragen:
angebotenes Fabrikat:
'.........................................'
angebotener Typ:
'.........................................'
Menge: 16,000 Stk
Zuordnung: 444

**2.11 Fehlerstrom-Leitungsschutzschalter 1P+N 6kA B-Charakteristik 16A 30mA**
Fehlerstrom-Leitungsschutzschalter nach DIN VDE 0664-20
/ EN61009-1 mit QuickConnect Klemme nach DIN EN 60898-
1; VDE 0641-11, am Abgang bis 20A und am Zugang bis
63A,
Betriebsnennspannung Wechselstrom: 240 V
Nennstrom: 16 A
Auslösercharakteristik: B
Empfindlichkeit: 30 mA
Art des Differenzialschutzes: A
Nennabschaltvermögen: 6 kA
Polanzahl: 2 P
Anzahl Module: 2
Frequenz: 50 Hz

Fabrikat: HAGER
Typ: ADS 916 D

oder gleichwertig
sofern ein anderes als das vorgenannte Fabrikat
angeboten wird, dieses hier bitte eintragen:
angebotenes Fabrikat:
'.........................................'
angebotener Typ:
'.........................................'
Menge: 36,000 Stk
Zuordnung: 444

**2.12 Fehlerstrom-Leitungsschutzschalter 1P+N 6kA B-Charakteristik 13A 30mA**
Fehlerstrom-Leitungsschutzschalter nach DIN VDE 0664-20
/ EN61009-1 mit QuickConnect Klemme nach DIN EN 60898-
1; VDE 0641-11, am Abgang bis 20A und am Zugang bis
63A,
Betriebsnennspannung Wechselstrom: 240 V
Nennstrom: 13 A
Auslösercharakteristik: B
Empfindlichkeit: 30 mA
Art des Differenzialschutzes: A
Nennabschaltvermögen: 6 kA
Polanzahl: 2 P
Anzahl Module: 2
Frequenz: 50 Hz

Fabrikat: HAGER
Typ: ADS 913 D

oder gleichwertig
sofern ein anderes als das vorgenannte Fabrikat
angeboten wird, dieses hier bitte eintragen:
angebotenes Fabrikat:
'.........................................'
angebotener Typ:
'.........................................'
Menge: 5,000 Stk
Zuordnung: 444

**2.13 Leitungsschutzschalter 3 polig 6kA B-Charakteristik 32A**
Leitungsschutzschalter mit QuickConnect - Klemme nach
DIN EN 60898-1 (VDE 0641 Teil 11):2003-12; EN 60898-1:
2003; EN 60898-1, pr A1:2003, am Abgang bis 16A und am
Zugang für die Verschienung bis 63A.
Betriebsnennspannung Wechselstrom: 230/400 V
Nennstrom: 32 A
Auslösercharakteristik: B
Nennabschaltvermögen: 6 kA
Polanzahl: 3 P
Isolationsspannung: 500 V
Anzahl Module: 3
Frequenz: 50/60 Hz
Anschlussart: QuickConnect

Fabrikat HAGER
Typ MBS332

oder gleichwertig
sofern ein anderes als das vorgenannte Fabrikat
angeboten wird, dieses hier bitte eintragen:
angebotenes Fabrikat:
'.........................................'
angebotener Typ:
'.........................................':
Menge: 1,000 Stk

**2.14 Leitungsschutzschalter 3 polig 6kA C-Charakteristik 16A**
Leitungsschutzschalter mit QuickConnect - Klemme nach
DIN EN 60898-1 (VDE 0641 Teil 11):2003-12; EN 60898-1:
2003; EN 60898-1, pr A1:2003,
Betriebsnennspannung Wechselstrom: 230/400 V Nennstrom:
16 A
Auslösercharakteristik: C
Nennabschaltvermögen: 6 kA
Polanzahl: 3 P
Isolationsspannung: 500 V
Anzahl Module: 3
Frequenz: 50/60 Hz
Anschlussart: QuickConnect

Fabrikat HAGER
Typ MCS 316

oder gleichwertig
sofern ein anderes als das vorgenannte Fabrikat
angeboten wird, dieses hier bitte eintragen:
angebotenes Fabrikat:
'.........................................'
angebotener Typ:
'.........................................'
Menge: 2,000 Stk

**2.15 Leitungsschutzschalter 3 polig 6kA B-Charakteristik 16A**
Leitungsschutzschalter mit QuickConnect - Klemme nach
DIN EN 60898-1 (VDE 0641 Teil 11):2003-12; EN 60898-1:
2003; EN 60898-1, pr A1:2003,
Betriebsnennspannung Wechselstrom: 230/400 V Nennstrom:
16 A
Auslösercharakteristik: B
Nennabschaltvermögen: 6 kA
Polanzahl: 3 P
Isolationsspannung: 500 V
Anzahl Module: 3
Frequenz: 50/60 Hz
Anschlussart: QuickConnect

Fabrikat HAGER
Typ MBS 316

oder gleichwertig
sofern ein anderes als das vorgenannte Fabrikat
angeboten wird, dieses hier bitte eintragen:
angebotenes Fabrikat:
'.........................................'
angebotener Typ:
'.........................................'
Menge: 3,000 Stk
Zuordnung: 444

**2.16 Leitungsschutzschalter 1 polig 6kA C-Charakteristik 16A**
Leitungsschutzschalter mit QuickConnect - Klemme nach
DIN EN 60898-1 (VDE 0641 Teil 11):2003-12; EN 60898-1:
2003; EN 60898-1, pr A1:2003,
Betriebsnennspannung Wechselstrom: 230/400 V Nennstrom:
16 A
Auslösercharakteristik: C
Nennabschaltvermögen: 6 kA
Polanzahl: 1 P
Isolationsspannung: 500 V
Anzahl Module: 1
Frequenz: 50/60 Hz
Anschlussart: QuickConnect

Fabrikat HAGER
Typ MCS 116

oder gleichwertig
sofern ein anderes als das vorgenannte Fabrikat
angeboten wird, dieses hier bitte eintragen:
angebotenes Fabrikat:
'.........................................'
angebotener Typ:
'.........................................'
Menge: 12,000 Stk
Zuordnung: 444

**2.17 Leitungsschutzschalter 1 polig 6kA B-Charakteristik 16A**
Leitungsschutzschalter mit QuickConnect - Klemme nach
DIN EN 60898-1 (VDE 0641 Teil 11):2003-12; EN 60898-1:
2003; EN 60898-1, pr A1:2003,
Betriebsnennspannung Wechselstrom: 230/400 V Nennstrom:
16 A
Auslösercharakteristik: B
Nennabschaltvermögen: 6 kA
Polanzahl: 1 P
Isolationsspannung: 500 V
Anzahl Module: 1
Frequenz: 50/60 Hz
Anschlussart: QuickConnect

Fabrikat HAGER
Typ MBS 116

oder gleichwertig
sofern ein anderes als das vorgenannte Fabrikat
angeboten wird, dieses hier bitte eintragen:
angebotenes Fabrikat:
'.........................................'
angebotener Typ:
'.........................................'
Menge: 45,000 Stk
Zuordnung: 444

**2.18 Leitungsschutzschalter 1 polig 6kA B-Charakteristik 13A**
Leitungsschutzschalter mit QuickConnect - Klemme nach
DIN EN 60898-1 (VDE 0641 Teil 11):2003-12; EN 60898-1:
2003; EN 60898-1, pr A1:2003,
Betriebsnennspannung Wechselstrom: 230/400 V Nennstrom:
13 A
Auslösercharakteristik: B
Nennabschaltvermögen: 6 kA
Polanzahl: 1 P
Isolationsspannung: 500 V
Anzahl Module: 1
Frequenz: 50/60 Hz
Anschlussart: QuickConnect

Fabrikat HAGER
Typ MBS 113

oder gleichwertig
sofern ein anderes als das vorgenannte Fabrikat
angeboten wird, dieses hier bitte eintragen:
angebotenes Fabrikat:
'.........................................'
angebotener Typ:
'.........................................'
Menge: 10,000 Stk
Zuordnung: 444

**2.19 Installationsrelais 16A 2S 230V**
Installationsrelais zur Impulssteuerung von
Stromkreisen bis max. 16 A, nach EN 61095 und DIN VDE
0637-3 sowie Berührungsschutz nach DIN VDE 0106 Teil
100. Mit Kontaktstellungsanzeige durch Anzeigefenster.
Nennstrom: 16 A
Betriebsnennspannung Wechselstrom: 230 V Steuerspannung
Wechselstrom: 230 V
Anzahl Module: 1
Kontaktart: 2S

Fabrikat  HAGER
Typ  ERC216

oder gleichwertig, sofern ein anderes als das
vorgenannte Fabrikat angeboten wird, dieses hier bitte
eintragen:
angebotenes Fabrikat '....................'
angebotener Typ '....................'
Menge: 4,000 Stk

**2.20 Installationsschütz brummfrei 25A 4 Schließer 230V**
Schütz brummfrei nach EN 61095 und DIN VDE 0637-3 sowie
Berührungsschutz nach DIN VDE 0106 Teil 100.
Reiheneinbaugerät mit Kontaktstellungsanzeige durch
Anzeigefenster
Nennstrom: 25 A
Betriebsnennspannung Wechselstrom: 400 V
Isolationsspannung: 440 V
Anzahl Module: 2
Kontaktanzahl: 4
Kontaktart: 4S

Fabrikat  HAGER
Typ  ESC425S

oder gleichwertig, sofern ein anderes als das
vorgenannte Fabrikat angeboten wird, dieses hier bitte
eintragen:
angebotenes Fabrikat '....................'
angebotener Typ '....................'
Menge: 6,000 Stk

**2.21 Fernschalter 2 Schließer 230V AC 110V DC 16A**
Fernschalter zur Impulssteuerung nach EN60669-1 und
EN60669-2-2 sowie Fingersicher nach BGVA2. Mit
Kontaktstellungsanzeige, Handbedienung,
Nennstrom: 16 A
Betriebsnennspannung Wechselstrom: 250 V
Isolationsspannung: 250 V
Anzahl Module: 1
Kontaktanzahl: 2
Kontaktart: 2S

Fabrikat  HAGER
Typ  EPN520

oder gleichwertig, sofern ein anderes als das
vorgenannte Fabrikat angeboten wird, dieses hier bitte
eintragen:
angebotenes Fabrikat '....................'
angebotener Typ '....................'
Menge: 3,000 Stk

**2.22 Dämmerungsschalter mit Aufbaufühler**
Dämmerungsschalter misst über eine Photozelle die
Beleuchtungsstärke und schaltet in Abhängigkeit vom
gemessenen und eingestellten Wert einen Stromkreis ein
oder aus mit zusätzlicher Schaltzustandsanzeige.
Messung in zwei Helligkeitsbereichen und Einstellung
der EIN/AUS Verzögerungszeit. Schalter für Dauer EIN/
AUS oder Automatik-/Testbetrieb.
Lieferung im Set mit einem Aufbaufühler EEN003.
Betriebsspannung: 230 V~ +10%/-15%
Frequenz: 50/60 Hz
Schaltstrom: AC1 16 A
Messbereich Helligkeit: 5 . 2000 lx
Ausschaltverzögerung: 80 s
Einschaltverzögerung: 60 s

Fabrikat:  HAGER
Typ:  EEN 103

oder gleichwertig
sofern ein anderes als das vorgenannte Fabrikat
angeboten wird, dieses hier bitte eintragen:
angebotenes Fabrikat:
'.........................................'
angebotener Typ:
'.........................................'
Menge: 1,000 Stk

**2.23 Wochenschaltuhr, 2 Wechslerkontakt, 16A, 2 PLE, digital**
Wochenschaltuhr digital 2-Kanal zur zeitabhängigen
Steuerung von Betriebsmitteln. Mit Programmierschlüssel
zur einfachen Realisierung von Ausnahmeprogrammen. Mit
Zufallssteuerung und Impulsausgabe; Displaybeleuchtung
Temporäre und permanente Ausnahmesteuerung am Gerät,
Balkenanzeige zur schnellen Erkennung der Tagesprogrammierung; Automatische Sommer-/Winterzeitumstellung.
Betriebsspannung: 230 V~
Frequenz: 50 Hz
Kontaktbelastbarkeit: 16A 250V AC1
Anzahl Funktionskanäle: 2
Kontaktanzahl: 2
kürzeste Schaltzeit: 1 min
Anzahl Schaltzeiten für Ein/Aus: 56
Gangreserve [Jahre]: ~ 5 a
Ganggenauigkeit: ± 1,5 s/Tag
Fabrikat:  HAGER
Typ:  EG 203E

oder gleichwertig,
sofern ein anderes als das vorgenannte Fabrikat
angeboten wird, dieses hier bitte eintragen:
angebotenes Fabrikat  '...........................'
angebotener Typ  '...........................'
Menge: 1,000 Stk
Zuordnung: 444

**2.24 2-Kanal Sonnenschutzzentrale**
2-Kanal Sonnenschutzzentrale mit vorkonfigurierten
Steuerungsprogrammen für Jalousien und Rollos. Es
können entweder zwei Motore direkt angesteuert werden
oder zwei komplette Fassadenseiten über nach
geschaltete Motorsteuereinheiten.
Die Steuerzentrale befindet sich in einem ansprechenden
Gehäuse mit kratzfester Acrylglasoberfläche.
Die Anzeige und Menüführung erfolgt in einem grafischen
3,5 Zoll Anzeigefenster in 256 Farben.
Die Bedienung erfolgt über vier Sensor-Funktionstasten
und einem verschleißfreien Sensor-Drehrad.
Sicherheits- und Komfortfunktionen müssen den Sonnen-/
Blendschutz vor schädlichen Witterungseinflüssen
schützen und ermöglichen eine bedienerfreundliche
automatische Steuerung aller angeschlossenen
Sonnenschutzprodukte.
Kundenspezifische Wünsche müssen in Szenen
konfigurierbar sein, für die beliebige Namen vergeben
und dann per Tastendruck aufgerufen werden können.
Über das Bediengerät können sowohl die Steuerkanäle
manuell bedient als auch frei wählbare Positionen
zwischen 0 und 100% der Behanglänge eingestellt werden.
Die einfache und schnelle Inbetriebnahme ist zwingend
durch ein Quick-Start Menü zu ermöglichen.
Im Bediengerät sind ein Innentemperatursensor sowie ein
Funkempfänger integriert.
Die Steuerausgänge der Zentrale müssen potentialfrei
ausgeführt sein.
Aktuelle Wetterdaten müssen im Display angezeigt
werden.
Über einen Tastendruck am Bediengerät können alle
Automatikfunktionen aktiviert und deaktiviert werden.
Sicherheitsfunktionen sowie produktspezifische
Einstellungen müssen durch ein Passwort geschützt sein.
Über eine Abwesenheitstaste, sowie einen frei
definierbaren Urlaubszeitraum müssen einzelne
Komfortfunktionen deaktivierbar, sowie eine
individuelle einstellbare Position anfahrbar sein.
Zum Anschluss von bauseitigen Brandschutzanlagen u.ä.
steht ein Zentraleingang zur Verfügung. Pro Kanal
müssen je ein Eingang für einen Kanaltaster sowie ein
Eingang für Verriegelungskontakte vorhanden sein.
Bedien- und Leistungsteil müssen getrennt montierbar
und über eine Vierdrahtleitung miteinander verbunden
werden können.
Die Kommunikation zwischen Leistungsteil, Bediengerät
und Wetterstation muss überwacht werden können, so dass
im Störungsfall z.B. eine Warnmeldeleuchte
eingeschaltet werden kann.
Alle Kanäle müssen gemeinsam über einen Zentralschalter
positionierbar sein.
Für die unterschiedlichen Montagesituationen sind
Gehäuse für die Aufputz- Unterputz- und Hohlwandmontage
verfügbar.
Der Anschluss eines kompakten Messwertgebers über eine
4-adrige Busleitung ist zwingend notwendig.
Zudem muss der Anschluss am Messwertgeber steckbar
ausgeführt sein.
Die Funktion der Wetterstation muss überwachbar sein.
In Verbindung mit dem optional erhältlichen
Messwertgeber und Zubehör sind folgende Funktionen
möglich:
- Windüberwachung
- Eisüberwachung
- Niederschlagsüberwachung
- Sonnenautomatik
- Dämmerungsautomatik
- Temperaturautomatik (Innen und Außen)
- Zeitschaltuhr
- Automatikfreigabeuhr
- Wendeautomatik für Lamellenprodukte
- Differenzgesteuerte Temperaturautomatik
- Intervalllüftung
- Kälteschutz
- Manuelle Bedienung
- Funkfernbedienung möglich
- automatische Sommer-/Winterzeit-Umstellung
Wisotronic 2-Kanal REG (inkl. UP-Dose für Bediengerät)
weiß,

Fabrikat:  WAREMA
Typ:  Wisotronic 2-Kanal REG
  1002844

oder gleichwertig,
sofern ein anderes als das vorgenannte Fabrikat
angeboten wird, dieses hier bitte eintragen:
angebotenes Fabrikat  '...........................'
angebotener Typ  '...........................'
Menge: 1,000 Stk
Zuordnung: 444

*Hinweis*
Klemmen und Sonstiges
Sämtliche Endstromkreise werden im Verteiler auf
Klemmen gelegt. Es sollen vorzugsweise platzsparende
Dreileiterklemmen eingesetzt werden.

**2.25 Reihenklemmen bis 25 mm²**
Menge: 21,000 Stk

**2.26 N-Trennklemmen bis 25 mm²**
Menge: 7,000 Stk

**2.27 PE-Trennklemmen bis 25 mm²**
Menge: 7,000 Stk

**2.28 Reihenklemmen bis 10 mm²**
Menge: 21,000 Stk
Zuordnung: 443

**2.29 N-Trennklemmen bis 10 mm²**
Menge: 25,000 Stk
Zuordnung: 443

**2.30 PE-Trennklemmen bis 10 mm²**
Menge: 15,000 Stk
Zuordnung: 443

**2.31 Dreistock-Reihenklemmen bis 4 mm²**
Menge: 140,000 Stk

**2.32 Ergänzungsklemmen bis 4 mm², 2-polig**
Menge: 70,000 Stk

**2.33 N-Trennklemmen bis 4 mm²**
Menge: 6,000 Stk

**2.34 PE-Trennklemmen bis 4 mm²**
Menge: 6,000 Stk
Zuordnung: 444

**2.35 Abdeckung mit Blitz-Symbol für vorgenannte Reihenklemmen**
Menge: 6,000 Stk

**2.36 Schraublose Klemmen für 10 Doppeladern**
Schraublose Klemmen für 10 Doppeladern bis 2,5 mm² der
Schwachstromanlage bzw. Steuerleitungen
Menge: 3,000 Stk

**2.37 Schalt- und Klemmenplan anfertigen**
Schalt- und Klemmenpläne anfertigen für vorgenannte
Verteiler
Menge: 1,000 Psch

### Titel 3 Elektroinstallation

#### Untertitel 3.1 Kabelträgersysteme und Leerrohre

*Hinweis*
Bohrungen
Alle Schlitz-, Bohr- , Fräs- und Stemmarbeiten sind vom
ausführendem Elektrounternehmen mit bauwerkschonendem
Gerät auszuführen. Putzschäden sind so gering als
möglich zu halten.
Bohrungen/Durchbrüche in tragenden Wänden sind vor der
Ausführung mit der Hochbauleitung abzuklären.
Die Öffnungen sind, in Absprache mit der Bauleitung,
nach der Leitungsverlegung mit geeignetem Material mit
Nach-Installationsmöglichkeiten wieder zu verschließen.

**3.1.01 Kernbohrung 100 mm Ø durch Betondecke/-wand bis 30 cm**
Kernbohrung  100 mm Ø durch Betondecke/-wand
bis 30 cm Stärke
Menge: 3,000 Stk

**3.1.02 Kernbohrung 50 mm Ø durch Betondecke/-wand bis 30 cm**
Kernbohrung  50 mm Ø durch Betondecke/-wand
bis 30 cm Stärke
Menge: 5,000 Stk

**3.1.03 Kernbohrung 65 mm Ø, an Betonwand, bis 60 mm Tiefe**
Kernbohrung 65 mm Ø, an Betonwand, bis 60 mm Tiefe für
die Montage von Schalterdosen
Menge: 5,000 Stk

**3.1.04 Bohrung 30 mm Ø durch Beton-/Mauerwerkswand bis 30 cm**
Bohrung 30 mm Ø durch Betondecke bzw. Beton-/
Mauerwerkswand bis 30 cm Stärke
Menge: 15,000 Stk

**3.1.05 Bohrung 15 mm Ø durch Beton-/Mauerwerkswand bis 30 cm**
Bohrung 15 mm Ø durch Betondecke bzw. Beton-/
Mauerwerkswand bis 30 cm Stärke
Menge: 20,000 Stk

**3.1.06 Schlitz an Betonwand bis 20mm Breite und 15mm Tiefe vornehmen**
Schlitz an Betonwand bis 20mm Breite und 25mm Tiefe
vornehmen
Menge: 15,000 lfdm

*Hinweis*
Brandschutz
Voraussetzung für den Auftrag ist die allgemein bauaufsichtliche Zulassung der nachfolgend beschriebenen
Brandschutzsysteme. Vor Ausführung der Leistungen sind
zu allen Systemen die Zulassungsbescheide und
Prüfzeugnisse unaufgefordert der Fachbauleitung
vorzulegen.

Jedes Brandschutzsystem ist mit einem Schild dauerhaft
zu kennzeichnen, das an dem Brandschutzsystem
anzubringen ist und unter anderem folgende Angaben
enthalten muss:

- Name des Unternehmers der das System erstellt hat
- Funktionserhaltsklasse
- Prüfzeugnisnummer
- Herstellungsjahr
- Inhaber des Prüfzeugnisses

Die Verarbeitungsrichtlinien des Herstellers sind
verbindlich einzuhalten. Nach der Fertigstellung des
Brandschutzsystems muss für das Bauvorhaben eine
Werksbescheinigung ausgestellt werden, mit der
bestätigt wird, dass die ausgeführten
Brandschutzmaßnahmen
den Bestimmungen des Prüfzeugnisses entspricht. Die
Werksbescheinigung und das Prüfzeugnis ist den
Revisionsunterlagen beizulegen.

*Hinweis*
Kalkulation Brandschutz
Wand- und Deckendurchführungen für Kabel-, Kabelbündel
und Kabelrinnen gemäß der Feuerschutzklasse F 90 abschotten. Die Nachinstallation von Kabeln muss durch
geringen Aufwand möglich sein. Hierdurch sind
entsprechende Keile (ca. 30% vom Schottquerschnitt)
vorzusehen.
In den Einheitspreisen sind die kompletten Leistungen,
wie Hilfsfunktionen, Ein- und Ausschalen, Klein-,
Befestigungs- und Schalungsmaterial etc. enthalten.

**3.1.07 Weichschott S 90 bis 100 mm Ø**
Wand-, Deckenbohrung (Kabeltrassen) bis 100 mm Ø, mit
Weichschott, feuerhemmend, Feuerwiderstandsklasse S 90
nach DIN 4102, verschließen mit Nach-
Installationsmöglichkeit, einschließlich Kennzeichnung
und Prüfzeugnis
Menge: 3,000 Stk.

**3.1.08 Weichschott S 90 bis 50 mm Ø**
Wand-, Deckenbohrung (Kabeltrassen) bis 50 mm Ø, mit
Weichschott, feuerhemmend, Feuerwiderstandsklasse S 90
nach DIN 4102, verschließen mit Nach-
Installationsmöglichkeit, einschließlich Kennzeichnung
und Prüfzeugnis
Menge: 5,000 Stk.

**3.1.09 Abschottung S 90 DIN 4102 von Durchbrüchen bis 0,20m²**
Abschottung S 90 DIN 4102 von Durchbrüchen bis 0,20m²
einschließlich Kennzeichnung und Prüfzeugnis
Menge: 2,000 Stk.

**3.1.10 Abschottung S 90 DIN 4102 von Durchbrüchen bis 0,10m²**
Abschottung S 90 DIN 4102 von Durchbrüchen bis 0,10m²
einschließlich Kennzeichnung und Prüfzeugnis
Menge: 3,000 Stk.

*Hinweis*
Halogenfreies Isolierstoffrohr auf RFB
Halogenfreies Isolierstoffrohr, flexibel glatt, auf
Rohfußboden, einschließlich Muffen und Montagezubehör
verlegen:

**3.1.11 Leerrohr Typ EN 20 / 25**
Menge: 40,000 lfdm

*Hinweis*
Halogenfreies Isolierstoffrohr unter Putz
Halogenfreies Isolierstoffrohr im Mauerwerk, unter Putz
bzw. Ständerwänden, in Teillängen, einschließlich
Schlitzarbeiten mit bauwerkschonendem Schlitzgerät,
Muffen und Montagezubehör, verlegen:

**3.1.12 Leerrohr Typ EN 20 / 25**
Menge: 40,000 lfdm

**3.1.13 Leerrohr Typ EN 32**
Menge: 15,000 lfdm

*Hinweis*
Halogenfreies Isolierstoffrohr einlegen
Halogenfreies Isolierstoffrohr, flexibel gewellt, in
Bodenplatte, Ortbetondecke bzw. -wand oder vorhandenen
Wandschlitz, in Teillängen, einschl. Muffen und
Montagezubehör nach Baufortschritt verlegen:

**3.1.14 Leerrohr Typ EN 20 / 25**
Menge: 3160,000 lfdm

**3.1.15 Leerrohr Typ EN 32**
Menge: 250,000 lfdm

**3.1.16 Leerrohr Typ EN 40**
Menge: 45,000 lfdm

*Hinweis*
Aufputzinstallation

*Hinweis*
Alu-Steckrohr
Alu-Steckrohr nach VDE 0605, DIN / EN 61386-21,
Klassifizierung 44561, für schwere Druckfestigkeit, mit
Muffen, Endtüllen, Abstandschellen, auf Putz, verlegen:
Mindestdruckfestigkeit: 1250N / 5cm

**3.1.17 Alu-Rohr EN 20**
Alu-Rohr, EN 20
einschließlich Endhüllen und Muffen
Menge: 68,000 lfdm

**3.1.18 Alu-Rohr, EN 25**
Alu-Rohr, EN 25
einschließlich Endhüllen und Muffen
Menge: 40,000 lfdm

**3.1.19 Alu-Rohr, EN 32**
Alu-Rohr, EN 32
einschließlich Endhüllen und Muffen
Menge: 25,000 lfdm

*Hinweis*
Hinweis Kabelrinne
Die nachfolgend  beschriebenen Kabelrinnen sind
einschließlich der benötigten Hänge-Stiele, Ausleger
etc anzubieten.

Die Stützweite wird mit ca. 1,2 m  angenommen.
Die Montage erfolgt überwiegend an Wandausleger.

**3.1.20 Mini-Kabelrinne 50 x 75**
Mini-Kabelrinne 50 x 75
mit versetzt angeordneter Boden- und Seitenperforation,
sendzimirverzinkt nach DIN 10 142, einschließlich
sendzimirverzinktem, einstückigem Stoßstellenverbinder
und tauchfeuerverzinkten Flachschrauben, Scheiben,
Muttern und Befestigungsmaterial für Decken- und
Wandmontage, einschließlich allem Zubehör

Materialstärke 1,0 mm
Abmessung (H/B) 50 x 75 mm
Fabrikat NIEDAX
Typ RL 50.075

oder gleichwertig
sofern ein anderes als das vorgenannte Fabrikat
angeboten wird, dieses hier bitte eintragen:
angebotenes Fabrikat:
'.........................................'
angebotener Typ:
'.........................................'
Menge: 18,000 lfdm
Zuordnung: 444

**3.1.21 Mini-Kabelrinne 50 x 75 auf Gehrung oder Etagengehrung schneiden**
Kabelrinne 50 x 75 auf Gehrung oder Etagengehrung
schneiden
Menge: 6,000 Stk

**3.1.22 Kabelrinne NIEDAX, RS 60.100**
Kaberlrinne mit versetzt angeordneter Boden- und
Seitenperforation, tauchfeuerverzinkt nach DIN 50 976,
einschließlich tauchfeuerverzinktem, einstückigem
Stoßstellenverbinder und tauchfeuerverzinkten
Flachrundschrauben, Scheiben, Muttern und
Befestigungsmaterial für Decken- und Wandmontage,
einschließlich allem Zubehör

Materialstärke  1,5 mm
Abmessung (H/B)  60 x 100 mm
Fabrikat  NIEDAX
Typ  RS 60.100

oder gleichwertig
sofern ein anderes als das vorgenannte Fabrikat
angeboten wird, dieses hier bitte eintragen:
angebotenes Fabrikat:
'.........................................'
angebotener Typ:
'.........................................'
Menge: 15,000 lfdm

**3.1.23 Kabelrinne NIEDAX, RS 60.200**
Kaberlrinne mit versetzt angeordneter Boden- und
Seitenperforation, tauchfeuerverzinkt nach DIN 50 976,
einschließlich tauchfeuerverzinktem, einstückigem
Stoßstellenverbinder und tauchfeuerverzinkten
Flachrundschrauben, Scheiben, Muttern und
Befestigungsmaterial für Decken- und Wandmontage,
einschließlich allem Zubehör

Materialstärke  1,5 mm
Abmessung (H/B)  60 x 200 mm
Fabrikat  NIEDAX
Typ  RS 60.200

oder gleichwertig
sofern ein anderes als das vorgenannte Fabrikat
angeboten wird, dieses hier bitte eintragen:
angebotenes Fabrikat:
'.........................................'
angebotener Typ:
'.........................................'
Menge: 12,000 lfdm

**3.1.24 Kabelrinne NIEDAX, RS 60.300**
Kaberlrinne mit versetzt angeordneter Boden- und
Seitenperforation, tauchfeuerverzinkt nach DIN 50 976,
einschließlich tauchfeuerverzinktem, einstückigem
Stoßstellenverbinder und tauchfeuerverzinkten
Flachrundschrauben, Scheiben, Muttern und
Befestigungsmaterial für Decken- und Wandmontage,
einschließlich allem Zubehör

Materialstärke  1,5 mm
Abmessung (H/B)  60 x 300 mm
Fabrikat  NIEDAX
Typ  RS 60.300

oder gleichwertig
sofern ein anderes als das vorgenannte Fabrikat
angeboten wird, dieses hier bitte eintragen:
angebotenes Fabrikat:
'.........................................'
angebotener Typ:
'.........................................'
Menge: 6,000 lfdm

**3.1.25 Trennsteg für Kabelrinne NIEDAX, RW 60**
Trennsteg für Kabelrinne zur getrennten
Leitungsverlegung in der Kabelrinne,
tauchfeuerverzinkt, nach DIN 50 976, einschließlich
Flachrundschrauben mit verzahnten Flanschmuttern

Fabrikat  NIEDAX
Typ  RW 60

oder gleichwertig
sofern ein anderes als das vorgenannte Fabrikat
angeboten wird, dieses hier bitte eintragen:
angebotenes Fabrikat:
'.........................................'
angebotener Typ:
'.........................................'
Menge: 18,000 lfdm

**3.1.26 Kabelrinne 60 x 100 auf Gehrung oder Etagengehrung schneiden**
Menge: 5,000 Stk

**3.1.27 Kabelrinne 60 x 200 auf Gehrung oder Etagengehrung schneiden**
Menge: 2,000 Stk

**3.1.28 Kabelrinne 60 x 300 auf Gehrung oder Etagengehrung schneiden**
Menge: 2,000 Stk

**3.1.29 Bogen 90° NIEDAX, RES 60.100**
Bogen 90°, für Kabelrinnen, tauchfeuerverzinkt nach DIN
50 976, mit integrierten Stoßstellenverbindern und
Flachrundschrauben, Scheiben und Muttern

Abmessung (H/B)  60 x 100 mm
Fabrikat  NIEDAX
Typ  RBA 60.100

oder gleichwertig
sofern ein anderes als das vorgenannte Fabrikat
angeboten wird, dieses hier bitte eintragen:
angebotenes Fabrikat:
'.........................................'
angebotener Typ:
'.........................................'
Menge: 4,000 Stk

**3.1.30 Bogen 90° NIEDAX, RES 60.200**
Bogen 90°, für Kabelrinnen, tauchfeuerverzinkt nach DIN
50 976, mit integrierten Stoßstellenverbindern und
Flachrundschrauben, Scheiben und Muttern

Abmessung (H/B)  60 x 200 mm
Fabrikat  NIEDAX
Typ  RES 60.200

oder gleichwertig
sofern ein anderes als das vorgenannte Fabrikat
angeboten wird, dieses hier bitte eintragen:
angebotenes Fabrikat:
'.........................................'
angebotener Typ:
'.........................................'
Menge: 2,000 Stk

**3.1.31 Eckanbaubstück NIEDAX, REK 60**
Eckanbaustück, für Kabelrinnen, zum Ausrunden
seitlicher Kabelrinnenanschlüße, tauchfeuerverzinkt
nach DIN 50 976, einschließlich Flachrundschrauben mit
verzahnten Flanschmuttern

Fabrikat  NIEDAX
Typ  REK 60

oder gleichwertig
sofern ein anderes als das vorgenannte Fabrikat
angeboten wird, dieses hier bitte eintragen:
angebotenes Fabrikat:
'.........................................'
angebotener Typ:
'.........................................'
Menge: 1,000 Stk

**3.1.32 Vertikal-Gelenkverbinder NIEDAX, RGV 60 F**
Vertikal-Gelenkverbinder, für Kabelrinnen, zur
Herstellung vertikaler Richtungsänderungen,
tauchfeuerverzinkt nach DIN 50976, einschließlich
Flachrundschrauben mit verzahnten Flanschmuttern

Abmessung (H)  60 mm
Fabrikat  NIEDAX
Typ  RGV 60 F

oder gleichwertig
sofern ein anderes als das vorgenannte Fabrikat
angeboten wird, dieses hier bitte eintragen:
angebotenes Fabrikat:
'.........................................'
angebotener Typ:
'.........................................'
Menge: 3,000 Stk

**3.1.33 Montageplatten NIEDAX, RMP 130**
Montageplatten für Kabelrinnen, zur Befestigung von
Abzweigdosen

Fabrikat  NIEDAX
Typ  RMP 130

oder gleichwertig,
sofern ein anderes als das vorgenannte Fabrikat
angeboten wird, dieses hier bitte eintragen:
angebotenes Fabrikat  '....................'
angebotener Typ  '....................'
Menge: 6,000 Stk

**3.1.34 Kantenschutzband für Bleche**
Kantenschutzband für Bleche
von 0,75 bis 2,00 mm Materialstärke

Fabrikat NIEDAX
Typ RKBA 10

oder gleichwertig
sofern ein anderes als das vorgenannte Fabrikat
angeboten wird, dieses hier bitte eintragen:
angebotenes Fabrikat:
'.........................................'
angebotener Typ:
'.........................................'
Menge: 2,800 lfdm

**3.1.35 Steigtrasse 200mm**
Steigtrasse 200mm
in leichter Ausführung mit Sprossenabstand 300 mm, für
Hammerfußschellen, sendzimirverzinkt nach EN 10 142,
einschließlich allem Montagezubehör, Lieferung in
Teillängen

Abmessung (H/B) 60 x 200 mm
Fabrikat NIEDAX
Typ STL 60.203/3

oder gleichwertig
sofern ein anderes als das vorgenannte Fabrikat
angeboten wird, dieses hier bitte eintragen:
angebotenes Fabrikat:
'.........................................'
angebotener Typ:
'.........................................'
Menge: 7,000 lfdm
Zuordnung: 444

**3.1.36 Bügelschellen BK 14 - BK 34**
Bügelschellen BK 14 - BK 34
aus Stahlblech, feuerverzinkt mit Kunststoffwanne und
Gegenwanne, einschließlich allem Zubehör, Spannbereich
8 - 34 mm, Schlitzweite 16 - 17 mm (großer Fuß)

Fabrikat NIEDAX
Typ BK 14 - BK 34

oder gleichwertig
sofern ein anderes als das vorgenannte Fabrikat
angeboten wird, dieses hier bitte eintragen:
angebotenes Fabrikat:
'.........................................'
angebotener Typ:
'.........................................'
Menge: 30,000 Stk

**3.1.37 Bügelschellen BK 34 - BK 58**
Bügelschellen BK 34 - BK 58
aus Stahlblech, feuerverzinkt mit Kunststoffwanne und
Gegenwanne, einschließlich allem Zubehör, Spannbereich
34 - 58 mm, Schlitzweite 16 - 17 mm (großer Fuß)

Fabrikat NIEDAX
Typ BK 34 - BK 58

oder gleichwertig
sofern ein anderes als das vorgenannte Fabrikat
angeboten wird, dieses hier bitte eintragen:
angebotenes Fabrikat:
'.........................................'
angebotener Typ:
'.........................................'
Menge: 20,000 Stk

**3.1.38 Zinkstaubfarbe**
Zinkstaubfarbe an Schnittstellen der Kabelrinnen
auftragen
Menge: 1,000 Psch

**3.1.39 Brüstungskanal 130x60,pulverbeschichtet**
Brüstungskanal 130x60,pulverbeschichtet
aus Stahlblech, mit Deckel, Kabelklammern, Trennsteg,
und Kupplungsstücken, einschließlich allem Montage- /
Befestigungszubehör sowie Zu- und Ausschnitte.
Stossstellenverbinder zur el. Verbindung bzw.
Potentialausgleich sind zwingend zu verwenden.
Einschließlich Anschluss an Potentialausgleich.

Farbe RAL 9010 (reinweiß)
Abmessung 130 x 60 mm

Fabrikat NIEDAX
Typ GKU 133-78T60C+GDS78C

oder gleichwertig
sofern ein anderes als das vorgenannte Fabrikat
angeboten wird, dieses hier bitte eintragen:
angebotenes Fabrikat:
'.........................................'
angebotener Typ:
'.........................................'
Menge: 15,000 lfdm
Zuordnung: 444

**3.1.40 Endabschlussdeckel / Wandrosette**
Endabschlussdeckel / Wandrosette

für vor beschriebenen Gerätekanal 130x60, reinweiß
Menge: 4,000 Stk
Zuordnung: 444

**3.1.41 Geräteeinbaudosen NIEDAX, GDHR 50**
Geräteeinbaudose, 1-fach,
für vorgenannte Brüstungskanäle, aus halogenfreiem
Kunststoff

Fabrikat: NIEDAX
Typ: GDHR 50

oder gleichwertig
sofern ein anderes als das vorgenannte Fabrikat
angeboten wird, dieses hier bitte eintragen:
angebotenes Fabrikat:
'.........................................'
angebotener Typ:
'.........................................'
Menge: 12,000 Stk

**3.1.42 Geräteeinbaudose NIEDAX, GDHR 50-2**
Geräteeinbaudose, 2-fach
für vorgenannte Brüstungskanäle, aus halogenfreiem
Kunststoff

Fabrikat NIEDAX
Typ GDHR 50-2

oder gleichwertig
sofern ein anderes als das vorgenannte Fabrikat
angeboten wird, dieses hier bitte eintragen:
angebotenes Fabrikat:
'.........................................'
angebotener Typ:
'.........................................'
Menge: 6,000 Stk

*Hinweis: Leitungsführungskanäle, Stahlblech*
Installationskanal aus Stahlblech verzinkt
bestehend aus Unterteil und aufschnappbarem Deckel,
geeignet zum Einbau von Trennstegen einschl.
Halteklammern und Befestigungsmaterial.
Liefern und in Teillängen montieren.

Fabrikat: NIEDAX
Typ:  LLK

oder gleichwertig
sofern ein anderes als das vorgenannte Fabrikat
angeboten wird, dieses hier bitte eintragen:
angebotenes Fabrikat:
'.........................................'
angebotener Typ:
'.........................................'

**3.1.43 Installationskanal 15-40**
Installationskanal 15-40

Profilhöhe: 15- 40mm
Profilbreite: bis 45mm
Menge: 15,000 lfdm

**3.1.44 Installationskanal 30-60**
Installationskanal 30-60

Profilhöhe: 30- 60mm
Profilbreite: bis 60mm
Menge: 12,000 lfdm

**3.1.45 Trennsteg für vorgenannten Kabelkanal**
Menge: 12,000 lfdm
Zuordnung: 444

**3.1.46 Brandschutzkanal I 30 bis I 120 70x110**
Brandschutzkanal I30 bis I120 70 x 110
Stahlblechkanal mit intumeszierender Innenbeschichtung
Verhindert im Brandfall aktiv die Brandweiterleitung im
Kanal und schützt Flucht- und Rettungswege vor den
Auswirkungen eines Kabelbrands. Das Kanaloberteil
rastet innenliegend auf dem Kanalunterteil ein und ist
über die selbstkontaktierenden, patentierten
Rastklammern sicher miteinander verbunden. Hiermit wird
auch der Potentialausgleich hergestellt.
Der Kanaldeckel lässt sich jederzeit öffnen und
schließen so dass eine Nachbelegung des Kanals
problemlos möglich ist.
Geprüftes Brandschutzkanalsystem entsprechend
Prüfzeugnis der Materialprüfanstalt NRW mit Nummer: P-
MPA-E-09-017 für Feuerwiderstandsklassen I30 bis I120
gemäß DIN 4102 Teil 11.
geeignet zur Montage direkt an der Wand oder unter der
Decke sowie unterhalb von Systemböden auf dem
Rohfußboden.
Lieferumfang: Ober- und Unterteil als Einheit incl.
aller systemzugehörigen und zugelassener Zubehörteile
wie Kabelbügel, Verbinder und Metalltrennwand für eine
direkte Montage an der Wand/Decke.

Abmessungen: HxB=70x110mm
Material: Stahlblech mit intumeszierender
Innenbeschichtung
Oberfläche: verzinkt

einschl. Verbinder mit Dichtung

Fabrikat:  OBO Bettermann
Typ:  BSKM 0711 +
  BKSM-VE 0711

oder gleichwertig, sofern ein anderes als das
vorgenannte Fabrikat angeboten wird, dieses hier bitte
eintragen:
angebotenes Fabrikat '.............................'
angebotener Typ '.....................................'
Menge: 21,000 lfdm

**3.1.47 Formteil Inneneck für vorgenannten Kanal**
Formteil Inneneck für OBO Brandschutzkanalsystem für
Feuerwiderstandsklassen I30 bis I120 gemäß DIN 4102
Teil 11.
Stahlblech mit intumeszierender Innenbeschichtung
Ausführung als Haube zur Abdeckung von 2 Kanalenden
BKSM.
geeignet für die direkte Wand-und Deckenmontage.
Passend für BKSM: HxB=70x110mm
Material: Stahlblech mit intumeszierender
Innenbeschichtung
Oberfläche: verzinkt

Fabrikat:  OBO Bettermann
Typ:  BSKM-IE 0711 +
  BKSM-VE 0711

oder gleichwertig, sofern ein anderes als das
vorgenannte Fabrikat angeboten wird, dieses hier bitte
eintragen:
angebotenes Fabrikat '.............................'
angebotener Typ '.....................................'
Menge: 2,000 Stk

**3.1.48 Formteil Wandanschluss für vorgenannten Kanal**
Formteil Wandanschluss für OBO Brandschutzkanalsystem
für Feuerwiderstandsklasse I120 gemäß DIN 4102 Teil 11.
Ausführung als Rahmen für Zusatzisolationen im
Wandübergangsbereich bei direkter Wand-und
Deckenmontage, incl. Dichtungen und Blende.

Passend für BKSM: HxB=70x110mm
Material: Stahlblech mit intumeszierender
Innenbeschichtung
Oberfläche: verzinkt

Fabrikat:  OBO Bettermann
Typ:  BSKM-WA 0711
oder gleichwertig, sofern ein anderes als das
vorgenannte Fabrikat angeboten wird, dieses hier bitte
eintragen:
angebotenes Fabrikat '.............................'
angebotener Typ '.....................................'
Menge: 6,000 lfdm

**3.1.49 Formteil Endstück für vorgenannten Kanal**
Formteil Endstück für OBO Brandschutzkanalsystem für
Feuerwiderstandsklassen I30 bis I120 gemäß DIN 4102
Teil 11.
A usführung zum rauchdichten Endverschluss des BKSM
0711 bei direkter Wand-und Deckenmontage,
in Verbindung mit Auflager BKSM-AD 0711 auch bei
abgehängter Montage

Passend für BKSM: HxB=70x110mm
Material: Stahlblech mit intumeszierender
Innenbeschichtung
Oberfläche: verzinkt

Fabrikat:  OBO Bettermann
Typ:  BSKM-VK 0711

oder gleichwertig, sofern ein anderes als das
vorgenannte Fabrikat angeboten wird, dieses hier bitte
eintragen:
angebotenes Fabrikat '.............................'
angebotener Typ '.....................................'
Menge: 2,000 Stk

**3.1.50 Brandschutzkitt für vorgen. Kanäle**
Brandschutzkitt zum Verschließen von Anschlußfugen bei
Brandschutzkanälen
Menge: 1,000 Psch

**3.1.51 Sammelhalterung aus Stahlband, groß**
Sammelhalterung aus Stahlband, groß
verzinkt, für ca. 30 Kabelleitungen  3 x 1,5 mm²
Menge: 250,000 Stk

**3.1.52 Sammelhalterung aus Stahlband, klein**
Sammelhalterung aus Stahlband, klein
verzinkt, für ca. 15 Kabelleitungen 3 x 1,5 mm²
Menge: 320,000 Stk

**3.1.53 Kabelschnellmontagebügel**
Kabel-Schnellmontagebügel, Länge 100 mm
Menge: 180,000 Stk

#### Untertitel 3.2 Installationsgeräte und Zubehör

**3.2.01 Deckenabzweigdose halogenfrei, für Ortbeton**
Deckenabzweigdose halogenfrei, für Ortbeton, 60 mm Ø,
Höhe 82 mm, einschließlich Klemmen, Deckel und
Befestigungsamaterial
Menge: 185,000 Stk

**3.2.02 Gerätedose, für Ortbeton**
Gerätedose, für Ortbeton
60 mm Ø, Höhe 53 mm, auf die Schalung der Ortbetonwand
direkt oder mit Stützholmen montieren.
Menge: 230,000 Stk
Zuordnung: 444

**3.2.03 Abzweig-Schalterdose, für Ortbeton**
Abzweig-Schalterdose, für Ortbeton
60 mm Ø, Höhe 77 mm, auf die Schalung der Ortbetonwand
direkt oder mit Stützholmen montieren.
Menge: 250,000 Stk
Zuordnung: 444

**3.2.04 Hohlwand-Gerätedose,halogenfrei, 68 mm Ø**
Hohlwand-Gerätedose, halogenfrei,  68 mm Ø
flammwidrig, einschließlich Bohrung
Tiefe: 47 mm
Menge: 80,000 Stk

**3.2.05 Hohlwand-Verbindungsdose, halogenfrei, 68 mm Ø**
Hohlwand-Verbindungsdose, halogenfrei, 68 mm Ø
flammwidrig, einschließlich Bohrung und Klemmen
Tiefe: 61 mm
Menge: 65,000 Stk

**3.2.06 Hohlwand-Leuchtenauslassdose 35 mm Ø**
Hohlwand-Leuchtenauslassdose  35 mm Ø
einschließlich Deckel
flammwidrig, einschließlich Bohrung und Klemmen
Nicht als Verbindungsdose verwenden!
Tiefe: 45 mm
Menge: 12,000 Stk
Zuordnung: 444

**3.2.07 Duroplast-Abzweigkasten halogenfrei 110 x 110 mm**
Duroplast-Abzweigkasten halogenfrei, 110 x 110 mm, auf
Putz, IP 54, einschließlich Deckel und Steckklemmen
Menge: 45,000 Stk

**3.2.08 Duroplast-Abzweigkasten halogenfrei 80 x 80 mm**
Duroplast-Abzweigkasten halogenfrei, 80 x 80 mm, auf
Putz, IP 54, einschließlich Deckel und Steckklemmen
Menge: 20,000 Stk

**3.2.09 Abzweigkasten 90 x 40, hologenfrei**
Abzweigkasten 90 x 40, auf Putz, IP 54, halogenfrei
einschließlich geschraubtem Deckel und Steckklemmen
Menge: 25,000 Stk

**3.2.10 Teleskop-Gerätedose**
Teleskop-Gerätedose
zur sicheren Befestigung von Installationsgeräten bei
Aussendämmung von Wänden.
Anpassen an Isolierstärke und Montage

Fabrikat:  Kaiser
Typ:  1159-61

oder gleichwertig
sofern ein anderes als das vorgenannte Fabrikat
angeboten wird, dieses hier bitte eintragen:
angebotenes Fabrikat:
'.........................................'
angebotener Typ:
'.........................................'
Menge: 10,000 Stk

**3.2.11 Teleskop-Geräteträger**
Teleskop-Geräteträger
zur sicheren Befestigung von Leuchten o.ä.  bei Dämmung
.
Anpassen an Isolierstärke und Montage

Fabrikat:  Kaiser
Typ:  1159-60

oder gleichwertig
sofern ein anderes als das vorgenannte Fabrikat
angeboten wird, dieses hier bitte eintragen:
angebotenes Fabrikat:
'.........................................'
angebotener Typ:
'.........................................'
Menge: 5,000 Stk

*Hinweis: Ausführung UP-Geräte*
Folgendes Steckdosen- und Schaltermaterial unter Putz,
mit Aufsatzwippe bzw. Zentralstück und anteiligem
Kombinationsrahmen im Standardprogramm.
Mit Beschriftungsfeld. Die Beschriftung ist mit den
systemspezifischen Etiketten auszuführen.

Fabrikat  JUNG
Typ  AS 500  bruchsicher
Farbe  alpinweiß

oder gleichwertig
sofern ein anderes als das vorgenannte Fabrikat
angeboten wird, dieses hier bitte eintragen:
angebotenes Fabrikat:
'.........................................'
angebotener Typ:
'.........................................'

**3.2.12 Wipp-Aus-/Wechselschalter**
Menge: 8,000 Stk
Zuordnung: 444

**3.2.13 Kontroll-Wipp-Aus-/Wechselschalter**
Kontroll-Wipp-Aus-/Wechselschalter
einschließlich Glimmlampe 230V, 1,5 mA
Menge: 2,000 Stk
Zuordnung: 444

**3.2.14 Wipp-Serienschalter**
Menge: 2,000 Stk
Zuordnung: 444

**3.2.15 Wipp-Taster mit Glimmlampe**
Wipp - Taster beleuchtet mit LED-Leuchte 230 V und
Symbol
mit N-Klemme
Menge: 45,000 Stk

**3.2.16 Wipp-Taster mit Beschriftung**
Wipp - Taster mit Beschriftung "Tür zu" bzw. nach
Angabe
Menge: 6,000 Stk

**3.2.17 Wipp-Taster**
Menge: 55,000 Stk

**3.2.18 Jalousie-Wippschalter**
Jalousie-Wippschalter 10 AX 250 V ~
mit Federklemmen für starre Leiter bis 2,5 mm²
Verbindungsklemmen nach DIN VDE 0632 (EN 60 669) mit
Umkehrsperre (= ein zu schnelles Umschalten der
Laufrichtung wird sicher verhindert)
Ausführung: Schalter 1-pol. (1 Antrieb)
Menge: 24,000 Stk

**3.2.19 Schlüsselschalter für baus. Profil-Halbzylinder, Aus/Wechsel**
Schlüsselschalter für baus. Profil-Halbzylinder
Aus/Wechsel
Menge: 14,000 Stk

**3.2.20 Raumtemperaturregler "Wechsler"**
Raumtemperaturregler "Wechsler"
1-pol. Wechsler Heizen 10 (4) A, AC 230 V ~, 50/60 Hz
1-pol. Wechsler Kühlen 5 (2) A, AC 230 V ~, 50/60 Hz
Schaltdifferenz ca. 0,5 K,
Temperaturbereich ca. +5 ... +30 °C keine Nullstellung
ohne Schalter und Kontroll-LED
Bei Erreichen der eingestellten Temperatur "wechselt"
der Kontakt.
Menge: 36,000 Stk

**3.2.21 Schukosteckdose, 230 V, 16 A,mit integrierten erhöhten Berührungsschut**
Schukosteckdose, 230 V, 16 A,
mit integrierten erhöhten Berührungsschutz
Menge: 255,000 Stk

**3.2.22 Schukosteckdose 230 V, 16 A, mit Überspannungsschutz**
Schukosteckdose  230 V, 16 A, mit Überspannungsschutz
optischer und akustischer Störungsanzeige
Menge: 8,000 Stk

**3.2.23 Schukosteckdose, 230 V, 16 A, mit Klappdeckel**
Schukosteckdose, 230 V, 16 A, mit Klappdeckel
und integrierten erhöhten Berührungsschutz
Menge: 15,000 Stk

**3.2.24 Dichtungsflansch**
Dichtungsflansch
zur Erhöhung der Schutzart der vorgenannten Geräte auf
IP 44
Menge: 15,000 Stk

**3.2.25 Herdanschlussdose**
Herdanschlussdose
mit 5 Doppelklemmen 2,5 mm² und Gummidichtungen
Menge: 5,000 Stk

**3.2.26 Geräteanschlussdose**
Geräteanschlussdose
mit 5 Doppelklemmen 6 mm² und Gummidichtungen
Menge: 7,000 Stk

**3.2.27 Leitungsauslass mit Zugentlastung**
Menge: 5,000 Stk

**3.2.28 Blindabdeckung mit Schraubbefestigung**
Menge: 5,000 Stk

**3.2.29 CEPEX - Steckdose 400V, 16A, unter Putz**
CEPEX - Steckdose, 5-polig, 400V, 16A, unter Putz
mit Beschriftungsfeld, einschl. Unterputzdose
Menge: 1,000 Stk
Zuordnung: 444

**3.2.30 CEPEX - Steckdose 400V, 32A, unter Putz**
CEPEX - Steckdose, 5-polig, 400V, 32A, unter Putz
mit Beschriftungsfeld, einschl. Unterputzdose
Menge: 1,000 Stk
Zuordnung: 444

**3.2.31 Zug- und Abzweigdose für Fußbodeneinbau**
Unterflur-Zug- und -Abzweigdose mit Seitenwänden aus
Stahlblech als Systembestandteil von estrichüberdeckten
Elektro-Installationssystemen nach EN 50085-2-2, mit
Schnellverstellung der Dosenhöhe; mit estrichbündiger
Abzugskante; mit innen liegender stufenloser
Höhennivellierung; mit schalltechnischer
Entkopplungsmöglichkeit nach Estrichverlegung; mit
Montageschutzdeckel.
Festlegung auf Nenngröße der Geräteeinbaueinheit
erfolgt bei Endmontage durch Wahl entsprechenden
Montagedeckels.
Der Installationsraum von min. 70 mm Höhe vergrößert
sich mit Nivellierung auf Oberkante Estrich.

Die Seitenwände sind entsprechend den Kanal-Nenngrößen
(Kanalbreite: 190 ÷ 350 mm, Kanalhöhe: 28 ÷ 48 mm)
perforiert.

Werkstoff: Stahl, FS
Nivellieraufsatz: Aluminium
Estrichhöhe: 70 ÷ 125mm
Installationsraum: dm³
Nenngröße für Geräteeinbaueinheiten: 350

Fabrikat:  Ackermann
Typ:  UZD 350-3
Art.-Nr.:  7410034

oder gleichwertig
sofern ein anderes als das vorgenannte Fabrikat
angeboten wird, dieses hier bitte eintragen:
angebotenes Fabrikat:
'.........................................'
angebotener Typ:
'.........................................'
Menge: 8,000 Stk

**3.2.32 Geräteeinsatz für Kanalmontage, 6 oder 9 Geräte**
Geräteeinsatz für Kanalmontage, 6 oder 9 Geräte
einbaubar, RAL 7011, als Anschlusseinheit nach DIN EN
50085-2-2, für den Einsatz in trockenen Räumen mit
trocken gepflegten Fußböden, bestehend aus:
- Teppichschutzrahmen inkl. 4
Universalbefestigungswinkeln,
- Gerätebechereinsatzrahmen mit Rastleitern zum
stufenweisen Absenken der Gerätebecher um jeweils 5 mm
bis max. 20 mm,
- im Teppichschutzrahmen unverlierbar gelagerter,
selbsttätig zufallender, verrastbarer Klappdeckel mit
stabiler Druckaufnahmeplatte einschl. schwenkbarem
Schnurauslass mit Schaumstoffdichtung und versenkbarem
Griffbügel zum Öffnen des Deckels.
Anzahl der einbaubaren Installationsgeräte:  6 Stück
mit Tragering/Tragebügel oder 9 Stück Modul 45.
Vertiefung im Klappdeckel für den Bodenbelag:  5 mm.
Minimale Einbauhöhe für den Geräteeinsatz:  70 mm.
Einbauöffnung in Unterflurdose in mm:  200 x 253.
Einsatzbereich: für trockene Bodenpflege (6.101.1).
IP-Schutzart:  IP 30 (im nicht genutzten Zustand).
IK-Schutzart:  IK 08.
Belastungsfähigkeit:  2.000 N (6.102.5)
  5.000 N (6.103.3)
Material Teppichschutzrahmen, Klappdeckel und
Schnurauslass: Polyamid, sichtbare Oberflächen
mattiert.
Material Druckaufnahmeplatte: Stahlblech, 4 mm,
feuerverzinkt.

Fabrikat:  Ackermann
Typ:  GES6 U 7011
Farbe:  eisengrau; RAL 7011
Art.-Nr.:  7405308

oder gleichwertig
sofern ein anderes als das vorgenannte Fabrikat
angeboten wird, dieses hier bitte eintragen:
angebotenes Fabrikat:
'.........................................'
angebotener Typ:
'.........................................'
Menge: 8,000 Stk

**3.2.33 Gerätebecher mit 1 x 3-fach Schukosteckdose**
Gerätebecher, für vorgenannten Geräteeinsatz, mit 1 x
3-fach Schukosteckdose und Blende
Menge: 8,000 Stk

**3.2.34 Gerätebecher mit 2 x Leerfeld für EDV-Anschlussdose**
Gerätebecher für vorgenannten Geräteeinbausatz, 2 x
Leerfeld für EDV-Anschlussdose und Blende
Menge: 8,000 Stk

**3.2.35 Hochfrequenz Präsenzmelder, 2 - polig - Steuerung Licht und HLK**
Hochfrequenz Präsenzmelder, 2 - polig  - Steuerung
Licht und HLK
Für den Innenbereich, speziell für öffentliche Bereiche
wie Toilettenkabinen
HF Sensor mit 360° Erfassungsbereich
Erfassung durch Glas, Holz und Leichtbauwände
Unsichtbare Montage mit Deckenadapter möglich
IQ-Modus zur automatischen Anpassung der Nachlaufzeit
an die Raumnutzung
Master/Master und Master/Slave Vernetzungen möglich
Technische Daten:
Netzspannung: 230  240 V
Frequenz: 50/60 Hz
Sendeleistung des HF Sensors: ca. 1 mW auf 5,8 GHz
Schaltleistung: max. 2000 W ohmsche Last bei 230 V
Kapazitive Last/EVGs
Einschaltspitzenstrom max. 800 A/200 µs
Reichweite: Max. Ø 12 m Stufenlos einstellbar
Montagehöhe:  2,5  3,5 m
Lichtwerteinstellung 10  1000 Lux, 8/Tageslicht
Nachlaufzeit: 30 Sek.  30 Min., Impulsmodus (ca. 2
Sek.)
Montage: Deckenmontage
Material: UV-beständiger Kunststoff
Schutzart/Schutzklasse: IP20/ Schutzklasse II
Prüfzeichen: CE, VDE-GS
Abmessungen (H x B x T):  120 x 120 x 56 mm
Abmessungen (H x B x T):  120 x 120 x 51 mm
Farbe:  weiß
Artikelnummer:  002800 (Unterputzversion)
Artikelnummer:  751302 (Aufputzversion

Fabrikat  Steinel
Typ  Presence Control PRO
  HF 360 COM 2

oder gleichwertig
sofern ein anderes als das vorgenannte Fabrikat
angeboten wird, dieses hier bitte eintragen:
angebotenes Fabrikat:
'.........................................'
angebotener Typ:
'.........................................'
Menge: 10,000 Stk

**3.2.36 Hochfrequenz Präsenzmelder, 1-polig - Steuerung Licht**
Infrarot Präsenzmelder für Büros, Abstell-,
Versorgungs-, Hauswirtschafts- und Waschräume
Präsenzmelder mit quadratischem Erfassungsbereich
Mechanische Skalierung ohne Qualitätsverluste
1760 Schaltzonen auf 13 Ebenen für optimale
Erfassungsqualität, IQ-Modus zur automatischen
Anpassung der Nachlaufzeit an die Raumnutzung
Master/Master und Master/Slave Vernetzungen möglich
Optional: Nutzer Fernbedienung RC5, Service
Fernbedienung RC8, Aufputzadapter AP Box IP54,
Schutzkorb

Technische Daten:
Netzspannung: 230  240 V
Frequenz: 50/60 Hz
Schaltleistung: max. 2000 W ohmsche Last
  Kapazitive Last/EVGs
  Einschaltspitzenstrom max. 800 A/200 µs Reichweite:
Präsenz max. 4 x 4 m (16 m2)
  Radial max. 5 x 5 m (25 m2)
  Tangential max. 7 x 7 m (49 m2)
  Mechanisch einstellbar
Montagehöhe: 2,5  8 m
Lichtwerteinstellung  10  1000 Lux, 8/Tageslicht
Nachlaufzeit: 30 Sek.  30 Min., Impulsmodus (ca. 2
Sek.)
Montage: Deckenmontage
Schutzart/Schutzklasse:  IP20/ Schutzklasse II
Prüfzeichen: CE, VDE-GS
Betriebstemperatur:  -25°C - +55°C
Abmessungen (H x B x T):  120 x 120 x 76 mm (Unterputz)
Abmessungen (H x B x T):  120 x 120 x 71 mm (Aufputz)
Farbe:  weiß
Garantie:  5 Jahre

Artikelnummer: 000349 (Unterputzversion)
  592301 (Aufputzversion

Fabrikat  Steinel
Typ  Presence Control PRO
  IR Quattro COM 1

oder gleichwertig
sofern ein anderes als das vorgenannte Fabrikat
angeboten wird, dieses hier bitte eintragen:
angebotenes Fabrikat:
'.........................................'
angebotener Typ:
'.........................................'
Menge: 21,000 Stk

**3.2.37 Hochfrequenz Präsenzmelder, Dimm - Steuerung Licht**
Infrarot Präsenzmelder für Klassenräume
Präsenzmelder mit quadratischem Erfassungsbereich
4800 Schaltzonen auf 13 Ebenen für optimale
Erfassungsqualität, IQ-Modus zur automatischen
Anpassung der Nachlaufzeit an die Raumnutzung
Master/Master und Master/Slave Vernetzungen möglich
Optional: Nutzer Fernbedienung RC5, Service
Fernbedienung RC8, Aufputzadapter AP Box IP54,
Schutzkorb

Technische Daten:
Netzspannung: 230  240 V
Frequenz:  50/60 Hz
Steuerausgang: 1  10 V / max. 50 EVGs,
  max. 100 mA Kapazitive Last/EVGs
Einschaltspitzenstrom max. 800 A/200 µs
Reichweite: Präsenz max. 8 x 8 m (64 m2)
  Radial max. 8 x 8 m (64 m2)
  angential max. 20 x 20 m (400 m2)
  Mechanisch einstellbar
Montagehöhe: 2,5  10 m
Lichtwerteinstellung 10  1000 Lux, 8/Tageslicht
Nachlaufzeit: 30 Sek.  30 Min., Impulsmodus (ca. 2
Sek.)
Montage: Deckenmontage
Schutzart: IP20/ Schutzklasse II
Prüfzeichen: CE, VDE-GS
Betriebstemperatur:  -25°C - +55°C
Abmessungen (H x B x T): 120 x 120 x 70 mm
Farbe:  weiß
Garantie: 5 Jahre

Artikelnummer:  002787

Fabrikat  Steinel
Typ  Presence Control PRO
  IR Quattro HD DIM

oder gleichwertig
sofern ein anderes als das vorgenannte Fabrikat
angeboten wird, dieses hier bitte eintragen:
angebotenes Fabrikat:
'.........................................'
angebotener Typ:
'.........................................'
Menge: 14,000 Stk

**3.2.38 IR Service Fernbedienung**
IR Service Fernbedienung RC5
Resetfunktion auf Poti und DIP-Einstellungen
Einbaufunktion Präsentations-Modus
Bei DIM- und DALI- Versionen
DIM-Level verringern, erhöhen Ausgang 1
Dauer-AUS/AN Ausgang 1/2 (4 Stunden)
Bei DALI- Versionen
DIM-Level verringern, erhöhen Ausgang 2
Lichtszene 1 speichern
Lichtszene 2 speichern
Artikelnummer:  592806

Fab:  SteinelPro
Typ  Fernbedienung RC5

oder gleichwertig, sofern ein anderes als das
vorgenannte Fabrikat angeboten wird, dieses hier bitte
eintragen:
angebotenes Fabrikat '....................'
angebotener Typ '....................'
Menge: 1,000 Stk

**3.2.39 Infrarot Bewegungsmelder - großer Erfassungsbereich**
Infrarot Bewegungsmelder für den Innen- und
Außenbereich
4 hochsensible Pyro-Sensoren mit 1360 Schaltzonen
300° Erfassungswinkel mit 180° Öffnungswinkel
Urlaubsmodus und Dauerlicht per Fernbedienung
einstellbar
Dämmerungs-, Zeit- und unabhängige
Reichweiteneinstellung direkt am Gerät
Bidirektionale Smart Remote Schnittstelle
Inkl. Fernbedienung und Eckwandhalter

Technische Daten:
Netzspannung: 100 - 240V
Frequenz: 50/60 Hz
Schaltleistung: max. 2000 W
Reichweite: max. 2 - 20m
  tangential, in allen drei Erfassungsbereichen
  skalierbar
Montagehöhe: 2,00  5,00 m
Erfassungsbereich:  300° mit 180° Öffnungswinkel,
  Unterkriechschutz
Ansprechhelligkeit:  2  2000 Lux
Nachlaufzeit: 5 Sek.  15 Min., Impulsmodus (ca. 2 Sek.)
Dauerlicht: 4h schaltbar
Montage: Wand- oder Eckmontage
Betriebstemperatur:  -20° - +50°C
Schutzart: IP54
Prüfzeichen: CE, VDE
Abmessungen (H x B x T):  74 x 114 x 128 mm
Farbe:  inox
Lieferumfang: Fernbedienung RC9, Eckwandhalter
Garantie: 5 Jahre

Artikelnummer:  034962

Fabrikat  Steinel
Typ  SensIQ S inox EVO

oder gleichwertig
sofern ein anderes als das vorgenannte Fabrikat
angeboten wird, dieses hier bitte eintragen:
angebotenes Fabrikat:
'.........................................'
angebotener Typ:
'.........................................'
Menge: 2,000 Stk

**3.2.40 Infrarot Bewegungsmelder- kleiner Erfassungsbereich**
Infrarot Bewegungsmelder  für den Innen- und
Außenbereich Lagerräume
Fünf Erfassungsebenen und 260 Schaltzonen

Technische Daten:
Netzspannung: 230 - 240 V
Frequenz: 50 Hz
Schaltleistung: max. 600 W (ohmsche Last, z. B.
Glühlampe)
Reichweite: Max. 12 m rundum,
  manuell am Sensorkopf einstellbar
Montagehöhe: 2,00 m
Erfassungsbereich: 160° mit 40° Öffnungswinkel
Ansprechhelligkeit:  2  2000 lx
Nachlaufzeit: 8 Sek.  35 Min.
Montage: Wandmontage
Betriebstemperatur:  -20° - +50°C
Schutzart/Schutzklasse:  IP54 / Schutzklasse II
Prüfzeichen: CE, VDE-GS
Abmessungen (H x B x T):  113 x 78 x 73 mm
Farbe:  Weiß
Garantie: 5 Jahre

Artikelnummer:  606015

Fabrikat  Steinel
Typ  IS 2160 ECO

oder gleichwertig
sofern ein anderes als das vorgenannte Fabrikat
angeboten wird, dieses hier bitte eintragen:
angebotenes Fabrikat:
'.........................................'
angebotener Typ:
'.........................................'
Menge: 2,000 Stk

*Hinweis*
Sonnenschutzanlage
Die Steuerung der Sonnenschutzanlage erfolgt dezentral
pro Raum und Zentral über Wetterstation mit Zentrale im
Verteiler EG mit Bedienteil im Hausmeisterraum und
Meßwertgeber auf dem Dach.
Die Jalousien sind über dezentrale Motortsteuergeräte
in der Decke anzuschließen und gemeinsam mit dem
Jalousiebauer in Betrieb zu nehmen.

**3.2.41 Motorsteuereinheit Kompakt 1 AP**
Motorsteuereinheit Kompakt 1 AP
Bedienungselemente: Taster
Logikverhalten: Zeitlogik/Permanentlogik
Für die Ansteuerung von 1 Motor über die
Sonnenschutzzentrale. Für die örtliche Bedienung ist 1
separater Taster anschließbar. Die Motorsteuereinheit
wird über getrennte Steuer- und Kraftschleifleitungen
betrieben. Die Sicherheitskleinspannung wird in der
Motorsteuereinheit selbst erzeugt. Ein externes
Netzteil ist nicht notwendig.
Es können unterschiedliche Programme für Sonnenschutzprodukte mit und ohne Lamellen eingestellt werden. Ein
örtlicher Fahrbefehl wird je nach Programmierung nach
2 Sek. oder sofort gespeichert. Bei einem Zentralbefehl
wird dieser Fahrbefehl gelöscht und die örtliche
Bedienung blockiert.
Alle Anschlussklemmen sind zur sicheren Montage als
Schraubklemmen ausgeführt.
Am Gerät ist das Logikverhalten, Zeitlogik oder
Permanentlogik, über einen Kodierschalter umschaltbar.
Für den Motorausgang ist eine wechselbare Feinsicherung
zur Absicherung der Motorleitung vorhanden.

Fabrikat  WAREMA
Typ  Motorsteuereinheit
  Kompakt 1 AP
  1002764
oder gleichwertig,
sofern ein anderes als das vorgenannte Fabrikat
angeboten wird, dieses hier bitte eintragen:
angebotenes Fabrikat  '....................'
angebotener Typ  '....................'
Menge: 9,000 Stk

**3.2.42 Motorsteuereinheit Kompakt 2 AP**
Motorsteuereinheit Kompakt 2 AP
Bedienungselemente: Taster
Logikverhalten: Zeitlogik/Permanentlogik
Für die Ansteuerung von bis zu 2 Motoren über die
Sonnenschutzzentrale. Für die örtliche Bedienung ist 1
separater Taster anschließbar. Die Motorsteuereinheit
wird über getrennte Steuer- und Kraftschleifleitungen
betrieben. Die Sicherheitskleinspannung wird in der
Motorsteuereinheit selbst erzeugt. Ein externes
Netzteil ist nicht notwendig.
Es können unterschiedliche Programme für Sonnenschutzprodukte mit und ohne Lamellen eingestellt werden. Ein
örtlicher Fahrbefehl wird je nach Programmierung nach
2 Sek. oder sofort gespeichert. Bei einem Zentralbefehl
wird dieser Fahrbefehl gelöscht und die örtliche
Bedienung blockiert.
Alle Anschlussklemmen sind zur sicheren Montage als
Schraubklemmen ausgeführt.
Am Gerät ist das Logikverhalten, Zeitlogik oder
Permanentlogik, über einen Kodierschalter umschaltbar.
Für den Motorausgang ist eine wechselbare Feinsicherung
zur Absicherung der Motorleitung vorhanden.

Fabrikat  WAREMA
Typ  Motorsteuereinheit
  Kompakt 2 AP
  2016482
oder gleichwertig,
sofern ein anderes als das vorgenannte Fabrikat
angeboten wird, dieses hier bitte eintragen:
angebotenes Fabrikat  '....................'
angebotener Typ  '....................'
Menge: 15,000 Stk

**3.2.43 Motorsteuereinheit Kompakt 3 AP**
Motorsteuereinheit Kompakt 3 AP
Bedienungselemente: Taster
Logikverhalten: Zeitlogik/Permanentlogik

Für die Ansteuerung von bis zu 3 Motoren über die
Sonnenschutzzentrale. Für die örtliche Bedienung ist 1
separater Taster anschließbar. Die Motorsteuereinheit
wird über getrennte Steuer- und Kraftschleifleitungen
betrieben. Die Sicherheitskleinspannung wird in der
Motorsteuereinheit selbst erzeugt. Ein externes
Netzteil ist nicht notwendig.
Es können unterschiedliche Programme für Sonnenschutzprodukte mit und ohne Lamellen eingestellt werden. Ein
örtlicher Fahrbefehl wird je nach Programmierung nach
2 Sek. oder sofort gespeichert. Bei einem Zentralbefehl
wird dieser Fahrbefehl gelöscht und die örtliche
Bedienung blockiert.
Alle Anschlussklemmen sind zur sicheren Montage als
Schraubklemmen ausgeführt.
Am Gerät ist das Logikverhalten, Zeitlogik oder
Permanentlogik, über einen Kodierschalter umschaltbar.
Für den Motorausgang ist eine wechselbare Feinsicherung
zur Absicherung der Motorleitung vorhanden..

Fabrikat  WAREMA
Typ  Motorsteuereinheit
  Kompakt 3 AP
  2016484
oder gleichwertig,
sofern ein anderes als das vorgenannte Fabrikat
angeboten wird, dieses hier bitte eintragen:
angebotenes Fabrikat  '....................'
angebotener Typ  '....................'
Menge: 2,000 Stk

**3.2.44 Sonnenschutz-Wetterstation**
Sonnenschutz-Wetterstation
Kompakter Messwertgeber aus massivem, UV-beständigem,
Kunststoff.
Der Messwertgeber erfasst Messwerte für:
- Helligkeit
- Dämmerung
- Windgeschwindigkeit
- Niederschlag
- Außentemperatur

Zur genauen Erfassung der Sonneneinstrahlung getrennt
nach Himmelsrichtungen müssen vier Photodioden zur
Verfügung stehen.
Die Erfassung der Dämmerung erfolgt ohne zusätzlichen
Messwertgeber mittels einer der vier Photodioden.
Die Niederschlagssensorfläche ist beheizbar ausgeführt
und schaltet sich unter 15° Celsius selbstständig zu.
Die Winderfassung erfolgt über ein Flügeldrehrad an der
Oberseite des Messwertgebers.

Die Spannungsversorgung für die Wetterstation muss über
die Sonnenschutzzentrale erfolgen, so dass keine
zusätzlichen Netzteile notwendig sind.

Zudem muss der Anschluss am Messwertgeber steckbar
ausgeführt sein und über eine 4-adrige Anschlussleitung
erfolgen.
Befestigt wird die Wetterstation mittels Montagebügel
an der Fassade.
Eine Verlängerung der Leitung muss bis max. 200 Meter
möglich sein.

Abmessungen (BxHxT): 130x175x130 mm
Spannungsversorgung: 24 V DC (über Zentrale)

Fabrikat  WAREMA
Typ  multisence
  1002 824
oder gleichwertig,
sofern ein anderes als das vorgenannte Fabrikat
angeboten wird, dieses hier bitte eintragen:
angebotenes Fabrikat  '....................'
angebotener Typ  '....................'
Menge: 1,000 Stk

**3.2.45 Winkelausleger Aluminium**
Winkelausleger Aluminium für die Befestigung der
Messwertgeber Wind/Photo oder Wetterstation multisense.
Der Winkelausleger ist aus Aluminium und
Pulverbeschichtet in RAL 9006.
Montageart: Wandbefestigung
Wandabstand: stufenweise verstellbar von ca. 300 - 500
mm

Fabrikat WAREMA
Typ  Winkelausleger
  632 120
oder gleichwertig,
sofern ein anderes als das vorgenannte Fabrikat
angeboten wird, dieses hier bitte eintragen:
angebotenes Fabrikat  '....................'
angebotener Typ  '....................'
Menge: 1,000 Stk

**3.2.46 Verlegung der halogenfreien, flexiblen Anschlussleitungen 4 x 1,5 mm²**
Verlegung und Anschluß der halogenfreien, flexiblen
Anschlussleitungen bis 4 x 1,5 mm², in
Fensterrahmenprofil in Absprache und Zusammenarbeit mit
dem Fensterbauer
Menge: 45,000 Stk

**3.2.47 Anschluss der felxiblen Anschlussleitung 4 x 1,5 mm²**
Anschluss der flexiblen Anschlussleitung, bis 4 x 1,5
mm², an
bauseits gestellte Anschlussstecker, einschließlich
Befestigung der Anschlussleitung, Durchführung der
Anschlussleitung durch die Außenfassade und dauerhafte
Befestigung der Anschlussleitung im Jalousiekasten
Menge: 45,000 Stk

**3.2.48 Parametrierung, Inbetriebnahme und Einweisung**
Parametrierung der Sonnenschutzsteuerung anhand
bauseits zur Verfügung gestellter Unterlagen, wie z. B.
Übersicht der eingebauten Geräte und angeschlossenen
Motoren sowie den funktionalen Anforderungen des
Nutzers an die Sonnenschutzsteuerung.
Inbetriebnahme und Funktionsprüfung der
Sonnenschutzsteuerung in Zusammarbeit mit dem
Hersteller und der ausführenden Elektrofirma.
Einweisung des Nutzers in Bedienung und Funktionen der
Sonnenschutzsteuerung.
Menge: 1,000 Psch

*Hinweis: Ausführung AP-Geräte*
Folgendes Schalter- und Steckdosenmaterial, auf Putz,
IP 44, bruchsicher im Standardprogramm mit
Beschriftungsfeld

Fabrikat  JUNG
Typ  WG 800

oder gleichwertig
sofern ein anderes als das vorgenannte Fabrikat
angeboten wird, dieses hier bitte eintragen:
angebotenes Fabrikat:
'.........................................'
angebotener Typ:
'.........................................'

**3.2.49 Wipp-Universalschalter Aus/Wechsel**
Menge: 2,000 Stk

**3.2.50 Wipp-Kontrollausschalter, mit Glimmlampe, 230V, 1,5 mA**
Menge: 1,000 Stk

**3.2.51 Wipp-Taster beleuchtet, mit Glimmlampe**
Wipp-Taster, beleuchtet, mit Glimmlampe,
230 V, 1,5 mA und Symbol
mit N-Klemme
Menge: 4,000 Stk

**3.2.52 Schukosteckdose mit Klappdeckel**
Schukosteckdose, 230 V, 16 A mit Klappdeckel
Menge: 8,000 Stk

**3.2.53 Schuko-Doppel-Steckdose**
Schuko-Doppel-Steckdose, 230 V, 16 A mit Klappdeckel
und gemeinsamer Grundplatte
Menge: 4,000 Stk

**3.2.54 CEE - Steckdose 400V, 16A, auf Putz**
CEE - Steckdose 400V, 16A, auf Putz
mit Innenbefestigung
Menge: 1,000 Stk
Zuordnung: 444

**3.2.55 Steckdosen-Kombination 1 x CEE 16A 5p, 2 x Schuko 16A**
Steckdosen-Kombination gemäß Schaltgerätenorm IEC 61439
stückgeprüft und zertifiziert anschlussfertig
verdrahtet
Schutzart IP 44
Gehäuse:
1 AMAPLAST-Gehäuse 260x225 mm (HxB)
plombierbar, mit Außen- u. Innenbefestigung
Unterteil schwarz, Oberteil elektrograu RAL 7035
Absicherung auf vorziehbarer Tragschiene unter
transparenter Betätigungsklappe nach unten öffnend und
mittels Vorhängeschloss abschließbar
Steckdosen mit generell schräger Steckrichtung
Bestückung/Absicherung:
1 CEE-Steckdose 16A 5p 400V
1 LS-Schalter 16A 3p C
2 SCHUKO-Steckdosen 16A 2p+E 230V
2 LS-Schalter 16A 1p C
1 FI-Schutzschalter 40A 4p IFN=0,03A

Fabrikat  MENNEKES
Typ  920009

oder gleichwertig
sofern ein anderes als das vorgenannte Fabrikat
angeboten wird, dieses hier bitte eintragen:
angebotenes Fabrikat:
'.........................................'
angebotener Typ:
'.........................................'
Menge: 1,000 Stk

**3.2.56 Erdungsbandschelle bis 4"**
Menge: 6,000 Stk

**3.2.57 Erdungsbandschelle bis 1 1/2"**
Menge: 12,000 Stk

**3.2.58 Potentialausgleichsschiene**
Potentialausgleichsschiene (PAS) nach den VDEW-
Richtlinien, komplett mit allem erforderlichen
Erdungsmaterial, dauerhaft und ordentlich beschriftet
Menge: 2,000 Stk

**3.2.59 Ordentliche und dauerhafte Beschriftung vorgenannter Geräte**
Ordentliche und dauerhafte Beschriftung der
vorgenannten Geräte, Abzweigdosen und Steckdosen, mit
geeignetem Beschriftungsgerät und den
systemspezifischen Etiketten bzw. Format.
Menge: 1,000 Psch
Zuordnung: 444

### Titel 4 Stark- und Schwachstromleitungen

*Hinweis*
Halogenfreie Mantelleitung in vorhandenen Kabelkanal,
Leerrohr, Kabelrinne oder in abgehängte Decke verlegen:

*Hinweis*
Starkstrom

**4.01 NHXMH 3 x 1,5 mm²**
Menge: 1890,000 lfdm
Zuordnung: 444

**4.02 NHXMH 4 / 5 x 1,5 mm²**
Menge: 2890,000 lfdm
Zuordnung: 444

**4.03 NHXMH 7 x 1,5 mm²**
Menge: 180,000 lfdm
Zuordnung: 444

**4.04 NHXMH 10 x 1,5 mm²**
NHXMH  10 x 1,5 mm ²
Menge: 40,000 lfdm

**4.05 NHXMH 3 x 2,5 mm²**
Menge: 2370,000 lfdm
Zuordnung: 444

**4.06 NHXMH 5 x 2,5 mm²**
NHXMH  5x 2,5 mm²
Menge: 620,000 lfdm
Zuordnung: 444

**4.07 NHXMH 5 x 4 mm²**
Menge: 65,000 lfdm
Zuordnung: 444

**4.08 NHXMH 5 x 6 mm²**
NHXMH 5x 6 mm²
Menge: 50,000 lfdm
Zuordnung: 444

**4.09 NHXMH 5 x 10 mm²**
Menge: 30,000 lfdm

**4.10 NHXMH 5 x 16 mm²**
NHXMH 5x 16 mm²
Menge: 20,000 lfdm
Zuordnung: 444

**4.11 NHXMH 5 x 25 mm²**
Menge: 12,000 lfdm

**4.12 NHXMH 1 x 6 mm²**
Menge: 85,000 lfdm

**4.13 NHXMH 1 x 10 mm²**
Menge: 70,000 lfdm

**4.14 NHXMH 1 x 16 mm²**
NHXMH 1x 16 mm²
Menge: 30,000 lfdm
Zuordnung: 444

**4.15 Ölflex Classic 100 CY 3 x 1,0**
Menge: 40,000 lfdm

**4.16 Ölflex Classic 100 CY 5 x 1,0**
Menge: 25,000 lfdm

**4.17 H05RR-F 4G0,75 sw**
Menge: 320,000 lfdm

**4.18 NYY 3 x 2,5 mm²**
NYY 5 x 2,5 mm²
z. T. in bauseitigem Kabelgraben
Menge: 170,000 lfdm
Zuordnung: 444

**4.19 NYY 5 x 4 mm²**
NYY  5 x 6 mm²
z. T. in bauseitigem Kabelgraben
Menge: 70,000 lfdm
Zuordnung: 444

**4.20 Aderleitung H07Z-K 1x 6 mm²**
Aderleitung H07Z-K 1x6 mm²,
für Potentialausgleich
Menge: 45,000 lfdm
Zuordnung: 444

*Hinweis*
Schwachstrom

**4.21 J-H(St)H 2 x 2 x 0,6**
Menge: 125,000 lfdm
Zuordnung: 457

**4.22 J-H(St)H 4 x 2 x 0,6**
Menge: 50,000 lfdm

**4.23 J-H(St)H 10 x 2 x 0,6**
Menge: 25,000 lfdm

**4.24 J-H(St)H 2 x 2 x 0,8**
Menge: 1720,000 lfdm

**4.25 J-H(St)H 4 x 2 x 0,8**
Menge: 170,000 lfdm
Zuordnung: 457

**4.26 Can-Busleitung 2 x 2 x 0,25 mm² Violett**
Menge: 160,000 lfdm

**4.27 J-H(St)H 10 x 2 x 0,8 Bd**
Menge: 65,000 lfdm

**4.28 J-H(St)H 2 x 2 x 0,8 Bd "Brandmeldekabel"**
J-H(St)H 2 x 2 x 0,8 Bd "Brandmeldekabel"
Mantelfarbe rot mit Aufdruck "Brandmeldekabel"
Menge: 770,000 lfdm
Zuordnung: 456

**4.29 JE-H(St)H 2 x 2 x 0,8 Bd E30**
Menge: 70,000 lfdm

**4.30 Datenkabel bis 1500 MHz, 4 x 2 x AWG 22/1 PIMF**
Datenkabel, als mehrdienstfähiges Innenkabel, für
universelle, strukturierte Gebäudeverkabelung, bis 1500
MHz, spezifiziert, halogenfrei, 4 x 2 x AWG 22/1 PIMF
Menge: 1520,000 lfdm

**4.31 Datenkabel bis 1500 MHz, 2 x (4 x 2 x AWG 22/1 PIMF) - DX**
Datenkabel, als mehrdienstfähiges Innenkabel, für
universelle, strukturierte Gebäudeverkabelung, bis 1400
MHz, spezifiziert, halogenfrei, 2 x (4 x 2 x AWG 22/1
PIMF) - DX
Menge: 1480,000 lfdm

**4.32 Metallfreies Lichtwellenleiter-Außenkabel, 12-CG50/W(ZNG)Y-G85**
Metallfreies Lichtwellenleiter-Außenkabel mit
nichtmetallischem Nagetierschutz für Gradienten Index-
Lichtwellenleiter 50/125 µm

- 12 fasrig mit Gradientenindex-Lichtwellenleiter 50/
125 µm
- Gelgefüllter Bündeladeraufbau, längs- und
querwassserdicht
- Längswasserdichtheit nach DIN VDE 0472 Teil 811 durch
  Verwendung von trockenem Quellgarnen
- Nagetierschutz durch Verwendung von Glasgarnen
- Querdruckfestigkeit 400N/cm
- Außenmantel aus PE schwarz (halogenfrei)
- Außendurchmesser 8,5 mm
- minimaler Biegeradius im Betrieb 130mm
- Temperaturbereich im Betrieb -40°C bis +50°C
Menge: 85,000 lfdm

### Titel 5 Beleuchtungskörper

*Hinweis*
Hinweis Beleuchtungskörper
Stückzahl, Farbe und Bestückung mit Lichtfarbe sind vor
der Bestellung rechzeitig mit dem Bauherrn bzw. mit der
Bauleitung abzusprechen, eventuelle kostenlose
Bemusterung vornehmen.
Kalkulation
Preise für die Leuchten enthalten betriebsfertig die
elektronischen Treiber.

*Hinweis*
Klassenzimmer

**5.01 LED-Deckeneinbauleuchte, 40 W, 5050 lm**
LED-Deckeneinbauleuchte mit direktem Licht, lackierte
Metalloptik mikroprismatischer Diffusor für UGR <19.
Mid-Power-LED 40W.
Material Metall / Klar prismatik Diffusor
Farbe Weiß
LED Farbtemperatur Warm Weiß 3000 K
Lumen 5050 lm
LED Merkmale MID Power
Kühlungsart Passiv
LED Effizienz 126lm/W@85°C
Linse Prisma
Transformator 220-240V AC
Power pack Typ dimmbar 1 - 10 V
Leistungsfaktor > 0.9
Gesamt absorbierter Strom 40W
IP40
Maße H: 60 L: 595 B: 595 mm.
Treiber inklusiv

Fab:  ATILED
  ATILED Deutschland
  Franz-Volk-Str. 5A
  D-77652 Offenburg
  Tel. +49 781 125 59 932
  atiled.germany@fabasluce.com
Typ:  Tures 6864-02-065 dim 1 - 10 V

oder gleichwertig
sofern ein anderes als das vorgenannte Fabrikat
angeboten
wird, dieses hier bitte eintragen:
angebotenes Fabrikat:
'.........................................'
angebotener Typ:
'.........................................'
Menge: 86,000 Stk
Zuordnung: 445

**5.02 Deckeneinbaurahmen für Leuchte 600 x 600 mm**
Deckeneinbaurahmen für Leuchte 600 x 600 mm
für Gipskartondecken
Metall, weiß lackiert

Fabrikat  ATILED
Typ  Tures 6806-50-009

oder gleichwertig
sofern ein anderes als das vorgenannte Fabrikat
angeboten wird, dieses hier bitte eintragen:
angebotenes Fabrikat:
'.........................................'
angebotener Typ:
'.........................................'
Menge: 86,000 Stk
Zuordnung: 445

*Hinweis*
Flure, Garderobe, Nebenräume

**5.03 LED Deckeneinbauleuchte mit DARK Optik, 30 W, 3000 lm**
Power LED Deckeneinbauleuchte mit DARK Optik für
erhöhten Sehkomfort
Material Metall und Polycarbonat
Farbe Weiß
LED Farbtemperatur 3000 K
Lumen 2800 lm
Linse Opal
Transformator 220-240V AC
Power pack Typ On/Off
Gesamt absorbierter Strom 30W
IP44
Maße H: 87 L: 170 B: 170 mm.
Maße Lochbohrung 160 mm.
Treiber Inklusiv

Fabrikat:  ATILED
Typ:  Davos / 6810-24-954

oder gleichwertig
sofern ein anderes als das vorgenannte Fabrikat
angeboten wird, dieses hier bitte eintragen:
angebotenes Fabrikat:
'.........................................'
angebotener Typ:
'.........................................'
Menge: 70,000 Stk
Zuordnung: 445

**5.04 LED Lichtband ca. 260 cm - Oberlichter**
Stranggepresst Aluminiumflügelprofil inkl.LEDs,
Endkappen und Befestigungsfedern inkl., Konfektionsware
von
10 cm - 200 cm in 10cm Schritten, dimmbar,
Innenbeleuchtung, Standart Stahlclips, mit Hochwertigen
LEDs bestückt  CRI90 - 3000K, 490 lm/m,
Abdeckung 60° transparente Linse inklusive 1m Kabel und
Treiber

Oberlichter Länge ca. 270 cm

Fabrikat:  ATILED
Typ:  Arles / 6424-02-001 +
 Ottica 6402-06-000 +
 Treiber + allem Montagezubehör

oder gleichwertig
sofern ein anderes als das vorgenannte Fabrikat
angeboten wird, dieses hier bitte eintragen:
angebotenes Fabrikat:
'.........................................'
angebotener Typ:
'.........................................'
Menge: 10,000 Stk

**5.05 LED Lichtband ca. 350 cm - Tischnischen**
Stranggepresst Aluminiumflügelprofil inkl.LEDs,
Endkappen und Befestigungsfedern inkl., Konfektionsware
von
10 cm - 200 cm in 10cm Schritten, dimmbar,
Innenbeleuchtung, Standart Stahlclips, mit Hochwertigen
LEDs bestückt  CRI90 - 3000K, 490 lm/m,
Abdeckung 60° transparente Linse inklusive 1m Kabel und
Treiber

Tischnischen Länge ca. 350 cm

Fabrikat:  ATILED
Typ:  Arles / 6424-02-001 +
 Ottica 6402-06-000 +
 Treiber + allem Montagezubehör

oder gleichwertig
sofern ein anderes als das vorgenannte Fabrikat
angeboten wird, dieses hier bitte eintragen:
angebotenes Fabrikat:
'.........................................'
angebotener Typ:
'.........................................'
Menge: 3,000 Stk

**5.06 LED Lichtband ca. 200 cm - Sitzfenster**
Stranggepresst Aluminiumflügelprofil inkl.LEDs,
Endkappen und Befestigungsfedern inkl., Konfektionsware
von
10 cm - 200 cm in 10cm Schritten, dimmbar,
Innenbeleuchtung, Standart Stahlclips, mit Hochwertigen
LEDs bestückt  CRI90 - 3000K, 490 lm/m,
Abdeckung 60° transparente Linse inklusive 1m Kabel und
Treiber

Sitzfenster Länge ca. 200 cm

Fabrikat:  ATILED
Typ:  Arles / 6424-02-001 +
 Ottica 6402-06-000 +
 Treiber + allem Montagezubehör

oder gleichwertig
sofern ein anderes als das vorgenannte Fabrikat
angeboten wird, dieses hier bitte eintragen:
angebotenes Fabrikat:
'.........................................'
angebotener Typ:
'.........................................'
Menge: 2,000 Stk

*Hinweis*
WCs, Treppenhaus, Überdachter Aussenbereich,

**5.07 LED Deckeneinbauleuchte mit DARK Optik, 20 W, 1900 lm**
Power LED Deckeneinbauleuchte mit DARK Optik für
erhöhten Sehkomfort
Material Metall und Polycarbonat
Farbe Weiß
LED Farbtemperatur 3000 K
Lumen 1900 lm
Linse Opal
Transformator 220-240V AC
Power pack Typ On/Off
Gesamt absorbierter Strom 20 W
IP44
Maße H: 87 L: 170 B: 170 mm.
Maße Lochbohrung 160 mm.
Treiber Inklusiv

Fabrikat:  ATILED
Typ:  Davos / 6810-14-954

oder gleichwertig
sofern ein anderes als das vorgenannte Fabrikat
angeboten wird, dieses hier bitte eintragen:
angebotenes Fabrikat:
'.........................................'
angebotener Typ:
'.........................................'
Menge: 35,000 Stk
Zuordnung: 445

**5.08 Beton-Einbaugehäuse aus Kunststoff für Leuchten**
Einbaugehäuse, HaloX® 180 (1282-00)
Beton-Einbaugehäuse aus Kunststoff für Leuchten in
Ortbetondecken, Einbaudurchmesser = 180 mm,
Tiefe inkl. Frontteil 120 mm
Lampenleistung LED max. 45 W
Lampenleistung NV/HV/TC max. 100 W
Einbaudurchmesser Leuchte 160 mm
Einbautiefe Leuchte 90 mm
Blende Durchmesser Leuchte 170 x x170 mm,
einschl. Frontteil aus Kunststoff mit Elastomerdichtung
für Einbaudurchmesser Ø 160 mm

Fabrikat :  KAISER
Type:  HaloX ® 180 1482-00+1282-65

oder gleichwertig
sofern ein anderes als das vorgenannte Fabrikat
angeboten wird, dieses hier bitte eintragen:
angebotenes Fabrikat:
'.........................................'
angebotener Typ:
'.........................................'
Menge: 13,000 Stk

**5.09 LED-Spiegelleuchte, 10 W, 910 lm**
LED-Spiegelleuchte, 10 W, 910 lm
Armatur Aluminium pulverbeschichtet. Endkappen
Kunststoff. Diffusor aus Kunststoff opal.
Sichtfarbe: reinweiß (RAL 9010)
Montageart: Deckenanbau Wandanbau
Schutzart: IP44
Schutzklasse: I
Spannung: 220 - 240 V /: 50 - 60Hz
Lampe: LED 10W, ohne Sockel 3000K
Schaltungsart Lampe 1: Konstantstrom-Versorgung
L: 600mm B: 55mm H: 87mm
Sicherheitszeichen: F-Zeichen
Leuchtenlichtstrom: 910 lm
Systemleistung: 10W,
Ausstrahlwinkel kombiniert: 180°/111°

Fabrikat :  RZB
Type:  RT44 / 451168.002

oder gleichwertig
sofern ein anderes als das vorgenannte Fabrikat
angeboten wird, dieses hier bitte eintragen:
angebotenes Fabrikat:
'.........................................'
angebotener Typ:
'.........................................'
Menge: 15,000 Stk
Zuordnung: 445

*Hinweis*
Schulleitung, Lehrer, Sekretariat

**5.10 LED-Hängeleuchte mit direktem und indirektem Anteil, 44 W,6300 lm**
LED-Hängeleuchte mit direktem und indirektem
Lichtstromanteil. Vielseitig einsetzbare Hängeleuchte
mit direkter und indirekter Lichtstärkeverteilung für
Einzelanwendung mit durchgängiger Lichtaustrittsfläche.
Für abgehängte Montage als Einzelleuchte.
Mit hocheffizienter Mikroprismatik CDP.
Mit direkt-indirekt strahlender Lichtstärkeverteilung.
Verteilung der Gesamtlichtstärke Direkt-/
Indirektanteil: 45/55. Bildschirmarbeitsplatzgerecht
gemäß EN 12464-1.
Leuchten-Lichtstrom 6300 lm,
Leuchtenleistung 44 W,
Leuchten-Lichtausbeute 143 lm/W.
Lichtfarbe warmweiß, Farbtemperatur (CCT) 3000 K,
Leuchtenkörper aus Aluminium-Strangpressprofil.
Kopfstücke aus Aluminium-Druckguss. Leuchte
lösungsmittelfrei weiß pulverlackiert.
Maße (L x B): 1490 mm x 240 mm, Leuchtenhöhe 20 mm.
Schutzklasse (EN 61140): I,
Schutzart (DIN EN 60529): IP20,
Mit elektronischem Betriebsgerät, digital dimmbar
(DALI).

einschl. Kopfstücke, Seilaufhängungen, Anschlussleitung
und allem Montage zubehör

Fabrikat: TRILUX
Typ:  LuceoS H2-L CDP 6500-830 ETDD 01
  (TOC:7017651)

oder gleichwertig
sofern ein anderes als das vorgenannte Fabrikat
angeboten wird, dieses hier bitte eintragen:
angebotenes Fabrikat:
'.........................................'
angebotener Typ:
'.........................................'
Menge: 4,000 Stk
Zuordnung: 445

*Hinweis*
Technik, Putzraum, Abstellraum Archiv

**5.11 LED-Feuchtraum-Wannenleuchte, 37 W, 4500 lm, IP 66**
LED-Feuchtraum-Wannenleuchte
Deckenbefestigung direkt oder mit beiliegender
Schnellmontageklammer möglich. Abgehängte Montage
erfolgt über beiliegende Edelstahlbügel. Mit opaler
PMMA-Abdeckwanne. Außen glatt, mit innen liegenden
Längsprismen und fein strukturierten Stirnseiten, aus
einem Stück gefertigt.
Leuchten-Lichtstrom 4500 lm,
Leuchtenleistung 37 W,
Lichtfarbe neutralweiß, ähnlichste Farbtemperatur 4000
K, Leuchtenkörper aus glasfaserverstärktem
Polyesterharz, schwer entflammbar.
Leuchtenkörper Farbe lichtgrau, ähnlich RAL 7035.
Maße (L x B) 1277 mm x 101 mm, Leuchtenhöhe 108 mm.
Zulässige Umgebungstemperatur (ta): -20 °C -  +35 °C.
Schutzklasse (EN 61140): I,
Schutzart (DIN EN 60529): IP66,
Mit elektronischem Betriebsgerät, schaltbar.

Fabrikat: TRILUX
Typ: Oleveon 1200 LED4000-840 ET PMMA

oder gleichwertig
sofern ein anderes als das vorgenannte Fabrikat
angeboten wird, dieses hier bitte eintragen:
angebotenes Fabrikat  '
.................................'
angebotener Typ  '..................................'
Menge: 18,000 Stk

*Hinweis*
Pausenhalle

**5.12 LED-Deckenanbauleuchte, 39 W, 5330 lm, IP 44, IK 10**
Deckenanbauleuchte mit LED-Bestückung.
Vandalismusgeschützt bis 150 Joule/ IK 10+.
Leuchtengehäuse aus Metall, gepulvert. Kantige, 4 mm
starke Leuchtenabdeckung mit innenliegendem Aluminium-
Reflektor. Eingebautes Betriebsgerät.
Länge: 1340 mm
Breite: 75 mm
Höhe: 75 mm
Ausführung: m1200;
Lampe: LED;
Werkstoff des Gehäuses: Stahl;
Farbe/Gehäuse: anthrazit, ähnlich RAL7016;
Werkstoff / Abdeckung: PC (bruchsicher) opalweiß;
Abdeckung: Lampenabdeckung;
Lichtverteilung: raumstrahlend;
Systemleistung: 39 W;
Farbtemperatur: weiß, 840/4000 K, Ra > 80;
Lampenlichtstrom: 5330 lm ;
Schutzklasse: I;
Schutzart (IP): IP44;
Betriebsgerät: elektronischer Trafo, 220 V - 240 V AC/
DC; Schlagfestigkeit: > IK10;

Fabrikat: NORKA
Typ: PHALANX LINEAR 75 m1200
 6554803401

oder gleichwertig
sofern ein anderes als das vorgenannte Fabrikat
angeboten wird, dieses hier bitte eintragen:
angebotenes Fabrikat  '
.................................'
angebotener Typ  '..................................'
Menge: 8,000 Stk

*Hinweis*
Sicherheitsbeleuchung

**5.13 Einzelbatt.- Einbauleuchte, quadratisch - Rettungswegbeleuchtung**
Einzelbatterie- Sicherheitsleuchte für
Deckeneinbaumontage mit Hochleistungs-LED. Annähernd
deckenbündiges
Einbaugehäuse aus Stahlblech mit quadratischer
Abdeckung aus Aluminium-Druckguss.
Durch die Verwendung einer speziellen Linsenoptik
besonders geeignet zur Ausleuchtung von
Rettungswegen durch rechteckige
Lichtlenkcharakteristik.
Ausführung gem. DIN EN 60598-2-22, DIN EN1838 zur
Verwendung in Sicherheitsbeleuchtungsanlagen
gemäß DIN VDE 0108-100 und DIN EN 50172.

Betriebsspannung : 230 V AC/DC
Anschlussleistung AC/DC: 6,5VA/3W
Leuchtmittel:  LED
Lichtstrom:  170lumen
Notlichtdauer:  3 h
Gehäuse:  Aluminium Druckguss weiß
Gehäusegröße BxHxT: 239,5x90x79mm
Deckenausschnitt: 68mm
Einbautiefe:  120mm
Abdeckung:  quadratisch
Schutzart:  IP 20
Schutzklasse:  I
Montageart:  Deckeneinbau

Fabrikat: Pfrommer
Typ: L-Star EQ-F-EB

oder gleichwertig
sofern ein anderes als das vorgenannte Fabrikat
angeboten wird, dieses hier bitte eintragen:
angebotenes Fabrikat:
'.........................................'
angebotener Typ:
'.........................................'
Menge: 15,000 Stk
Zuordnung: 445

**5.14 Einzelbatt.- Anbauleuchte, quadratisch - Treppenhaus**
Sicherheitsleuchte: mit eingebauter Einzelbatterie
Anbaugehäuse aus Stahlblech pulverbeschichtet.
Quadratische Abdeckplatte Aluminium-Druckguss
pulverbeschichtet. Lightguide und Kunststoffabdeckung
aus vergilbungsfreiem Kunststoff (PMMA). Abdeckung
Kunststoff opal matt. Betriebsgeräte eingebaut.
Leuchtmittel (LED) im Lieferumfang enthalten.
Einzelbatteriesystem mit integriertem Selbsttest
Serie: Toledo Flat
Schutzart: IP40
Schutzklasse: I
Spannung: 200 - 240 V /: 50 - 60Hz
Sichtfarbe: weiß
Montageart: Deckenanbau
Lampe: LED 18W, ohne Sockel 3000K NiMh
Nennbetriebsdauer: 3 h
Schaltungsart Lampe 1: Konstantstrom-Versorgung
Betriebsart: NL Dauerschaltung
L: 225mm B: 225mm H: 58mm

Fabrikat: RZB
Typ: Toledo Flat
 672275.002.04

oder gleichwertig
sofern ein anderes als das vorgenannte Fabrikat
angeboten wird, dieses hier bitte eintragen:
angebotenes Fabrikat:
'.........................................'
angebotener Typ:
'.........................................'
Menge: 10,000 Stk
Zuordnung: 445

**5.15 Einzelbatt.- Einbauleuchte zur Rettungswegkenzeichnung mit Piktogramm**
LED-Sicherheitsleuchte zur Rettungswegkenzeichnung mit
eingebauter Einzelbatterie mit freistrahlender
Displayscheibe für hochwertige Ansprüche.
Ausführung gem. DIN EN 60598-2-22, DIN EN1838 und DIN
EN ISO 7010 zur Verwendung in Sicherheitsbeleuchtungsanlagen gemäß DIN VDE 0108-100 und DIN EN 50172.

Betriebsspannung : 230 V AC/DC
Anschlussleistung AC/DC: 6,5VA/2W
Leuchtmittel:  LED
Erkennungsweite: 23 m
Notlichtdauer:  3 h
Gehäuse:  Stahlblech pulverbeschichtet
  weiß RAL 9016
Abdeckung Größe BxHxT: 325x74x6 mm
Scheibenmaß BxHxT: 248x148x10 mm
Deckenausschnitt LxBxH: 310x62x67mm
Schutzart:  IP 40
Schutzklasse:  I
Montageart:  Deckeneinbau
Piktogramm: Piktogramm-Set nach
 DIN EN ISO 7010

Fabrikat :  Prommer
Typ:  LBOARD E200 EB

oder gleichwertig
sofern ein anderes als das vorgenannte Fabrikat
angeboten wird, dieses hier bitte eintragen:
angebotenes Fabrikat:
'.........................................'
angebotener Typ:
'.........................................'
Menge: 17,000 Stk
Zuordnung: 445

**5.16 Prüfung der Sicherheitsbeleuchtungsanlage**
Prüfung der Sicherheitsbeleuchtungsanlage
durch einen staatlich anerkannten Sachverständigen. Die
Prüfbescheinigung und die Messprotokolle sind zur
Schlussabnahme dem Bauherrn oder seinem Vertreter zu
übergeben.
Menge: 1,000 Psch

**5.17 Beschaffung von Musterleuchten und provisorische Montage**
Beschaffung von Musterleuchten und provisorische
Montage und Demontage, einschließlich Anschluß
Menge: 5,000 Stk

### Titel 6 Schwachstrominstallation

*Hinweis*
Geräte der EDV - Anlage

**6.01 EDV-Wand-Verteilerschrank, 21 HE mit Zubehör**
Wandverteiler-Gehäuse mit 482,6 mm (19'')-Ebene
Gehäuse:
21 HE Wandverteiler, bestehend aus Wandteil und
Gehäusehaube mit Sichttür.
Wandteil: Wandmontageplatte mit vormontierten
Montagewinkeln links und rechts, Montagewinkel
zur Befestigung zölliger oder metrischer
Profilschienen, und zur Aufnahme von
Kabelführungszubehör, mit Ausschnitten zur
Kabelführung.
Ein Satz 482,6 mm (19'')-Profilschienen an
Montagewinkeln
verschraubt, stufenlos tiefenverstellbar.
Eine 400 mm breite Hammerkopfschiene zur Kabelabfangung
mit Kabelbindern, am Wandteil montiert.
Vier Bohrungen zur direkten Wandmontage oder mittels
optionaler Wandbefestigungshalter.
Gehäusehaube mit seitlichen Lüftungsschlitzen für
passive Belüftung, mit Sicherheitsschließungen
seitlich links und rechts.
Öffnungen zur Kabeleinführung im hinteren Bereich oben
und unten, mit Bürsteneinsätzen abgedeckt.
Fronttür mit Sicherheitsschließung 12321, mit
eingesetzter Sichtscheibe.
Material:
Wandteil, Gehäusehaube, Fronttür aus Stahlblech,
Sichtscheibe  ESG 3mm
Oberflächenausführung: Elektrophorese-tauchgrundiert,
 lackiert RAL 7035
Abmessungen (BxHxT): ca. 600 x 1028 x 600 mm / (21 HE)

An den Netzwerkschränken sind Bezeichnungsschilder aus
Aluminium, eloxiert, mit Gravur nach Angaben der
Bauleitung anzubringen.
Menge: 1,000 Stk

*Hinweis*
Verteilereinbauten
Folgende Geräte werden in vorgenannten bzw.  vorhandene
EDV - Verteilerschränke eingebaut:

**6.02 Geräteboden 19", für vorgenannten Standschrank**
Geräteboden 19", für vorgenannten Standschrank

Abmessung  409 x 700 mm
Menge: 1,000 Stk

**6.03 Schukosteckdosenleiste, 5-fach, mit Überspannungsschutz**
Menge: 1,000 Stk

**6.04 19 Zoll, 1HE Patchfeld, 24 Steckplätze**
19 Zoll, 1HE Patchfeld, 24 Steckplätze,
4 voneinander unabhängige vollgeschirmte Baugruppen mit
je 6 einzelgeschirmten RJ45-Buchsen, zum Anschluss von
Kategorie 6[A], 7 und 7A Kabeln, für
Datenübertragungsraten bis 10 GBit/s nach IEEE 802.3an,
alle Module sind mittels
Erdschiene verbunden, grossflächiger Schirmanschluss
mit
federnder Schirmanschlussschelle, unverlierbar, vom
Schirmanschluss getrennte Zugentlastungsschelle,
unverlierbar, modulweise Beschriftung mittels
Standard-Beschriftungseinlagen,
Buchsen:  RJ45, vollgeschirmt
Anzahl der Buchsen:  24
Anschluss:  8-polig, Schirm als großflächige
  Klemmverbindung,
Anschlusstechnik:  LSA PLUS Schneidklemme
Beschaltung:  Norm
Aderndurchmesser:  0,4 - 0,63 mm
Erdung:  Erdungsbolzen M6x10
  mit Mutter und Zahnscheiben
Farbe:  ALU silber eloxiert
Einbaumass:  1HE
Menge: 5,000 Stk
Zuordnung: 457

**6.05 Glasfaser-Spließbox in 19" Technik,**
Glasfaser-Spließbox in 19" Technik, 1HE, mit
integriertem 19 Zoll-Rangierfeld zur Aufnahme von 2
LWL-Kabel mit 12 Fasern, komplett mit Anschlußzubehör,
einschließlich SC-Duplex-Durchführungskupplungen mit
geschlitzter Buchse
Menge: 2,000 Stk

**6.06 Pigtail mit SC-Sticker, Keramik-Ferrule,**
Pigtail mit SC-Sticker, Keramik-Ferrule, passend zu SC-
Durchführungen in Spleißbox, zum Abschluss von LWL-
Kabelenden, Längen 2m
Menge: 24,000 Stk

**6.07 19"-Beschriftungsplatten**
19"-Beschriftungsplatten, 1 HE, Aluminium natur
eloxiert, mit gravierter Beschriftung bis 25 Zeichen/
Höhe 25 mm nach Angabe der Bauleitung,
Beschriftungsgravur schwarz ausgelegt, betriebsfertig
liefern und in Datenverteilerschrank einbauen
Menge: 2,000 Stk

**6.08 Zuführung der 230V-Leitungen**
Zuführung der 230V-Leitung (3 x 2,5 mm²) in Schrank
einführen, verlegen und betriebsfertig anschließen auf
die Steckdosenleiste
Menge: 2,000 Stk

**6.09 Einführung Erdleitung**
Erdleitung bis 16 mm² in Schrank einführen und an
Erdleiste anschließen, einschließlich erforderlichen
Erdungsverbindern und Befestigungsmaterial
Menge: 1,000 Stk

**6.10 Datenanschlussdose 1x RJ45, Cat6A**
Datenanschlussdose 1xRJ45, CAT6A
modulare und universelle Datenanschlussdose nach
Kategorie 6A mit 500 MHz Komponenten für
Datenübertragungsraten bis 10 GBit nach IEEE 802.3.
Mit Verschlusskappe für nicht verwendeten Port.

Mit Zentralplatte mit Sichtfenster  und anteiligem
Rahmen im Flächenprogramm.
Einschließlich Anschluss und Beschriftung.

Montageart: UP
Buchse:  RJ45, geschirmt
Anzahl der Buchsen:  1
Anschluss:  8-polig, T568A/T568B
Anschlusstechnik:  IDC Schneidklemmtechnik
Kabelzuführung:  270°
Aderndurchmesser:  0,4 - 0,63 mm
Montagetechnik:  UP, Brüstungskanal
Zentralstück und
Abdeckplatte Farbe:  alpinweiß
Steckrichtung:  45° geneigt
Menge: 37,000 Stk
Zuordnung: 457

**6.11 Datenanschlussdose 2x RJ45, Cat6A**
Datenanschlussdose 2xRJ45, CAT6A
modulare und universelle Datenanschlussdose nach
Kategorie 6A mit 500 MHz Komponenten für
Datenübertragungsraten bis 10 GBit nach IEEE 802.3.

Mit Zentralplatte mit Sichtfenster  und anteiligem
Rahmen im Flächenprogramm.
Einschließlich Anschluss und Beschriftung.

Montageart: UP
Buchse:  RJ45, geschirmt
Anzahl der Buchsen:  2
Anschluss:  8-polig, T568A/T568B
Anschlusstechnik:  IDC Schneidklemmtechnik
Kabelzuführung:  270°
Aderndurchmesser:  0,4 - 0,63 mm
Montagetechnik:  UP, Brüstungskanal
Zentralstück und
Abdeckplatte Farbe:  alpinweiß
Steckrichtung:  45° geneigt
Menge: 35,000 Stk
Zuordnung: 457

**6.12 Auflegen von Datenleitungen Kategorie 8**
Auflegen von Datenleitungen - Kategorie 6 - 8, am
Verteiler und an den Anschlussdosen, einschließlich
allem Zubehör
Menge: 200,000 Stk

**6.13 Prüfung der Kupferverbindungsstrecken**
Prüfung der Kupfer-Verbindungsstrecken
Klasse E[A] Messung
Zum Nachweis der Qualität der installierten Klasse E[A]
Verkabelungsstrecke ist eine Permanent-Link-Messung
gemäß DIN EN 50173-1:2011-09 bzw. ISO/IEC 11801 Ed.2.2:
2011-06 vorzunehmen. Die installierte
Verkabelungsstrecke ist im Netzwerk vom Patchfeld bis
zur Anschlussdose im Brüstungskanal definiert. Die
Messung ist entsprechend der Norm über alle vier Paare
des Verkabelungssystems und über die volle Bandbreite
bis 500 MHz durchzuführen und zu dokumentieren. Zur
Messung sind Testgeräte, die über den Normen
entsprechende Permanent-Link-Adapter der Kategorie 6[A]
verfügen zu benutzen. Hierbei ist der aktuelle
Ausgabezustand der normgerechten Messgerätesoftware
nachzuweisen. Im Einzelnen sind folgende Parameter zu
messen und zu dokumentieren:

+ Rückflussdämpfung
+ Einfügedämpfung
+ Nahnebensprechdämpfung (NEXT)
+ Leistungssummierte Nahnebensprechdämpfung (PSNEXT)
+ Dämpfungs-Nahnebensprechdämpfungs-Verhältnis (ACR-N)
+ Leistungssummiertes Dämpfungs-
Nahnebensprechdämpfungs- Verhältnis (PSACR-N)
+ Dämpfungs-Fernnebensprechdämpfungs-Verhältnis (ACR-F)
+ Leistungssummierte Dämpfungs-
Fernnebensprechdämpfungs-Verhältnis (PSACR-F)
+ Gleichstrom-Schleifenwiderstand
+ Gleichstrom-Widerstandsunterschied
+ Laufzeit
+ Laufzeitunterschiede
+ Leistungssummierte Fremd-Nahnebensprechdämpfung
(PSANEXT)
+ Mittlere leistungssummierte Fremd-
Nahnebensprechdämpfung (PSANEXT[mittel])
+ Leistungssummiertes Dämpfungs-
Fremdnebensprechdämpfungs-Verhältnis (PSAACR-F)
+ Mittlere Leistungssummiertes Dämpfungs-
Fremdnebensprechdämpfungs-Verhältnis (PSAACR-F[mittel])
+ Verdrahtung
+ Länge
+ Unterbrechungsfreiheit

Zudem sind auf dem Messprotokoll folgende Angaben zu
machen:
+ Verkabelungsstrecke (lt. Kabelplan)
+ Nummer des Verteilers(Raum) und
Anschlussdosenbezeichnung
+ Typ und Ausgabestand des verwendeten Messgerätes und
der Software sowie des Permanent-Link-Adapters
+ Datum, Uhrzeit, Name und Unterschrift des Prüfers
+ NVP-Wert

Das Messprotokoll ist der Bauleitung zur Abnahme
vorzulegen. Die Bauleitung behält es sich vor,
stichprobenweise Kontrollmessungen vom Auftragnehmer
durchführen zu lassen.

Abnahmemessung für 10 GBit/s
Voraussetzung ist die Channel-Link-Messung nach Klasse
E[A] ISO/IEC 11801 Ed.2.2:2011-06 bis 500 MHz.
Bei diesen Messungen werden 2 Meter Hersteller-System-
Patchkabel am Verteilerfeld bzw. an der Anschlussdose
einbezogen.

Die herstellerspezifischen Richtlinien für das
jeweilige Messgerät sind einzuhalten.

Die vorgenannten Messungen sind vor Durchführung
terminlich mit dem Fachingenieur und Auftraggeber
abzustimmen.
Menge: 100,000 Stk

**6.14 Auflegen der Lichtwellenleiter mit 12 Fasern an der**
Auflegen der Lichtwellenleiter mit 12 Fasern an der
Spleißkassette im Verteiler
Menge: 2,000 Stk

**6.15 Prüfung der LWL-Verbindungsstrecken nach Vorgaben der DIN EN 50 173**
Prüfung der LWL-Verbindungsstrecken nach Vorgaben der
DIN EN 50 173

Jede LWL-Faser ist mit einem speziellen OTDR Messgerät
zu messen.

Erstellung eines gedruckten Messprotokolls für dese
einzelne Faser mit folgenden Daten:

- Art und Typ des Messgerätes
- Datum der letzten Werkskalibrierung
- Ort, Datum, Unterschrift der durchführenden Person
- voreingestellte Daten für Kabel und Messgerät
- Länge und Typ der verwendeten Messkabel
- Faserlänge in m
- Kabelweg von - nach
- Bezeichnung des Verteilers, der Dose, des Ports
- genaue Kabelbezeichnung, -Typ
- Faserfarbe, Fasernummer, Strangnummer
- Bandbreite
- Laufzeitverzögerung
- Dämpfung von beiden Seiten aus
- Rückflussmessung

Entspricht einer Verkablunsstrecke nicht den
Leistungsanforderungen, so ist die Verbindung so zu
gestalten, dass die genannten Anforderungen erfüllt
werden.
Mehrforderungen können hierdurch nicht abgeleitet
werden

Die vorgenannten Messungen sind vor Durchführung
terminlich mit Fachingenieur und AG abzustimmen.
Menge: 12,000 Stk

**6.16 Beschriften von Anschlussdosen**
Beschriften bzw. Umbeschriften von Anschlussdosen und
Verteiler
Die Anschlusspunkte an Dosen und Verteiler sind nach
den Vorgaben des AG bzw. des Fachingenieurs mit einem
Beschriftungsgerät z.B. Brother P-touch wischfest zu
beschriften. Eine Beschriftung mittels s.g. Prägegeräte
ist nicht zulässig
Menge: 100,000 Stk

**6.17 Erstellen von Bestandsplänen**
Erstellen von Bestandsplänen
Vom AG werden zum Erstellen der Bestandspläne zur
Verfügung gestellt:
- Lichtpausen oder Dateien auf Datenträger (Auto-CAD)
der
  endgültigen Grundriss- und Übersichtspläne der Neu-/
  Umbaumaßnahmen

Folgende Bestandspläne sind bei Abnahme dem AG zu
übergeben:
- Installations-/ Kabelverlegepläne auf Grundlage der
  Grundriss-/ Übersichtspläne (Papier und CD mit .pdf-,
  .dwg-, .dxf-Datei)
- Prinzipschaltpläne/Netzschemata
- Kabellisten
- Hersteller- und Typenangaben (Bestellnummern) der
  eingesetzten Materialien und Geräte
Menge: 1,000 Psch

**6.18 Stundenansatz für Obermonteur**
Stundenansatz für Obermonteur zum
Änderung der Panelanordnung auf Grund von
Kundenwünschen bzw. örtlichen Gegebenheiten
Menge: 6,000 Std

*Hinweis*
Türkommunikation

**6.19 Unterputzgehäuse, 4-fach**
Unterputzgehäuse aus formstabilem Kunststoff, zur
Befestigung des Montagerahmens MR 611-4/1-SM über
Schnellverschraubungen.
Mit vorgeprägten Kabeleinführungen, Kabelniederhalter
und Vorrichtungen zur Schnellbefestigung der
Kombiklemmen.

Technische Daten:
Abmessungen (mm) B x H x T: 100 x 400 x 50
Farbe/Material: Grau
Zubehör
MR 611-4/1-0 Montagerahmen
ZSB 611-0 Zubehör-Schalwandbefestigung
einschl. allem Zubehör zur Montage nachstehender Greäte

Liefern und betriebsfertig montieren

Fabrikat:  Siedle
Typ:  GU 611-4/1-0 +
  Zubehör

oder gleichwertig
sofern ein anderes als das vorgenannte Fabrikat
angeboten wird, dieses hier bitte eintragen:
angebotenes Fabrikat:
'.........................................'
angebotener Typ:
'.........................................'
Menge: 1,000 Stk

**6.20 Bus-Kamera-Modul**
Bus-Kamera-Modul im 611 Vario-Design in Verbindung mit
dem Siedle In-Home-Bus.

Liefern und betriebsfertig montieren

Fabrikat:  Siedle
Typ:  BCM 653-0 SM

oder gleichwertig
sofern ein anderes als das vorgenannte Fabrikat
angeboten wird, dieses hier bitte eintragen:
angebotenes Fabrikat:
'.........................................'
angebotener Typ:
'.........................................'
Menge: 1,000 Stk

**6.21 Bus-Türlautsprecher-Modul**
Bus-Türlautsprecher-Modul im 611 Vario-Design in
Verbindung mit dem Siedle In-Home-Bus.

Liefern und betriebsfertig montieren

Fabrikat:  Siedle
Typ:  BTLM 650-04 SM

oder gleichwertig
sofern ein anderes als das vorgenannte Fabrikat
angeboten wird, dieses hier bitte eintragen:
angebotenes Fabrikat:
'.........................................'
angebotener Typ:
'.........................................'
Menge: 1,000 Stk

**6.22 Bus-Tasten-Modul 2-fach**
Bus-Tasten-Modul mit Namensschildtasche, 2 Namensschildern und 2 separaten Ruftasten mit Glockensymbol.

Technische Daten:
Abmessungen (mm) B x H x T: 99 x 99 x 27
Farbe/Material: Silber-Metallic

Fabrikat:  Siedle
Typ:  BTM 650-02 SM

oder gleichwertig
sofern ein anderes als das vorgenannte Fabrikat
angeboten wird, dieses hier bitte eintragen:
angebotenes Fabrikat:
'.........................................'
angebotener Typ:
'.........................................'
Menge: 1,000 Stk

**6.23 Informations-Modul mit Kassette und Beschriftungsfeld**
Informations-Modul mit Kassette und Beschriftungsfeld,
für Hausnummer, Piktogramme, Geschäftszeiten etc.
Technische Daten:
Abmessungen (mm) B x H x T: 99 x 99 x 26
Farbe/Material: Silber-Metallic

Fabrikat:  Siedle
Typ:  IM 612-0 SM

oder gleichwertig
sofern ein anderes als das vorgenannte Fabrikat
angeboten wird, dieses hier bitte eintragen:
angebotenes Fabrikat:
'.........................................'
angebotener Typ:
'.........................................'
Menge: 1,000 Stk

**6.24 Bus-Videopanel-Standard**
Video-Freisprechstation für die Aufputzmontage.  für
den Siedle In-Home-Bus, aus hochwertigem Kunststoff.

Liefern und betriebsfertig montieren

Fabrikat:  Siedle
Typ:  VIP 150-0 W

oder gleichwertig
sofern ein anderes als das vorgenannte Fabrikat
angeboten wird, dieses hier bitte eintragen:
angebotenes Fabrikat:
'.........................................'
angebotener Typ:
'.........................................'
Menge: 3,000 Stk

**6.25 Bus-Video-Netzgerät für die Türsprechanlage**
Bus-Video-Netzgerät für den Siedle In-Home-Bus Video im
Schalttafelgehäuse zur Versorgung der Bus-Teilnehmer.

Liefern und betriebsfertig montieren

Fabrikat:  Siedle
Typ:  BVNG 650-0

oder gleichwertig
sofern ein anderes als das vorgenannte Fabrikat
angeboten wird, dieses hier bitte eintragen:
angebotenes Fabrikat:
'.........................................'
angebotener Typ:
'.........................................'
Menge: 1,000 Stk

**6.26 Transformator im Schalttafelgehäuse**
Transformator im Schalttafelgehäuse, zur Versorgung von
Zusatzkomponenten.

Liefern und betriebsfertig montieren

Fabrikat:  Siedle
Typ:  TR 603-0

oder gleichwertig
sofern ein anderes als das vorgenannte Fabrikat
angeboten wird, dieses hier bitte eintragen:
angebotenes Fabrikat:
'.........................................'
angebotener Typ:
'.........................................'
Menge: 1,000 Stk

**6.27 DoorCom-Analog für die Türsprechanlage**
DoorCom-Analog im Schalttafelgehäuse als Schnittstelle
für den Siedle In-Home-Bus, verbindet die Türstation
mit der Amtstelefonie.

Liefern und betriebsfertig montieren

Fabrikat:  Siedle
Typ:  DCA 650-02

oder gleichwertig
sofern ein anderes als das vorgenannte Fabrikat
angeboten wird, dieses hier bitte eintragen:
angebotenes Fabrikat:
'.........................................'
angebotener Typ:
'.........................................'
Menge: 1,000 Stk

**6.29 Absprache und Koordination mit den Lieferanten**
Absprache und Koordination mit den Lieferanten der
Fernsprechanlage über die Aufschaltung und
Programmierung der Türsprech-Anlage
Menge: 1,000 Psch

**6.30 Notrufset für das Behinderten WC**
Notrufset für das Behinderten WC
Besteht aus Zugtaster, Rufmodul, Abstelltaster und
Netzteil (Schraubbefestigung, ohne Befestigungskrallen)
komplett mit Rahmen 1fach Notrufsystem
Das Notrufsystem dient dem Hilferuf in
behindertengerechten WC-Anlagen. Es entspricht den
sicherheitstechnischen Anforderungen nach DIN VDE 0834.
Das Notrufsystem ist modular aufgebaut. Die folgenden
vier Komponenten sind zusammen als komplettes Notrufset
erhältlich:
¦  Zugtaster
Über eine leicht erreichbare Zugschnur kann im Bad/WC
ein Notruf ausgelöst werden. Der Zugtaster kann auch
mitten im Raum an der Decke installiert werden, um für
hilfsbedürftige Menschen gut erreichbar zu sein. Eine
erfolgreiche Rufauslösung wird durch eine rote
Beruhigungslampe am Taster signalisiert.
¦  Rufmodul
Das Rufmodul kann z.B. außen neben der WC-Tür oder
Flurtür installiert werden. Ein ausgelöster Notruf wird
hier optisch durch eine rote LED und akustisch durch
einen Summer signalisiert. Beide Signale können
wahlweise von Dauerlicht/Dauerton auf Blinklicht/
pulsierender Ton umgestellt werden.
¦  Abstelltaster Im gleichen Raum, in dem sich der
Zugtaster befindet, wird neben der Tür der
Abstelltaster installiert. Das helfende Personal kann
dort den ausgelösten Ruf abstellen.  ¦  Netzteil zur
Spannungsversorgung des Notrufsystems mit DC 24 V
Menge: 2,000 Stk

### Titel 7 Geräte der ELA - Anlage

*Hinweis*
Funktionsbeschreibung:
Zentrale mit 12 Lautsprecherkreisen
Verstärker mit 2x500W/100V
Eingebauter Textstpeicher für Alarmtexte
Nebenuhrsteuerung und Pausengongsteuerung
Notstromversorgung
Sprechstelle mit 2 abdeckbaren Alarmtaster

*Hinweis*
Bezugsquellennachweis
Grundlage der Ausschreibung bildet die Fabrikate:
Dynacord, Bürk, usw.

Bezugsquellennachweis:

Egner - Mutschler GmbH
Hauptstraße 76/1, 79312 Emmendingen
Tel: 07641 55308 Fax. 07641 55305
eMail: mutschler@mammagamma.de

**7.01 Stahlschrank 19", 16HE mit Sichttür**
Stahlschrank 19", 16HE mit Sichttür, abnehmbaren
Seitenwänden und Lüfter
Schwarze pulverbeschichtete Oberfläche
Abschließbare Fronttür mit Acrylglasplatte
Seitenwände und Rückwand herausnehmbar
Gestanzte Rackschienen horizontal und in der Tiefe
verstellbar
2 aktive Deckeneinbaulüfter mit Schalter
4 Lenkrollen 4 Nivellierfüße Boden mit Ausbrüchen für
Kabeleinführung
1 Einbauboden 2 Rackblenden (1 HE und 2 HE)
6-fache schaltbare Steckdosenleiste

Fabrikat: EGMU
Typ: SRT-16/20

oder gleichwertig
sofern ein anderes als das vorgenannte Fabrikat
angeboten wird, dieses hier bitte eintragen:
angebotenes Fabrikat:
'.........................................'
angebotener Typ:
'.........................................'
Menge: 1,000 Stk

**7.02 Digitaler Systemcontroller**
Dynacord PMX-4CR12
Digitaler Systemcontroller
Der Systemcontroller muss ein EN54-16 konformes und
zertifiziertes 19", 2HE-Gerät sein.
Das TCP / IP-fähige Netzwerkgerät muss alle Steuerungs-
und Überwachungsfunktionen eines Sprachalarmsystems
enthalten.
Der Controller überwacht sowohl sich selbst (Watchdog)
als auch alle angeschlossenen Geräte. Wird ein
fehlerhafter Verstärkerkanal dem Controller gemeldet,
so wird automatisch ein Havarie-Verstärker auf den
entsprechenden Kanal aktiviert. Der Controller
unterstützt sowohl einfache
Lautsprecherlinienverkabelung als auch  redundante A/B-
Verkabelung. Den Status der Datenkommunikation und
Fehlerzustände werden über LEDs auf der Front platte
angezeigt.
Mindestens 8000 Fehler, Warnungen und
Ereignisbedingungen werden intern protokolliert.
Es besteht die Möglichkeit, in Echtzeit in die
Protokollierung zu schauen. Das gespeicherte
Ereignisprotokoll kann zu Dokumentationszwecken
exportiert werden.
Vier 100-V-Audio-Eingänge können auf 12 Lautsprecher-
Ausgänge geroutet werden. Mit  jedem Block von 6
Lautsprecherzonen ist Zweikanalbetrieb möglich, um
entweder eine kontinuierliche Hintergrundmusik zu
übertragen, oder parallel zwei Durchsagen in
unterschiedliche Bereiche zu ermöglichen. Überschüssige
Verstärkerleistung kann an die nachfolgenden
Systemlinien weitergegeben werden.
Der Controller besitzt eine interne 14x 4 Audio-Matrix
6 interne Audioquellen für Alarm, Gong und
Textwiedergabe plus 8 externe Audioeingänge und 4
Audioausgänge mit voller DSP Funktionalität.
Der Controller wird als Vier-Kanal-Ausgangsmatrix
betrieben.
Ein einziger System-Controller muss bis zu 16
Sprechstellen und 492 Lautsprecherkreise verwalten
können. Der integrierte digitale Sprachspeicher muss
bis zu 100 Notfall- und Business-Durchsagen und
Gongsignale mit einer Gesamtspeicherzeit von 85 Minuten
speichern können. Es muss möglich sein, zwei
verschiedene Nachrichten gleichzeitig an individuelle
Zonen zu übertragen. Des Weiteren muss sichergestellt
sein, dass auch im Fehlerfall ein EVAC-Signal
wiedergegeben wird.
Es stehen lizenzfrei gesprochene EVAC- Textdateien in 7
Sprachen zur Verfügung. Mit einem separaten Werkzeug
können jederzeit Werbetexte ohne Systemunterbrechung
oder Neustart des Systems ausgetauscht werden.
Die Lautsprecher-Linienüberwachung wird in vollem
Umfang vom Controller gesteuert und  ausgeführt. Der
Endnutzer muss wählen können zwischen:
a) keine Überwachung,
b) Impedanz-Messung,
c) einfache EOL Platinen mit Pilottonüberwachung
(erfordert Drahtrückführung) oder
d) über erweiterte adressierbare EOL Platinen, die eine
Erd-/Masseverbindung benötigen, aber keine zusätzlichen
Rückleitungen erfordern. An alle Zonenausgänge können
Lasten von 2 bis 500 Watt angeschlossen werden.
Technische Daten des Controllers:
  14x 4 Matrix (Mixen und Schalten)
  Prioritätsmixer mit Ducking-, Fade In- und Fade
Out-Einstellung
  3-Band-Parametric-Equalizer in den Audioeingängen
  5-Band-Parametric-Equalizer in den Audioausgängen
  Eingangspegelregelung in den Audioeingängen
  Kreuzpunktmatrix-Pegeleinstellung
  separate Ausgangpegeleinstellung
  2 MIC/Line Eingänge  2x Euro-Connector - 2x Cinch/
RCA
  4 Sprechstellen RJ45 Eingangsbus-Anschlüsse
  4 Kanalausgänge zu den Verstärkern  RJ45
  12 Steuereingangskontakte:
  6 x potentialfreie u. 6 überwachte
Steuereingangskontakte
  12 Steuerausgangskontakte:
  1x Relaisausgangskontakt + 12 Open Collector-
Ausgänge
  4x 100V/70V-Eingangskanäle + 2 Havarieverstärker-
  Eingangskanäle 100V/70V
  Echtzeituhr als Hauptuhr mit automatischer Sommer-/
  Winterzeitumstellung
  DCF77 Empfänger SYNC Eingang
  integriertes Ereignissteuerungsprogramm (Scheduler)
  12 Zonenausgänge 100V/70V
  12 Zonenstatus-LED´s (Zone aktiv  grün, Fehler
gelb,
  Alarm  rot)
  6 Systemstatus-LED´s (Allgemeiner Fehler,
Systemfehler,
  Alarmmodus, Betriebsanzeige, Standbymodus,
  Netzwerkstatus)
  Integrierte Routerplatine für 6 A/B Zonen oder 12
Einzelne
  Zonen
  Integrierter Signalgeber für Fehler-/Störmeldungen
  Systemzugriff durch Passwort geschützt
  CAN-Busverbindung zwischen den Systemkomponenten
  RS-232-Schnittstelle zu PROMATRIX-4000-System
  Basiert auf einer voll digitalen Plattform
  24V DC Stromversorgungseingang

Audio:  16 Audio Eingangskanäle,  4 Audioausgangskanäle
Störspannungsabstand (S/N):  System >= 100dB
Sicherheit: Interne Überwachung, Systemüberwachung,
  Watchdog-Funktion, Störmeldeausgänge
Übertragungsbereich: 20Hz bis 20kHz (-0,5dB)
THD+N: 0.01%
Spannungsversorgung: +24  V DC
Betriebstemperaturbereich: -5° bis 45° C
Geräteabmessungen (BxHxT):  483 x 88 x 376 mm
Farbe:  schwarz
Gewicht:  7.5 kg
zertifiziert nach EN54-16

Diese Position versteht sich inklusive Liefern und
betriebsbereit Einrichten einschließlich
systemgebundenem Zubehör und allen Einstell-,
Programmier- und Inbetriebnahmeleistungen.

Fabrikat:  DYNACORD oder gleichwertig
Type:  PMX-4CR12

oder gleichwertig
sofern ein anderes als das vorgenannte Fabrikat
angeboten wird, dieses hier bitte eintragen:
angebotenes Fabrikat:
'.........................................'
angebotener Typ:
'.........................................'
Menge: 1,000 Stk

**7.03 Systemverstärker**
Systemverstärker
Der 2 x 500W Class D Leistungsverstärker ist ein EN54-
16
konformes und zertifiziertes 19"/2HE Systemgerät. Er
besitzt galvanisch getrennte 100V/70V
Lautsprecherausgänge.
Der Verstärker wird ständig durch den Systemcontroller
überwacht. Ein spezieller Standby-Modus spart Energie
für die Zeit während der Verstärker nicht genutzt wird.
System- und Audioverbindungen werden über RJ45-
Verbindungskabel hergestellt.
Der Verstärker kann als Systemverstärker oder Stand-a-
Lone- Verstärker verwendet werden.
Als Systemverstärker besitzt das Gerät vier automatisch
wählbare Audio-Eingänge über RJ45 Verbinder. Der lokale
Eingang eines jeden Verstärkers kann auch verwendet
werden und wird typischerweise für den Anschluss z.B.
eines externen Beschallungssystems (PA) oder als
lokaler Quelleneingang genutzt.
Technische Daten des Verstärkers:
  Max Verstärkerleistung: 2x 500 Watt
  4-Kanal-Eingang am RJ45-Stecker, Amp-Link ein und
aus
  (dynamische 4-Kanal-Eingangsumschaltung für jeden
  Verstärker)
  Lokale Eingang am Verstärker
  Durchschleifmöglichkeit über RJ45-Stecker (4
Kanäle)
  Eingebauter Limiter
  Netzschalter auf der Rückseite
  24-V-DC-Notstromeingang
  Belüftungsrichtung von vorne nach hinten
Störspannungsabstand  (S/N, A-bewertet): > 100dB
Spannungsversorgung: 100  240 V AC
Betriebstemperaturbereich:  -5° bis 45° C
Geräteabmessungen (BxHxT):  483 x 88 x 375 mm
Farbe: schwarz
Gewicht:  15 kg

zertifiziert nach EN54-16

Diese Position versteht sich inklusive Liefern und
betriebsbereit Einrichten einschließlich
systemgebundenem Zubehör und allen Einstell-,
Programmier- und Inbetriebnahmeleistungen.

Fabrikat:  DYNACORD oder gleichwertig
Type:  PMX-2P500

oder gleichwertig
sofern ein anderes als das vorgenannte Fabrikat
angeboten wird, dieses hier bitte eintragen:
angebotenes Fabrikat:
'.........................................'
angebotener Typ:
'.........................................'
Menge: 1,000 Stk

**7.04 24V Batterieladegerät**
Dynacord PLN-24CH12
24V Batterieladegerät
-  12-A-Akkuladegerät
-  6 x 40-A-, 3 x 5-A-Ausgänge
-  150 A Notstrom
-  Unter- und Überspannungsschutz
-  Netzstatus-LED
-  Akkustatus-LED
-  Ausgangsspannungsfehler-LED
-  Vollständig überwacht, zertifiziert gemäß EN 54-4
- 2 Akkus 12V/64Ah
- 19" Einbauträger für Akkus im Schrank

Fabrikat:  Dynacord
Type:  PLN-24CH12

oder gleichwertig
sofern ein anderes als das vorgenannte Fabrikat
angeboten wird, dieses hier bitte eintragen:
angebotenes Fabrikat:
'.........................................'
angebotener Typ:
'.........................................'
Menge: 1,000 Stk

**7.05 Gerätebatterie Wartungsfrei**
Gerätebatterie Wartungsfrei NP38-12I
Yuasa 12V 65Ah L B H 197 *165*170mm
VDS-Nummer : G182024

Fabrikat:  Yuasa
Type:  NP38-12

oder gleichwertig
sofern ein anderes als das vorgenannte Fabrikat
angeboten wird, dieses hier bitte eintragen:
angebotenes Fabrikat:
'.........................................'
angebotener Typ:
'.........................................'
Menge: 2,000 Stk

**7.06 Funkempfänger DCF 77**
Funkempfänger DCF 77
im Wandaufbaugehäuse für Nachrüstung der Systemuhr auf
automatische Fernsteuerung inclusive Sommer-Zeit
Winterzeit-Umstellung durch den amtlichen Zeitzeichensender DCF 77.
Verfügt über CE-Approval.

Abm. (B x H x T): 72 x 72 x 76 mm
Gewicht:  ca 250 g

Fabrikat:  DYNACORD
Type:  NRS 90193

oder gleichwertig
sofern ein anderes als das vorgenannte Fabrikat
angeboten wird, dieses hier bitte eintragen:
angebotenes Fabrikat:
'.........................................'
angebotener Typ:
'.........................................'
Menge: 1,000 Stk

**7.07 Ausgangsverteiler**
Ausgangsverteiler
Komplette interne Verkabelung gemäß VDE mit getrennten
Kabelkanälen für Netz, Lautsprecher und NF-/Signal-
leitungen. Ausgangsverteilerfeld mit Anschlußleisten
für die Hausinstallation sowie allen ankommenden und
abgehenden Leitungen.

Fabrikat: DYNACORD
Type:  AV 285

oder gleichwertig
sofern ein anderes als das vorgenannte Fabrikat
angeboten wird, dieses hier bitte eintragen:
angebotenes Fabrikat:
'.........................................'
angebotener Typ:
'.........................................'
Menge: 1,000 Stk

**7.08 Sprechstelle mit Display**
Sprechstelle mit Display
Die Sprechstelle ist ein modernes Tischgehäuse (19"-
Einbau optional) mit permanenter Überwachung und nach
EN54-16 zertifiziert. Sie ist mit einem beleuchteten
Grafikdisplay sowie einem integrierten
Monitorlautsprecher zur Wiedergabe von Systemtönen
ausgestattet.
Das Schwanenhalsmikrofon mit Popschutz besitzt
zusätzlich einen integrierten Leuchtring vor der
Mikrofonkapsel, um auswählbare Zustände optisch
anzuzeigen.
Hard- und Software-Systemfunktionen:
  5 Menü-/Funktionstasten (vorprogrammiert), eine LED
  (grün) je Taste
  15 Funktions- und Auswahltasten (frei
konfigurierbar),
  zwei LEDs (grün/rot) je Taste
  Tastenfunktionen als Zonenauswahl, Quellenauswahl,
  Lautstärkeregelung, Notfallbetrieb an/aus,
Durchsage
  an/aus, Fehleranzeige Bestätigen/Zurücksetzen,
  Schaltausgang (Trigger) an/aus oder 0 bis 10V,
Auswahl
  geplanter Events (Ereignisse) bzw. dekadische
Anwahl zu
  programmieren.
  Beschriftungsmöglichkeit aller Tasten mit Beschriftungsstreifen, beschriftbar mit Formatvorlage auf
MS-Word
  Mehrsprachiges, beleuchtetes LC-Display zur
Information
  über Systemstatus, ausgewählte Zonen,
Quellenauswahl,
  Uhr. Verschiedene Arten von Fehlermeldungen müssen
  frei programmierbar sein
  Überwachtes Elektretmikrofon mit Limiter und
Sprach-
  Equalizer
  CAT5 Kabel 3m mit Anschlußstecker RJ-45 für Daten-
und
  Audioverbindung zum Systemcontroller (CAN Bus,
  max. Leitungslänge: 1.000 m)
  optional mit bis zu 5 Sprechstellenerweiterungen
  ausbaufähig
  Maximal 3 optionale Notfalltasten mit
plombierbarer
  Abdeckung oder Schlüsselschalter können in der
  Sprechstelle nachgerüstet werden.
  Interne Überwachung mit Fehleraufzeichnung
(Logging)
  Entspricht allen relevanten nationalen und
internationalen
  Standards/Normen.
Technische Daten der Sprechstelle:
Versorgungsspannung:  1558 V DC
LC-Display:  Auflösung 122 x 32 Pixel, beleuchtet
Umgebungstemperaturbereich: -5° bis 45° C
Geräteabmessungen (BxHxT): 200 x 167 x 65 mm (ohne
Mikrofon)
Farbe:  schwarz
Gewicht:  0.6 kg
zertifiziert nach EN54-16

Diese Position versteht sich inklusive Liefern und
betriebsbereit Einrichten einschließlich
systemgebundenem Zubehör und allen Einstell-,
Programmier- und Inbetriebnahmeleistungen.
Sowie 2 Einbautaste mit roter Abdeckung

Fabrikat: DYNACORD
Type:  PMX-15CST/EB DPC

oder gleichwertig
sofern ein anderes als das vorgenannte Fabrikat
angeboten wird, dieses hier bitte eintragen:
angebotenes Fabrikat:
'.........................................'
angebotener Typ:
'.........................................'
Menge: 1,000 Stk

**7.09 Wandlautsprecher, weiß, 6W**
Wandlautsprecher, weiß, 6W
"Quick-mount"-Wand-Aufbaulautsprecher 6 W
Kunststoffgehäuse, 1teilig, Metallfrontblende
hochwertiges Breitbandlautsprechersystem, hoher
Wirkungsgrad, sehr gute akustische Eigenschaften
100V-Übertrager, berührungssicher
Schnellmontagesystem mit 2 Schrauben für
dauerhaften, festen Sitz an der Wand
CE-Approval

Technische Daten:
Lautsprecher:  13-W-Breitbandchassis 165mm
Übertragungsbereich:  60 .. 16 000 Hz (nach DIN)
Empfindlichkeit:  89 dB SPL (1W/1m)
Anpassungen:  1/1, 1/2, 1/4 Leistung
Farbe: weiß
Abm. (BxHxT): 280 x 193 x 83 mm
Gewicht:  1,3 kg

Fabrikat: DYNACORD
Type:  WL 90

oder gleichwertig
sofern ein anderes als das vorgenannte Fabrikat
angeboten wird, dieses hier bitte eintragen:
angebotenes Fabrikat:
'.........................................'
angebotener Typ:
'.........................................'
Menge: 5,000 Stk

**7.10 Deckeneinbaulautsprecher, metall, weiß, 100V / 1,5-3-6W**
"Quick-mount"-Deckeneinbaulautsprecher, bestehend aus:
-  2teiliger Außen- und Innenring in
Ganzmetallausführung
-  RAL 9010 weiß (andere Farben optional)
-  hochwertiges Breitbandlautsprechersystem
-  100V-Übertrager, berührungssicher und anschlußfertig
  für volle, halbe und viertel Leistung mit Weco-
Schnell-
  Anschlußklemme
-  Schnellmontagesystem mit Metall-Schnappfedern für
  dauerhaften, festen Sitz in der Decke
-  optional: Feuertopf aus Stahlblech oder Aluminium,
  Staubschutzeinbindung in Filterschaum, Übertrager-
  Flachbaubügel für Decken mit geringer Einbautiefe
-  CE-Approval

Technische Daten:
Lautsprecher:  10-W-Breitbandchassis 160mm mit
  Hochtonkegel
Übertragungsbereich:  70 - 18000 Hz
Empfindlichkeit:  95 dB SPL (1W/1m)
max. Schalldruckpegel: 101dB SPL
Übertrager:  100V mit Anpassungen für 6W, 3W und 1,5W
Abmessungen:  220 mm Außendurchmesser
  200 mm Deckenausschnitt
  85 mm Tiefe
  (55 mm mit Flachbaubügel)
EMV-Prüfung: EN 50081-1/50082-1
  EN 60065

Fabrikat: DYNACORD
Type:  DL 96

oder gleichwertig
sofern ein anderes als das vorgenannte Fabrikat
angeboten wird, dieses hier bitte eintragen:
angebotenes Fabrikat:
'.........................................'
angebotener Typ:
'.........................................'
Menge: 28,000 Stk

**7.11 Trichterlautsprecher 15W/100V**
Trichterlautsprecher 15W/100V
Hochleistungstreiber mit 100-V-Anpassungsübertrager
mit Anzapfungen zur Leistungsanpassung;
wetter- und schlagfestes Kunststoffgehäuse;
Universeller Befestigungsbügel.
Technische Daten:
Nennbelastbarkeit:  15 W
Nennimpedanz:  670 Ohm/100 V
Anpassungen:  15/10/5/3/1 Watt
Übertragungsbereich:  350 - 8000 Hz
Schalldruck (1 W/1 m):  108 dB
Farbe:  lichtgrau (RAL 7035)
Abmessungen:  213 x 230 mm
Gewicht:  1,8 kg

Fabrikat: DYNACORD
Type:  DL 800/15T

oder gleichwertig
sofern ein anderes als das vorgenannte Fabrikat
angeboten wird, dieses hier bitte eintragen:
angebotenes Fabrikat:
'.........................................'
angebotener Typ:
'.........................................'
Menge: 2,000 Stk

**7.12 Innenraum-Uhr, 40 cm, doppelseitig.**
Innenraum-Uhr, rund, ein- oder doppelseitig mit
Zifferblatt-Nenndurchmesser 40 cm.
Weißes Stahlblech-Gehäuse RAL 9010.
Aufgedrucktes, schwarzes Zifferblatt.
Aufgesetztes Acrylschutzglas.
Schwarzer Zeiger aus Aluminium, optional mit rotem
Sekundenzeiger.
Schmalstrich "S" und arabische Zahlen "D".
Montage-Set für doppelseitige Uhren zur seitlichen
Wandbefestigung "WA" oder Deckenabhängung "DA".

Fabrikat: Bürk
Type:  Moderna rund 40cm

oder gleichwertig
sofern ein anderes als das vorgenannte Fabrikat
angeboten wird, dieses hier bitte eintragen:
angebotenes Fabrikat:
'.........................................'
angebotener Typ:
'.........................................'
Menge: 10,000 Stk

**7.13 Wandmontageset für Uhren 40cm / rund**
Wandmontageset für Uhren 40cm / rund
Wandarmlänge 12,5cm
Fabrikat: Bürk
Type:  WA40

oder gleichwertig
sofern ein anderes als das vorgenannte Fabrikat
angeboten wird, dieses hier bitte eintragen:
angebotenes Fabrikat:
'.........................................'
angebotener Typ:
'.........................................'
Menge: 3,000 Stk

**7.14 Deckenmontageset für Uhren 40cm / rund**
Deckenmontageset für Uhren 40cm / rund
Pendellänge 25cm
Fabrikat: Bürk
Type:  DA40

oder gleichwertig
sofern ein anderes als das vorgenannte Fabrikat
angeboten wird, dieses hier bitte eintragen:
angebotenes Fabrikat:
'.........................................'
angebotener Typ:
'.........................................'
Menge: 3,000 Stk

**7.15 Profiline Außenuhr 50 cm**
Profiline Außenuhr 50 cm
Modular aufgebaute Innen- und Außenuhren aus
witterungsbeständigem Aluminiumprofil.
Servicefreundlich.
Rund Ø 50cm.
Einseitig
Runde Modelle: Pulverbeschichtet in der Farbe
Weißaluminium RAL 9006.
Optional RAL Sonderlackierungen.
Flaches ESG-Sicherheitsglas.
Weißes Acryl-Zifferblatt mit schwarzem Aufdruck.
Zifferblattausführungen Normstrich "A" oder arabische
Zahlen "D1"
Zeiger aus Aluminium nach DIN 41092 Teil 3 (Std./Min.)
in Schwarz und DIN 41071 (Sek.) in Verkehrsrot (Option)
.
Option Ballwurfschutz "BW" nach DIN 18032, Teil 3.
Wandmontage, Deckenpendel, seitliche oder zentrale
Mastbefestigung.

Fabrikat:  Bürk
Type:  Profiline

oder gleichwertig
sofern ein anderes als das vorgenannte Fabrikat
angeboten wird, dieses hier bitte eintragen:
angebotenes Fabrikat:
'.........................................'
angebotener Typ:
'.........................................'
Menge: 1,000 Stk

**7.16 Bürk Ballwurfschutz für Außenuhr**
Bürk Ballwurfschutz für Außenuhr Profiline
rund 50cm,

Fabrikat: Bürk
Type:  Profiline BW

oder gleichwertig
sofern ein anderes als das vorgenannte Fabrikat
angeboten wird, dieses hier bitte eintragen:
angebotenes Fabrikat:
'.........................................'
angebotener Typ:
'.........................................'
Menge: 1,000 Stk

**7.17 Verteilerkasten, incl Trennleisten**
Wandverteiler, aus Stahlblech, mit verschließbarer Tür,
für Aufputz-Montage in Innenräumen, bestückt mit
Reihenschienen, incl. 4 Anschlussleisten, komplett mit
allem erforderlichen Zubehör für Rangierung,
Kabelbefestigung

Fabrikat: 3M/Quante
Type:  VKA4 / DIN-LSA2

oder gleichwertig
sofern ein anderes als das vorgenannte Fabrikat
angeboten wird, dieses hier bitte eintragen:
angebotenes Fabrikat:
'.........................................'
angebotener Typ:
'.........................................'
Menge: 1,000 Stk

**7.18 Inbetriebnahme, Überprüfung**
Inbetriebnahme Überprüfung aller Lautsprechersysteme
auf Phase und Pegel, Impedanzmessungen sämtlicher LSP-
Kreise
Programmierung der Gongzeiten
Menge: 1,000 Psch

**7.19 Einweisung des Bediengersonals**
Gründliche Einweisung des Bedienpersonales
Menge: 1,000 Psch

### Titel 8 Geräte der Brandmelde- und Alarmierungsanlage

*Hinweis*
Anforderungen an Ausführung BMA
Die Planung, Lieferung, Montage, Inbetriebnahme und
 Instandhaltung der Brandmeldeanlage muss entsprechend
 der allgemeinen technischen Vorbemerkungen und der
 objektspezifischen Leistungsbeschreibung erfolgen.
Jede
 Abweichung ist als Alternativangebot anzugeben.

 Bei den vorstehend genannten Leistungen sind die
jeweils
 jetzigen gültigen Normen zu beachten. Das ist
verbindlich
 für die allgemeinen technischen Normen der
Elektrotechnik
 und für die speziellen Normen und Richtlinien aus dem
 Bereich der Brandmeldetechnik. Nachfolgend einige
Normen
 und Richtlinien aus dem Bereich der Brandmeldetechnik.

 - DIN 14675
 - VDE 0833
 - EN 54
 - DIN 14661
 - DIN 14662
 - VdS 2095
 - TAB der Feuerwehr und/oder der zuständigen
  Behörde
 - LAR des Bundeslandes
 - DIBt

 Die Baugenehmigung einschließlich der gesamten
 Auflagen und das Brandschutzgutachten sind zu
beachten.

 Die Ausführung der Brandmeldeanlage ist vor dem Einbau
 mit dem Auftraggeber, dem Planungsbüro, der
zuständigen
 Brandschutzdienststelle und der Feuerwehr abzuklären
und
 in schriftlicher Form festzuhalten. Alle anfallenden
Kosten
 zur Klärung von Aufbau und Funktion sind in den
 Einheitspreisen einzukalkulieren und werden nicht
 besonders vergütet.

 Vor Abnahme durch den Auftraggeber sind die Abnahmen
 eines Sachverständigen und der Feuerwehr erforderlich.
 Die schriftlichen Bestätigungen der mängelfreien
 Brandmeldeanlage sind dabei vorzulegen. Alle für die
 Abnahmen erforderlichen Leistungen sind in den
Einheitspreisen enthalten und werden nicht besonders
vergütet.

 Alle Geräte benötigen eine Prüfbescheinigung des VdS
 oder einer gleichwertigen Prüfstelle. Jedes Gerät muss
in
 der Systemanerkennung des angebotenen
 Brandmeldesystems gelistet sein.
 Das im Angebot aufgeführte System hat die
 VdS-Systemanerkennung mit der Nummer:

 S 2980292 (Integral IP MX)

 S 2000812 (Integral IP CX)

 S 2060552 (Integral IP CXA)

 S 212005 (Integral IP BX)

 Die eingesetzten Geräte benötigen die Gleichwertigkeit
 zum europäischen Bauprodukt. Eine Übergangsfrist für
 schon verabschiedete EN- Normen ist für die Auswahl
der
 Geräte nicht zulässig. Die Konformität der im System
verwendeten Bestandteile und die angewendeten Optionen
 müssen nach EN 54 geprüft und bestätigt werden.

 Die Umsetzung der Brandmeldeanlage entsprechend eines
 Brandschutzkonzeptes nach DIN 14675 ist entsprechend
 der DIN 14675 zu dokumentieren und zur Freigabe
 vorzulegen.

 Die Erstellung aller Dokumente zur Ausführungsplanung
 sowie für die Abnahme und die Funktionsprüfungen sind
 entsprechend DIN 14675 vorzunehmen und den Unterlagen
 beizufügen. Nach Erstellung sind diese dem
Auftraggeber
 oder seinem Stellvertreter zur Freigabe vorzulegen.
Eine
 besondere Vergütung für die zusätzliche Erstellung auf
 einen Datenträger - z.B. CD - erfolgt nicht.

 Der Anbieter ist vom VdS als Errichter anerkannt unter
der

 E

 für das System:
 des Herstellers:

 Der Anbieter ist nach DIN 14675 als Fachfirma
zertifiziert
 unter der

 F

#### Untertitel 8.1 Zentrale

**8.1.01 Brandschutzgehäuse Wandverteiler**
Brandschutzgehäuse als Wandverteiler zum Einbau einer
Brandmelderzentrale oder einer externen
Stromversorgung.

 Typenbeschreibung:
 - Entspricht Muster-Leitungsanlagen Richtlinie(MLAR)
 - DIBt- und VdS-zugelassen
 - Gemeinsame Typprüfung des Gehäuses mit den Einbauten
  durch staatliche Materialprüfungsanstalt (MPA)
 - Geprüfter Funktionserhalt im Sinne E30 (30 min) der
  Einbauten bei einer Brandbelastung von außen
 - Zugelassener Feuerwiderstand im Sinne F30 (30 min)
des
  Gehäuses bei einer Brandbelastung von außen
 - Zugelassene Brandlastdämmung im Sinne I30 (30 min)
  des Gehäuses bei einer Brandbelastung von innen
 - Wandgehäuse aus Brandschutzplatten nach DIN 4102
 - Natürliches Belüftungssystem in der Tür und
  Gehäuseoberseite Ï 40 mm, mit rauchdichten
Filtermatten
  zur Verhinderung von Raucheintritt und Rauchaustritt
 - Lüftungssystem im Brandfall selbst schließend ab ca.
70 °C
 - Verschließbare einflügelige Türe mit Links- oder
  Rechtsanschlag
 - Öffnung durch Schwenkhebel mit
Zweipunktverriegelung,
  Nachrüstung auf DIN-Halbzylinder möglich
 - Kabeleinführungen oben und unten jeweils 2x40
  und 32x18 mm
 - Vorgebohrte Befestigungslöcher mit
Befestigungsmaterial
  für Zentrale oder Stromversorgung und zwei
Hutschienen
 - Inklusive Wandbefestigungssatz und
Doppelbartschlüssel

 Technische Daten:
 - Schutzart: IP 54
 - Abmessungen: (H x B x T)
  außen 928 x 678 x 365 mm
  innen 750 x 500 x 270 mm
 - Gehäuse: lichtgrau, ähnlich RAL 7035
 - Gewicht: ca. 90 kg

 Fabrikat: Hekatron Vertriebs GmbH
 Typ: BSG FWE 30-H
 VdS-Nr: in Zentrale/Stromvers. enthalten
 DIBt-Nr: Z-86.1-10 (F30)/Z-86.1-5 (I30)

oder gleichwertig
sofern ein anderes als das vorgenannte Fabrikat
angeboten wird, dieses hier bitte eintragen:
angebotenes Fabrikat:
'.........................................'
angebotener Typ:
'.........................................'
Menge: 1,000 Stk

**8.1.02 Brandmelderzentrale ohne Bedienfeld**
Brandmelderzentrale in teilmodularer
 Einschubtechnik zum Einsatz als Einzelzentrale, im Zentralenring oder in
 Zentralennetzwerken. Ausführung im
 geschlossenen Wandschrank ohne
 Ausschnitt für Bedienfeld.

 Typenbeschreibung Brandmelderzentrale:
 - Entspricht EN 54-2, EN 54-4 und
  EN 54-13
 - EMV-Schutzmaßnahmen nach EN 50082-2
 - Überspannungskonzept nach VDE 0185/
  VdS 2833
 - DIBt-Zulassung zur Überwachung von
  BS-Türen
 - Hauptrechnereinheit und Netzgerät 4 A
 - Integrierte USB-Schnittstelle für
  lokale Verbindung
 - Integrierte 10/100 Base TX (Ethernet)
  Schnittstelle für Fernzugriff (Remote)
 - Ereignisspeicher für 10.000 Ereignisse
 - Anschluss von zwei Ringleitungen
  X-LINE
 - Max. 250 Elemente pro Ringleitung
 - Ringleitungslänge bis zu 3.500 m
 - Auch Konfigurationen eine Ringleitung
  /zwei adressierbare Stichleitungen
  oder vier adressierbare Stichleitungen möglich
 - Mischbetrieb von Ring- und Stichleitung sowie von Standardringleitungstechnik und X-LINE möglich
 - Steuerung der digitalen Ringkommunikation und Datensicherung
 - Überwachung aller angeschlossenen
  Elemente
 - Lokalisierung von Drahtbruch und
  Kurzschluss auf dem Ring
 - Max. 768 Elemente pro Zentrale, frei
  auf Meldergruppen, Eingänge und
  Steuerungen verteilbar
 - Freie Meldergruppenzuordnung über
  Ringleitungen
 - Freie Meldergruppenzuordnung über
  Zentralen
 - Softwaregesteuerte Zuordnung der
  Melder zu Ansteuerkriterien und
  Zweimelder- und/oder Zweigruppenabhängigkeit
 - Einzelmelderabschaltung
 - Auswertung Melderzustände
  (Verschmutzung)
 - Zwei überwachte Ausgänge für Übertragungs- u. Alarmierungseinrichtung
 - Zwei überwachte Eingänge
 - Schnittstelle für paralleles FBF nach
  DIN 14661
 - Schnittstelle zur Ansteuerung eines
  externen Geräte-BUS (max. Länge
  1.200 m) zum Anschluss externer
  Bedien- und Anzeigefelder sowie des
  Feuerwehr-Anzeigetableaus nach
  DIN 14662
 - Max. 16 Bedienfelder pro Zentrale
 - Max. 3 Drucker pro Zentrale
 - Max. 8 Feuerwehr-Bedienfelder pro
  Zentrale
 - 5 frei programmierbare Relaisausgänge
 - Steckplatz für eine zusätzliche
  Baugruppe
 - Einbauplatz für zwei Akkus 12 V/18 Ah
 - Inklusive Anschlussstecker

 Typenbeschreibung Bedienfeld:
 - Menügesteuerte Bedienerführung
 - Sechszeiliges Display, 40 Zeichen pro
  Zeile
 - Statusanzeige in der 1. Zeile des
  Displays
 - Sprachen im laufenden Betrieb
  umschaltbar
 - Zwei frei programmier- und
  beschriftbare Tasten
 - Zwei frei programmier- und
  beschriftbare LEDs
 - Fünf Zustandslisten
 - Bereichs- und Summenbedienung
 - Individuelle Benutzerverwaltung mit
  Passwort und Benutzerebene
 - Schnittstelle für Feuerwehr-Anzeige-
  tableau und Feuerwehr-Bedienfeld über
  separaten Geräte-BUS mit Cat5 Kabel
 - Beschriftung über separate Beschriftungsplatte

 Typenbeschreibung Zentralenring:
 - Bis zu 16 Zentralen vernetzbar
 - Zentralenvernetzung bis zu 100 m
  mit 100-Base TX
 - Zentralenvernetzung bis zu 1.200 m
  mit RS-485
 - Zentralenvernetzung bis zu 30.000 m
  mit Glasfaser-LWL
 - Verwaltung von bis zu 56.000 Brandmeldern
 - Aufschaltbar an übergeordnetes
  Zentralennetzwerk

 Typenbeschreibung Zentralennetzwerk:
 - Bis zu 254 Zentralenringe vernetzbar
 - Zentralenringvernetzung bis zu
  1.200 m mit RS-485
 - Zentralenringvernetzung bis zu
  30.000 m mit Glasfaser-LWL
 - Verwaltung von bis zu 4.000 Zentralen
 - Übergeordnete Bedienung möglich

 Technische Daten:
 - Netzspannung: 110 bis 230 V AC
 - Ausgangsspannung: typ. 27 V DC
 - Ausgangsstrom: max. 4 A
 - Schutzart: IP 30
 - Zul. Umgebungstemperatur:
  -5 °C bis +50 °C
 - Abmessungen: (H x B x T)
  400 x 445 x 140 mm
 - Gehäuse: Stahlblech anthrazitgrau,
  RAL 7016

 Fabrikat: Hekatron Vertriebs GmbH
 Typ: B6-X2A-2
 VdS-Nr: G 205049
 DoP-Nr: CPR-30-13-501-de-en
 DIBt-Nr: Z-6.5-1871

oder gleichwertig
sofern ein anderes als das vorgenannte Fabrikat
angeboten wird, dieses hier bitte eintragen:
angebotenes Fabrikat:
'.........................................'
angebotener Typ:
'.........................................'
Menge: 1,000 Stk

**8.1.03 Akku zur Notstromversorgung 12 V / 18 Ah**
Akku zur Notstromversorgung der
 Zentrale.

 Typenbeschreibung:
 - Anschluss Akkukabel über Schraube M5
 - Inklusive Befestigungsmaterial für
  Akkukabelanschluss
 - Zwei Stück für 24 V / 18 Ah
  erforderlich
 - Vier Stück für 24 V / 36 Ah
  erforderlich

 Fabrikat: Hekatron Vertriebs GmbH
 Typ: Akku 12 V / 18 Ah
 VdS-Nr: G 114033

oder gleichwertig
sofern ein anderes als das vorgenannte Fabrikat
angeboten wird, dieses hier bitte eintragen:
angebotenes Fabrikat:
'.........................................'
angebotener Typ:
'.........................................'
Menge: 2,000 Stk

**8.1.04 Externes Bedienfeld, deutsch**
Externes Bedienfeld zur Anzeige und
 Bedienung der Brandmelderzentrale oder
 eines Zentralennetzwerks.

 Typenbeschreibung:
 - Menügesteuerte Bedienerführung
 - Sechszeiliges Display, 40 Zeichen
  pro Zeile
 - Statusanzeige in der 1. Zeile des
  Displays
 - Als Hauptbedienfeld im Netzwerk
  einsetzbar
 - Sprachen im laufenden Betrieb
  umschaltbar
 - Zwei frei programmier- und
  beschriftbare Tasten
 - Zwei frei programmier- und
  beschriftbare LEDs
 - Fünf Zustandslisten
 - Bereichs- und Summenbedienung
 - Individuelle Benutzerverwaltung mit
  Passwort und Benutzerebene
 - Anschluss über redundanten Geräte-BUS
 - Bis zu 1.200 m Kabellänge
 - Schnittstelle für paralleles FBF nach
  DIN 14661
 - Schnittstelle für Feuerwehr-Anzeige-
  tableau, Feuerwehr-Bedienfeld und
  Externes Anzeige- und Bedienfeld über
  separaten Geräte-BUS mit Cat5 Kabel
 - Schnittstelle für externen Drucker

 Technische Daten:
 - Betriebsspannung: 10 bis 30 V DC
 - Stromaufnahme: 20 mA
 - Schutzart: IP 30
 - Zul. Umgebungstemperatur:
  -5 °C bis +50 °C
 - Abmessungen: (H x B x T)
  192 x 361 x 41 mm
 - Gehäuse: ABS anthrazitgrau,
  RAL 7016

 Fabrikat: Hekatron Vertriebs GmbH
 Typ: B8-MMI-CIP-DE-2
 VdS-Nr: in Zentrale enthalten

oder gleichwertig
sofern ein anderes als das vorgenannte Fabrikat
angeboten wird, dieses hier bitte eintragen:
angebotenes Fabrikat:
'.........................................'
angebotener Typ:
'.........................................'
Menge: 1,000 Stk

**8.1.05 Aufkleber Brandmelderzentrale**
Aufkleber mit Text "Brandmelderzentrale"
 zur Kennzeichnung der Brandmelderzentrale.

 Technische Daten:
 - Abmessungen: (B x H) 297 x 105 mm

 Fabrikat: Hekatron Vertriebs GmbH
 Typ: S BMZ

oder gleichwertig
sofern ein anderes als das vorgenannte Fabrikat
angeboten wird, dieses hier bitte eintragen:
angebotenes Fabrikat:
'.........................................'
angebotener Typ:
'.........................................'
Menge: 1,000 Stk

**8.1.06 Betriebsbuch für BMA**
Betriebsbuch zur Eintragung der regelmäßigen Überprüfung der Anlage, der
 Wartungsarbeiten, aller Änderungen,
 Erweiterungen und Reparaturen sowie der
 Störungs- und Alarmmeldungen mit
 Angabe von Datum und Uhrzeit.

 Typenbeschreibung:
 - Mustervordruck VdS 2182
 - DIN A5 Ausführung

 Fabrikat: Hekatron Vertriebs GmbH
 Typ: Betriebsbuch für BMA

oder gleichwertig
sofern ein anderes als das vorgenannte Fabrikat
angeboten wird, dieses hier bitte eintragen:
angebotenes Fabrikat:
'.........................................'
angebotener Typ:
'.........................................'
Menge: 1,000 Stk

#### Untertitel 8.2 Melder

**8.2.01 X-LINE Mehrfachsensormelder R/W**
Mehrfachsensormelder zur Detektion der
 Brandkenngrößen Rauch und Wärme zum
 Einsatz in X-LINE Ringleitungssystemen.

 Typenbeschreibung:
 - Entspricht EN 54-5, EN 54-7, EN 54-29
  und EN 54-17
 - Entspricht Mehrfachsensorrauchmelder
  nach CEA 4021
 - DIBt-Zulassung zur Überwachung von
  BS-Türen
 - Integrierte bidirektionale Ringschnittstelle
 - Integrierter Kurzschlussisolator
 - Volle Funktionsfähigkeit bei Ringdefekten
 - Automatische Adressierung
 - Nutzung einer Unique Number möglich
 - Brandkenngrößen einzeln aktivierbar
 - Täuschungsalarmsichere Auswertung
 - Datenbank für Auswertealgorithmen
 - Warnsignal bei zu hoher Umgebungstemperatur
 - Rauchsensorik
   - Automatische Verschmutzungskompensation
   - Alarmfilter mit Brandkenngrößenmustervergleich
   - Temperaturunterstützte CUBUS-
  Nivellierung zur automatischen
  Anpassung an die Umgebungsbedingungen
   - Rauchempfindlichkeit 80%, 100%, 120%
   - Vorsignal 1 und 2
 - Temperatursensorik
   - Klasse A1; A2; B
   - Indizes R und S
 - Signaturalarm für Rauch und Wärme
 - Individuelle Alarmanzeige-LED
 - Programmierbarer Alarmausgang für
  externe Alarmanzeige
 - Ereignisspeicher
 - Einsatz nach DIN 14675 bis zu 8 Jahren
  möglich bei entsprechenden Umgebungsbedingungen
 - Inklusive Staubschutzhaube, ohne
  Meldersockel

 Technische Daten:
 - Betriebsspannung: 7 bis 31 V DC
 - Stromaufnahme: 0,12 mA
 - Schutzart mit Sockel: IP 44
 - Zul. Umgebungstemperatur:
  -25 °C bis + 60 °C
 - Abmessungen: (D x H) 118,8 x 58,1 mm
 - Gehäuse: ABS/PC weiß, ähnlich RAL 9003

 Fabrikat: Hekatron Vertriebs GmbH
 Typ: MTD 533X
 VdS-Nr: G 210115
 DoP-Nr: CPR-30-13-014-de-en
 DIBt-Nr: Z-6.5-1871

oder gleichwertig
sofern ein anderes als das vorgenannte Fabrikat
angeboten wird, dieses hier bitte eintragen:
angebotenes Fabrikat:
'.........................................'
angebotener Typ:
'.........................................'
Menge: 35,000 Stk

**8.2.02 X-LINE Mehrfachsensormelder R/W Akustik**
Mehrfachsensormelder zur Detektion der
 Brandkenngrößen Rauch und Wärme mit
 integrierter MLAR-konformer Tonausgabe
 zum Einsatz in X-LINE Ringleitungssystemen.

 Typenbeschreibung:
 - Entspricht EN 54-3, EN 54-5, EN 54-7,
  EN 54-29 und EN 54-17
 - Entspricht Mehrfachsensorrauchmelder
  nach CEA 4021
 - Integrierte bidirektionale Ringschnittstelle
 - Integrierter Kurzschlussisolator
 - Volle Funktionsfähigkeit bei Ringdefekten
 - Automatische Adressierung
 - Nutzung einer Unique Number möglich
 - Brandkenngrößen einzeln aktivierbar
 - Täuschungsalarmsichere Auswertung
 - Datenbank für Auswertealgorithmen
 - Warnsignal bei zu hoher Umgebungstemperatur
 - Rauchsensorik
   - Automatische Verschmutzungskompensation
   - Alarmfilter mit Brandkenngrößenmustervergleich
   - Temperaturunterstützte CUBUS-
  Nivellierung zur automatischen
  Anpassung an die Umgebungsbedingungen
   - Rauchempfindlichkeit 80%, 100%, 120%
 - Vorsignal 1 und 2
 - Temperatursensorik
   - Klasse A1; A2; B
   - Indizes R und S
 - Signaturalarm für Rauch und Wärme
 - Individuelle Alarmanzeige-LED
 - MLAR konforme Signalisierung
 - drei Lautstärken einstellbar
  (69, 81, 92 dB(A)  1m)
 - einstellbare Tonarten DIN-Ton,
  Slow Whoop, Schweden-Ton und Dauerton
 - Programmierbarer Alarmausgang für
  externe Alarmanzeige
 - Ereignisspeicher
 - Einsatz nach DIN 14675 bis zu 8 Jahren
  bei entsprechenden Umgebungsbedingungen möglich
 - Inklusive Staubschutzhaube

 Technische Daten:
 - Betriebsspannung: 12 bis 31 V DC
 - Stromaufnahme: 0,29 mA
 - Schutzart mit Sockel: IP 22
 - Zul. Umgebungstemperatur:
  0 °C bis + 50 °C
 - Abmessungen: (D x H) 118,8 x 58,1 mm
 - Gehäuse: ABS/PC weiß, ähnlich RAL 9003

 Fabrikat: Hekatron Vertriebs GmbH
 Typ: MTD 533X-SCT
 VdS-Nr: G 213051
 DoP-Nr: CPR-30-13-023-de-en

oder gleichwertig
sofern ein anderes als das vorgenannte Fabrikat
angeboten wird, dieses hier bitte eintragen:
angebotenes Fabrikat:
'.........................................'
angebotener Typ:
'.........................................'
Menge: 40,000 Stk

**8.2.03 Meldersockel ohne Ringkontakt AP**
Meldersockel mit vergrößertem Anschlussraum zur Aufnahme von punktförmigen
 Brandmeldern für Aufputzmontage in
 trockenen Räumen.

 Typenbeschreibung:
 - Kunststoffgehäuse mit eingebautem
  Klemmenblock
 - Ohne Schaltkontakt im Klemmenblock
 - Arretierung mit Bajonettverschlusss
 - Entnahmesicherung
 - Einbaumöglichkeit für weiteren
  Klemmenblock zur
  Bildung von Stützpunkten
 - Befestigung für Meldernummerierungsschild

 Technische Daten:
 - Zul. Umgebungstemperatur:
  -25 °C bis + 70 °C
 - Abmessungen: (D x H) 118,5 x 25 mm
 - Gehäuse: ABS/PC weiß, ähnlich RAL 9003

 Fabrikat: Hekatron Vertriebs GmbH
 Typ: USB 502-6
 VdS-Nr: in Meldern enthalten

oder gleichwertig
sofern ein anderes als das vorgenannte Fabrikat
angeboten wird, dieses hier bitte eintragen:
angebotenes Fabrikat:
'.........................................'
angebotener Typ:
'.........................................'
Menge: 75,000 Stk

**8.2.04 Melderschild für automatische Melder**
Melderschild zur Kennzeichnung eines automatischen Brandmelders mit Meldernummer und Meldergruppe.

 Typenbeschreibung:
 - Beschriftung nach DIN 1450
 - Schriftgröße nach Raumhöhe
 - Ausführung nach geltender TAB

 Fabrikat: Hekatron Vertriebs GmbH

oder gleichwertig
sofern ein anderes als das vorgenannte Fabrikat
angeboten wird, dieses hier bitte eintragen:
angebotenes Fabrikat:
'.........................................'
angebotener Typ:
'.........................................'
Menge: 75,000 Stk

**8.2.05 X-LINE Handmelder blau, IP 52**
Handmelder blau zur manuellen Auslösung
 eines Brandalarms zum Einsatz in X-LINE
 Ringleitungssystemen.

 Typenbeschreibung:
 - Entspricht EN 54-17
 - Integrierte bidirektionale Ringschnittstelle
 - Integrierter Kurzschlussisolator
 - Volle Funktionsfähigkeit bei Ringdefekten
 - Automatische Adressierung
 - Nutzung einer Unique Number möglich
 - Typ B Indirekte Auslösung
 - Druckknopf mit Arretierung
 - Individuelle Alarmanzeige-LED
 - Inklusive Türschloss, Schlüssel und
  Glasscheibe
 - Beschriftung "Hausalarm"

 Technische Daten:
 - Betriebsspannung: 7 bis 31 V DC
 - Stromaufnahme: 0,12 mA
 - Schutzart: IP 52
 - Zul. Umgebungstemperatur:
  -20 °C bis + 50 °C
 - Abmessungen: (H x B x T)
  135 x 135 x 36 mm
 - Gehäuse: ASA blau, RAL 5005

 Fabrikat: Hekatron Vertriebs GmbH
 Typ: MCP 535X-3

oder gleichwertig
sofern ein anderes als das vorgenannte Fabrikat
angeboten wird, dieses hier bitte eintragen:
angebotenes Fabrikat:
'.........................................'
angebotener Typ:
'.........................................'
Menge: 9,000 Stk

**8.2.06 Melderschild für nichtautomat. Melder**
Melderschild zur Kennzeichnung eines nichtautomatischen Brandmelders mit Meldernummer
 und Meldergruppe.

 Typenbeschreibung:
 - Beschriftung nach DIN 1450
 - Ausführung nach geltender TAB

 Fabrikat:  Hekatron Vertriebs GmbH

oder gleichwertig
sofern ein anderes als das vorgenannte Fabrikat
angeboten wird, dieses hier bitte eintragen:
angebotenes Fabrikat:
'.........................................'
angebotener Typ:
'.........................................'
Menge: 9,000 Stk

**8.2.07 Glasscheibe Handfeuermelder**
Größe 80x80 mm, ohne Druck

 Fabrikat: Hekatron Vertriebs GmbH
 Typ: Glasscheibe HFM

oder gleichwertig
sofern ein anderes als das vorgenannte Fabrikat
angeboten wird, dieses hier bitte eintragen:
angebotenes Fabrikat:
'.........................................'
angebotener Typ:
'.........................................'
Menge: 10,000 Stk

**8.2.08 Metallschlüssel für Handfeuermelder**
Für alle Handfeuermelder,
 außer Ex-Ausführung.
 - Gusseisen vernickelt

 Fabrikat: Hekatron Vertriebs GmbH
 Typ: Schlüssel HFM Metall

oder gleichwertig
sofern ein anderes als das vorgenannte Fabrikat
angeboten wird, dieses hier bitte eintragen:
angebotenes Fabrikat:
'.........................................'
angebotener Typ:
'.........................................'
Menge: 3,000 Stk

**8.2.09 Rauchmeldeeinrichtung für Lüftungsleitg.**
Rauchmeldeeinrichtung für Lüftungsleitungen zur Detektion der Brandkenngröße Rauch zum Einsatz in Ringleitungssystemen.

 Typenbeschreibung:
 - Zum Einbau von Rauchmeldern für
  Lüftungleitungen
 - Integrierte bidirektionale Ringschnittstelle
 - Gehäuse mit Schnellverschlussdeckel
  und Klammern
 - Zur Rauchüberwachung in Lüftungskanälen
 - Für Lüftungskanäle mit einem
  Durchmesser von 0,15 bis 1 m
  (runde Kanäle 0,2 bis 1 m)
 - Bei größeren Kanälen Einsatz mehrerer
  Systeme möglich
 - Für Luftgeschwindigkeiten von
  1 bis 20 m/s
 - Einbautiefe Lüftungsrohr bis 345 mm
 - Inklusive Lüftungsrohr,
  Strömungsadapter, Stopfen und
  Dichtungen

 Technische Daten:
 - Schutzart: IP 54
 - Zul. Umgebungstemperatur:
  -25 °C bis + 60 °C
 - Abmessungen: (H x B x T)
  95,5 x 247,2 x 135 mm
 - Gehäuse: PC blau/transparent mit
  eloxiertem Alurohr

 Fabrikat: Hekatron Vertriebs GmbH
 Typ: LKM-Set
 VdS-Nr: beantragt

oder gleichwertig
sofern ein anderes als das vorgenannte Fabrikat
angeboten wird, dieses hier bitte eintragen:
angebotenes Fabrikat:
'.........................................'
angebotener Typ:
'.........................................'
Menge: 4,000 Stk

**8.2.10 X-LINE Rauchmelder für Lüftungsleitungen**
Rauchmelder für Lüftungsleitungen zur
 Detektion der Brandkenngröße Rauch zum
 Einsatz in Ringleitungssystemen.

 Typenbeschreibung:
 - Einbau in eine Rauchmeldeeinrichtung
  für Lüftungsleitungen
 - Entspricht EN 54-27 und EN 54-17
 - Integrierte bidirektionale Ringschnittstelle
 - Integrierter Kurzschlussisolator
 - Volle Funktionsfähigkeit bei Ringdefekten
 - Automatische Adressierung
 - Täuschungsalarmsichere Auswertung
 - Datenbank für Auswertealgorithmen
 - Zur Rauchüberwachung in Lüftungskanälen
 - Für Lüftungskanäle mit einem
  Durchmesser von 0,15 bis 1 m
  (runde Kanäle 0,2 bis 1 m)
 - Bei größeren Kanälen Einsatz mehrerer
  Systeme möglich
 - Für Luftgeschwindigkeiten von 1 bis
  20 m/s
 - Rauchsensorik
   - Automatische Verschmutzungskompensation
   - Rauchempfindlichkeit 0,20 dB/m
 - Individuelle Alarmanzeige-LED
  (sichtbar)
 - Alarmausgang für externe Alarmanzeige
 - Blauer Kennzeichnungsring

 Technische Daten:
 - Betriebsspannung: 7 bis 31 V DC
 - Stromaufnahme: 0,12 mA
 - Schutzart: IP 54 (mit LKM-Set)
 - Zul. Umgebungstemperatur:
  -25 °C bis + 60 °C
 - Abmessungen: (D x H) 118,8 x 58,1 mm
 - Gehäuse: ABS/PC weiß, ähnlich RAL 9003
 - Gewicht: 125g

 Fabrikat: Hekatron Vertriebs GmbH
 Typ: LKM 593X
 VdS-Nr: G 214124
 DoP: CPR-30-13-025-de-en

oder gleichwertig
sofern ein anderes als das vorgenannte Fabrikat
angeboten wird, dieses hier bitte eintragen:
angebotenes Fabrikat:
'.........................................'
angebotener Typ:
'.........................................'
Menge: 4,000 Stk

#### Untertitel 8.3 Steuerungen

**8.3.01 X-LINE Relaismodul**
Relaismodul zum Einsatz in X-LINE
 Ringleitungssystemen zur Ansteuerung
 von externen Geräten.

 Typenbeschreibung:
 - Entspricht EN 54-17 und EN 54-18
 - DIBt-Zulassung zur Überwachung von
  BS-Türen
 - Integrierte bidirektionale Ringschnittstelle mit Kurzschlussisolatoren
 - Volle Funktionsfähigkeit bei
  Ringdefekten
 - Automatische Einzeladressierung
 - Nutzung einer Unique Number möglich
 - Vier Relaisausgänge mit programmierbarer Fail-Safe-Lage, Leitungslänge
  bis zu 100 m
 - Montage in Gehäuse oder auf Montageplatte

 Technische Daten:
 - Betriebsspannung: 12 bis 30 V DC
 - Stromaufnahme: 0,51 mA
 - Schutzart: IP 66 mit Gehäuse
 - Zul. Umgebungstemperatur:
  -20 °C bis +60 °C
 - Abmessungen: (H x B x T)
  100 x 67 x 20 mm

 Fabrikat: Hekatron Vertriebs GmbH
 Typ: BX-REL4
 VdS-Nr: G 210134
 DoP-Nr: CPR-20-13-008-DE-EN
 DIBt-Nr: Z-6.5-1871

oder gleichwertig
sofern ein anderes als das vorgenannte Fabrikat
angeboten wird, dieses hier bitte eintragen:
angebotenes Fabrikat:
'.........................................'
angebotener Typ:
'.........................................'
Menge: 1,000 Stk

**8.3.02 Gehäuse für Ringmodule**
Gehäuse zur Montage eines Ringleitungsmoduls.

 Typenbeschreibung:
 - Zehn Kabeleinführungen M16/20,
  wahlweise über Stufennippel oder
  Verschraubung

 Technische Daten:
 - Schutzart: IP 66
 - Zul. Umgebungstemperatur:
  -25 °C bis +40 °C
 - Abmessungen: (H x B x T)
  130 x 94 x 57 mm
 - Gehäuse: Polystyrol grau, ähnlich
  RAL 7035

 Fabrikat: Hekatron Vertriebs GmbH
 Typ: GEH MOD2 IP66

oder gleichwertig
sofern ein anderes als das vorgenannte Fabrikat
angeboten wird, dieses hier bitte eintragen:
angebotenes Fabrikat:
'.........................................'
angebotener Typ:
'.........................................'
Menge: 1,000 Stk

**8.3.03 X-LINE Ein/Ausgangsmodul**
Ein/Ausgangsmodul zum Einsatz in X-LINE
 Ringleitungssystemen zur Abfrage von
 potenzialfreien Kontakten und externen
 Spannungen oder zur Einbindung von
 Sondermeldern.

 Typenbeschreibung:
 - Entspricht EN 54-17 und EN 54-18
 - DIBt-Zulassung zur Überwachung von
  BS-Türen
 - Integrierte bidirektionale Ringschnittstelle mit Kurzschlussisolatoren
 - Volle Funktionsfähigkeit bei
  Ringdefekten
 - Automatische Einzeladressierung
 - Nutzung einer Unique Number möglich
 - Ein Relaisausgang mit programmierbarer
  Fail-Safe-Lage, Leitungslänge bis zu
  100 m
 - Zwei überwachte Eingänge, Leitungslänge bis zu 30 m
 - Ein nicht überwachter Eingang
  (Optokoppler), Leitungslänge bis
  zu 1.000 m
 - Programmierung als Eingang oder Melder
 - Schaltzustände ab 330 ms
 - Montage in Gehäuse oder auf Montageplatte

 Technische Daten:
 - Betriebsspannung: 12 bis 30 V DC
 - Stromaufnahme: 0,55 mA
 - Schutzart: IP 66 mit Gehäuse
 - Zul. Umgebungstemperatur:
  -20 °C bis +60 °C
 - Abmessungen: (H x B x T)
  67 x 67 x 20 mm

 Fabrikat: Hekatron Vertriebs GmbH
 Typ: BX-OI3
 VdS-Nr: G 210133
 DoP-Nr: CPR-20-13-005-DE-EN
 DIBt-Nr: Z-6.5-1871

oder gleichwertig
sofern ein anderes als das vorgenannte Fabrikat
angeboten wird, dieses hier bitte eintragen:
angebotenes Fabrikat:
'.........................................'
angebotener Typ:
'.........................................'
Menge: 1,000 Stk

**8.3.04 Gehäuse für Ringmodule**
Gehäuse zur Montage eines Ringleitungsmoduls.

 Typenbeschreibung:
 - Sieben Kabeleinführungen M16/20,
  wahlweise über Stufennippel oder
  Verschraubung

 Technische Daten:
 - Schutzart: IP 66
 - Zul. Umgebungstemperatur:
  -25 °C bis +40 °C
 - Abmessungen: (H x B x T)
  94 x 94 x 57 mm
 - Gehäuse: Polystyrol grau, ähnlich
  RAL 7035

 Fabrikat: Hekatron Vertriebs GmbH
 Typ: GEH MOD IP66

oder gleichwertig
sofern ein anderes als das vorgenannte Fabrikat
angeboten wird, dieses hier bitte eintragen:
angebotenes Fabrikat:
'.........................................'
angebotener Typ:
'.........................................'
Menge: 1,000 Stk

#### Untertitel 8.4 Feuerwehr

**8.4.01 Feuerwehr-Laufkarte A3**
Feuerwehr-Laufkarte in Ausführung nach
 DIN 14675 und/oder Vorgaben der
 örtlichen Feuerwehr.

 Typenbeschreibung:
 - Papierformat DIN A3 quer
 - Für jede Meldergruppe
 - Ausgelegt als schwerer weißer
  Zeichenkarton
 - Lichtecht und vergilbungsfrei
 - Eingeschweißt in reißfeste PVC-Hülle,
  laminiert
 - Vorderseite mit Nummer der Meldergruppe, Gebäudeübersicht mit
  Bezeichnung der Gebäudeteile,
  Geschosskennzeichnung, Raumkennzeichnungen sowie Feuerwehrzugang
  und Einsatzwege
 - Rückseite mit Meldergruppe mit den
  zugehörigen Meldern, Gebäudeübersicht
  der betreffenden Meldergruppe,
  Geschoss- und Raumbezeichnung,
  Einsatzweg (grün) und Bedienungsstellen für stationäre Löschanlagen
 - Reiter als Ordnungssystem nach
  Vorgabe
 - Zeichnungssymbole und Ausführung
  nach Vorgabe

 Fabrikat: Hekatron Vertriebs GmbH
 Typ: Feuerwehr-Laufkarten A3

oder gleichwertig
sofern ein anderes als das vorgenannte Fabrikat
angeboten wird, dieses hier bitte eintragen:
angebotenes Fabrikat:
'.........................................'
angebotener Typ:
'.........................................'
Menge: 25,000 Stk

**8.4.02 Feuerwehr-Laufkarten-Magazin geschlossen**
Feuerwehr-Laufkarten-Magazin zur
 Aufbewahrung von 100 Feuerwehr-Lauf-
 karten im DIN A3 Querformat.

 Typenbeschreibung:
 - Geschlossene Ausführung mit CL1
  Schließung zum Einsatz in öffentlichen Bereichen
 - Tür mit Beschriftung +Feuerwehr-
  Laufkarten½

 Technische Daten:
 - Abmessungen: (H x B x T)
  400 x 500 x 100 mm
 - Gehäuse: Stahlblech rot, RAL 3000

 Fabrikat: Hekatron Vertriebs GmbH
 Typ: LC-MSC-3q

oder gleichwertig
sofern ein anderes als das vorgenannte Fabrikat
angeboten wird, dieses hier bitte eintragen:
angebotenes Fabrikat:
'.........................................'
angebotener Typ:
'.........................................'
Menge: 1,000 Stk

**8.4.03 Übertragungseinrichtung analog/Eth./GSM**
Übertragungseinrichtung zur Übermittlung
 von Brand- und Störungsmeldungen über
 einen analogen Telefonanschluss,
 Ethernet oder GSM-Funkweg.

 Typenbeschreibung:
 - Entspricht EN 54-21
 - Gerät im separaten Gehäuse (keine
  Platinenversion)
 - Automatische Überwachung der
  Übertragungswege
 - Inklusive Erweiterungsmodul zur
  Bereitstellung einer Brandmeldeschnittstelle mit Störungsmeldung
  (acht Eingänge für Melderlinien)
 - Meldungsübertragung VdS 2465,
  Sprache oder SMS
 - 32 Zielrufnummern mit je 20 Stellen
 - 32 Identnummern mit je 12 Stellen
 - Freie Zuordnung der Nummern
 - Fernparametrierung
 - Bis zu 2046 Ereignisspeichereinträge
 - USB-Schnittstelle
 - Inklusive TAE-Kabel und Patchkabel
  1 m

 Analoger Telefonanschluss La/Lb (TAE-N)
 - Blockade- und Sabotagefreischaltung
 - Mehrfrequenzwahlverfahren (MFV)
 - CLIP-Funktionalität
 - Amtsholung in TK-Anlagen
 - Fernabfragbar (anrufbar)
 - Sprachtextansage (dynamischer
  Sprachtextspeicher)

 Ethernet (Protokoll TCP/IP - DHCP)
 - Schnittstelle 10/100 Mbit/s
 - Kanäle bis zu vier Standleitungen
 - Bandbreite < 0,5 kbit/s, Datenvolumen
  < 150 MB/Monat je Standverbindung

 GSM-Funkweg 900/1800 MHz

 Technische Daten:
 - Betriebsspannung: 12/24 V DC
 - Stromaufnahme: 55 mA
 - Schutzart: IP 40
 - Zul. Umgebungstemperatur:
  0 °C bis +50 °C
 - Abmessungen: (H x B x T)
  275 x 310 x 126 mm
 - Gehäuse: Stahlblech weiß, RAL 9016

 Fabrikat: Hekatron Vertriebs GmbH
 Typ: comXline 2516 GSM/S8
 VdS-Nr: G 109808
 DoP-Nr: 0786-CPD-20906

oder gleichwertig
sofern ein anderes als das vorgenannte Fabrikat
angeboten wird, dieses hier bitte eintragen:
angebotenes Fabrikat:
'.........................................'
angebotener Typ:
'.........................................'
Menge: 1,000 Stk

#### Untertitel 8.5 Sonstiges

**8.5.01 Dokumentation**
Ausführungsunterlagen nach VDE 0833 und DIN 14675.

 Die Dokumentation ist in Form einer Bedienungsanweisung zusammenzustellen (DIN A4).

 - Installationsplan mit eingezeichneten
  Grenzen des Sicherungsbereiches, Alarmierungsbereiche, Nutzungsart der Melderbereiche, Bezeichnung der zugeordneten
  Meldergruppen.
 - Meldergruppenverzeichnis
 - Liste der Anlagenteile
 - Blockdiagramm das eine Zuordnung für
  Benennung und Numerierung der Melderbereiche, Meldergruppen und Melder enthält
 - Anlagenbeschreibung bestehend aus:
   - Meldergruppenverzeichnis
   - Liste der Anlagenteile
   - Hinweise für besondere Melder
   - Verknüpfung zwischen den Alarmzuständen
  der Meldergruppen

 Kostenangabe pauschal.
Menge: 1,000 Stk

**8.5.02 Inbetriebnahme**
Inbetriebnahme der kompletten Brandmeldeanlage
 mit folgenden Leistungen:
 - Prüfung der Anlage
 - Einspielen der Software und Hochfahren der
  Anlage
 - Überprüfen der angeschlossenen Geräte
 - Einweisung des Betriebspersonals
 - Erstellen eines Prüfprotokolls
 - Erstellen eines Übergabeprotokolls

 Kostenangabe pauschal.
Menge: 1,000 Stk

**8.5.03 Betreiberabnahme**
Abnahme der Brandmeldeanlage mit dem Betreiber.

 Erstellung und Klärung aller benötigten Dokumente und die Zurverfügungstellung eines sach-
 und ortskundigen Technikers für die Zeit der
 Abnahme. Übergabe der erforderlichen technischen Dokumentation.

 Kostenangabe pauschal.
Menge: 1,000 Stk

**8.5.04 Sachverständigenabnahme**
Abnahme der Brandmeldeanlage mit dem Sachverständigen nach TPRüfVO.

 Erstellung und Klärung aller benötigten Dokumente und die Zuverfügungsstellung eines sach-
 und ortskundigen Technikers. Übergabe der erforderlichen Dokumentation.

 Kostenangabe pauschal.
Menge: 1,000 Stk

**8.5.05 Betreiberschulung**
Schulung und Einweisung in die Brandmeldeanlage.

 Zuverfügungsstellung eines sach- und ortskundigen Technikers. Die Schulung kann auf Betreiberwunsch in mehreren Abschnitten erfolgen. Übergabe der Bedienungsunterlagen in Kurz- und
 Langform.

 Kostenangabe pauschal.
Menge: 1,000 Stk

**8.5.06 Instandhaltung**
Instandhaltungsvertrag für vorgenannte Brandmeldeanlage während der Gewährleistung:
 Es sind pro Jahr zu kalkulieren:
 - 4 x jährliche Inspektion
 - 1 x jährliche Instandhaltung

 inkl. Fahrtkosten, Dokumentation und aller
 anfallenden Nebenkosten.

 Umfang der Arbeiten gemäß Instandhaltungs-
 Mustervertrag.
 Zuständige Kundendienststelle ist in

 .................. mit / ohne Ersatzteillager

 Nach Störungsmeldung durch den Betreiber
 sichert die Instandhaltungsfirma eine Aufnahme der Arbeiten für die Störungsbeseitigung innerhalb ....... Stunden zu.

 Kostenangabe pauschal.
Menge: 1,000 Stk

### Titel 9 Anschlussarbeiten

*Hinweis*
Nachstehend aufgeführte Leiterquerschnitte von
Mantelleitungen bzw. Kunststoff- oder Gummikabeln sind
an die bauseits gelieferten Geräte oder Schaltverteiler
(Küche, Sonnenschutz, Fenster, usw.) anzuschließen,
einschließlich allem erforderlichen Zubehör wie
Aderendhülsen etc.
Der Anschluss beinhaltet das Öffnen und wieder
Verschließen der Anschlussdose oder des Steckers an dem
entsprechenden Gerät.

**9.01 Anschlüsse von 3 x 1,5 bis 5 x 1,5**
Menge: 15,000 Stk

**9.02 Anschlüsse von 7 x 1,5 bis 21 x 1,5**
Anschlüsse von 7 x 1,5 bis 21 x 1,5 bzw.
2 x 2 x 0,6/8 bis 10 x 2 x 0,6/8
Menge: 10,000 Stk

**9.03 Anschlüsse von 3 x 2,5 bis 5 x 4**
Menge: 5,000 Stk

**9.04 Anschlüsse 1 x 6 mm² und 1 x 10 mm²**
Anschlüsse 1 x 6mm² und 1 x 10 mm²
für den Funktionspotentialausgleich
- metallische Kontsruktionen
- Metallrohre, z.Bsp. Gas-,Wasser-,Heizungsleitungen
- Kabelrinnen, Brüstungskanäle
- Schwachstromverteiler
- Anschlusspunkt der Telekom oder sonstiger
Dienstanbieter
Menge: 10,000 Stk

**9.05 Anschlüsse 1 x 16 mm²**
Anschlüsse 1 x 16 mm²
für den Funktionspotentialausgleich
- Zähleranlage
- Haupt- und Unterverteiler
- sonstige
Menge: 4,000 Stk

**9.06 Anschluss von Türöffner**
Anschluss von Türöffner
in bauseitigem Türelement.
Menge: 1,000 Stk
Zuordnung: 452

**9.07 Absprache mit der jeweiligen Fachfirma**
Absprache mit der jeweiligen Fachfirma - Heizung,
Lüftung, Sanitär der jeweiligen Anlage.
- Durchsprache der vom Fremdgewerk beigestellten
Kabelliste (Quelle,Ziel,Kabeltyp und
Dimension,Feldgeräte)
- Durchsprache der angegebenen Feldgeräte
- ggf.Leitungszug
- Anschlüsse
Menge: 1,000 Std

**9.08 Probelauf und Inbetriebnahme**
Probelauf und Inbetriebnahme der einzelnen Geräte im
Beisein der jeweiligen Fachfirma vornehmen.
Menge: 1,000 Psch

*Hinweis*
Test,Messung,Protokollierung
Nachfolgend aufgeführte Messungen und Abnahmen sind
nach Fertigstellung der elektrischen Anlagen bzw.
Abnahmeprotokolle der Schlussrechnung/ den
Revisionsunterlagen 2-fach beizufügen

**9.09 Erstellung Prüfprotokoll**
Erstellen eines Prüfprotokolls der gesamten
elektrischen Anlage, beinhaltend:

Prüfung auf Wirksamkeit der Schutzmaßnahmen (VDE 0100
§22)
Prüfung des Isolationszustandes der Anlage (VDE §23)
Funktionsprüfung der gesamten Anlage und Geräte,
Drehfeldmessungen der Kraftstromsteckdosen und
Anschlüsse (gleiches Drehfeld)
Messungen der Beleuchtungsstärke in den einzelnen
Räumen

Die VDE-Bestimmungen VDE 0100 verpflichtet jeden
Errrichter einer elektrischen Anlage, sich vor deren
Inbetriebnahme von der einwandfreien Funktion der
angewendeten Maßnahmen zum Schutz bei indirektem
Berühren durch Messungen zu überzeugen. Die Prüfungen
müssen durch eine eingehende Besichtigung aller für die
Schutzmaßnahmen wichtigen Anlagenteile erfolgen und die
Messungen erfassen, durch die die Wirksamkeit
nachgewiesen wird, Aussagen über die erforderlichen
Prüfungen enthalten die §§22 und 23 von VDE 0100, die
Prüfungen müssen selbstverständlich mit geeigenten
Messgeräten durchgeführt werden. Die Prüfprotokolle
sind spätestens bei der Abnahme der
Installationsmaßnahme vorzulegen und sind Betsandteil
der Revisiosnunterlagen, d.h. in alle Revisionsorder
einzupflegen.
Menge: 1,000 Psch

**9.10 Gründliche Einweisung Bedienpersonal**
Gründliche Einweisung des Bedienpersonals in die
komplette Anlage.

Elektroinstallation
Elektroverteiler
Sonnenschutz
Sicherheitsbeleuchtung
Schwachstromanlagen

einschließlich schriftlichem Einweisungsprotokoll mit
folgenden Angaben:

Datum der Einweisung
Name der Firma und des Einweisers
Vor- und Zuname der eingewiesenen Personen mit
Teilnehmerbescheinigung
Menge: 1,000 Psch

**9.11 Revisionsunterlagen, 2 fach**
Revisionsunterlagen, 2 fach
Anfertigen von Revisionsunterlagen, mit mindestens
folgendem Inhalt:
- Verteilerpläne mit Klemmenpläne/-bezeichnungen
- Übersicht sämtlicher betroffenen Verteilungen
- Revisionspläne, Grundrisse E.-Installation, digital
mittels CAD-System aktualisiert, mit Hinweisen auf
Durchbrüche, Reserveleitungen, Abzweigdosen etc.
farbig,  Im Gleichen Format und Maßstab wie die
Ausführungsplanung
- Prinzip-/Übersichtsschemen aller sonstigen Anlagen,
z.Bsp. Türsprechanlage,etc.
- Materialliste mit Bezugsanschriften der Hersteller,
einschließlich Telefon- und Faxnummer
- Herstellerunterlagen, Lieferanten- und
Ersatzteilverzeichnis mit Anschriften und
Bestellnummern. Herstellerunterlagen  mit
hervorgehobener farblicher Kennzeichnung und
Klartextbeschriftung der montierten bzw. gelieferten
Typen
- Einweisungsprotokolle
- Leistungs- und Messprotokolle
- Betriebsbewilligungen
- Wartungsliste
- Betriebs- und Serviceinstruktionen

Vorlage zunächst 1-fach zur Prüfung durch den
Auftraggeber bzw. dessen Vertreter. Danach Übergabe 2-
fach an die Bauherrschaft .

Ausfertigung 3 fach, in separaten Ordnern,
als Papier und digital als dxf-, dwg- u. pdf- Datei.

Wichtiger Hinweis:
Die Schlußrechnung wird erst nach Vorlage der geprüften
 Revisionsunterlagen angewiesen.
Menge: 1,000 Psch

### Titel 10 Taglohnarbeiten

*Hinweis*
Für unvorhergesehenes und in dem Beschrieb nicht
enthaltene Nebenarbeiten werden Taglohnarbeiten
veranschlagt.

Die Ausführung von Taglohnarbeiten darf jedoch nur nach
ausdrücklicher Anordnung der Bauleitung vorgenommen
werden.

Die Taglohnzettel werden nur anerkannt, wenn sie
spätestens 3 Tage nach Ausführung der Arbeiten dem
bauleitenden Architekten vorgelegt werden und anerkannt
worden sind.

Es werden nur Stunden vergütet, die dem Leistungsbild
der Arbeit entsprechen, für Hilfsarbeiten nur
Helferstunden.

Die Taglohnzettel müssen folgende Angaben enthalten:

- Name und Beruf der Arbeiter
- geleistete Stunden
- die ausgeführten Arbeiten
- Materialverbrauch des Unternehmens

In den Stundensätzen inbegriffen sind Sozialabgaben,
sämtliche Auslöse- und Wegegelder und übertarifliche
Leistungen des Unternehmers.

Es gilt VOB/B 15 sowie ZVB Ziff. 18
Nicht genehmigte, aber ausgeführte Stunden gelten als
nicht gearbeitet und werden nicht vergütet.

**10.01 Meister / Obermonteur**
Menge: 6,000 Std

**10.02 Fachmonteur**
Menge: 12,000 Std

**10.03 Hilfsmonteur / Auszubildender**
Menge: 12,000 Std

USt %: 19,00
